# Persiana de réguas para caixa de estore

- Propriedade do ficheiro: CYPE Ingenieros S.A.
- Formato: FIEBDC-3/2016
- Programa: Generador de precios de la construcción. CYPE Ingenieros, S.A.
- Data: 20/06/2024
- Moeda: EUR
- Custos indirectos: 3 %
- IVA: 23 %

## L Vãos

### LS Protecções solares

#### LSP Persianas enroláveis

**LSP040** Ud Persiana de réguas para caixa de estore.
Persiana de réguas de alumínio perfilado, de 45 mm de altura, acabamento branco, equipada com eixo de 60 mm de diâmetro, discos, cápsulas, régua de remate, tampões e todos os seus acessórios e guias de estore modelo de alumínio, acabamento lacado standard; para caixilharia de 1200x1200 mm accionamento automático com motor eléctrico Jet 10 "SOMFY", e botão de pressão.
Critérios considerados na determinação do preço da unidade de obra: O preço não inclui a caixa de estore.
Inclui: Montagem do sistema de accionamento. Ligação do motor eléctrico.
Critério de medição de projecto: Número de unidades previstas, segundo documentação gráfica de Projecto.
Critério de medição de obra: Medir-se-á o número de unidades realmente executadas segundo especificações de Projecto.

| Código | Un | Descrição | Rendimento | Preço | Importância |
|---|---|---|---|---|---|
| mt25pax045Fr | m² | Persiana de réguas de alumínio perfilado, de 45 mm de altura, acabamento branco, equipada com eixo de 60 mm de diâmetro, discos, cápsulas, régua de remate, tampões e todos os seus acessórios e guias de estore modelo de alumínio, acabamento lacado standard. Segundo EN 13659. (material) | 1.8 | 36.98 | 66.564 |
| mt25pax120p | Ud | Kit para accionamento automático de persiana, motor Jet 10 "SOMFY", e botão de pressão. (material) | 1 | 218 | 218.000 |
| mo011 | h | Oficial de 1ª montador. (mão de obra) | 0.235 | 23.31 | 5.478 |
| mo080 | h | Ajudante de montador. (mão de obra) | 0.235 | 22.13 | 5.201 |
| mo003 | h | Oficial de 1ª electricista. (mão de obra) | 0.38 | 23.31 | 8.858 |
| % | % | Custos directos complementares | 2 % | 304.101 | 6.082 |
|  |  | Custos directos |  |  | 310.183 |
