# Persiana de réguas para caixa de estore

- Propriedade do ficheiro: CYPE Ingenieros S.A.
- Formato: FIEBDC-3/2016
- Programa: Generador de precios de la construcción. CYPE Ingenieros, S.A.
- Data: 24/05/2024
- Moeda: EUR
- Custos indirectos: 3 %
- IVA: 23 %

## L Vãos

### LS Protecções solares

#### LSP Persianas enroláveis

**LSP040** Ud Persiana de réguas para caixa de estore.
Persiana de réguas de PVC, de 37 mm de altura, acabamento branco, equipada com eixo de 60 mm de diâmetro, discos, cápsulas, e todos os seus acessórios e guias de estore modelo de PVC, acabamento branco standard; para caixilharia de 1200x1200 mm accionamento manual com fita e recolhedor.
Critérios considerados na determinação do preço da unidade de obra: O preço não inclui a caixa de estore.
Inclui: Montagem do sistema de accionamento.
Critério de medição de projecto: Número de unidades previstas, segundo documentação gráfica de Projecto.
Critério de medição de obra: Medir-se-á o número de unidades realmente executadas segundo especificações de Projecto.

| Código | Un | Descrição | Rendimento | Preço | Importância |
|---|---|---|---|---|---|
| mt25pax015hf | m² | Persiana de réguas de PVC, de 37 mm de altura, acabamento branco, equipada com eixo de 60 mm de diâmetro, discos, cápsulas, e todos os seus acessórios e guias de estore modelo de PVC, acabamento branco standard. Segundo EN 13659. (material) | 1.8 | 18.92 | 34.056 |
| mt25pax100a | Ud | Kit para accionamento manual de persiana, com fita de cor branca e recolhedor. (material) | 1 | 5 | 5.000 |
| mo011 | h | Oficial de 1ª montador. (mão de obra) | 0.22 | 23.31 | 5.128 |
| mo080 | h | Ajudante de montador. (mão de obra) | 0.22 | 22.13 | 4.869 |
| % | % | Custos directos complementares | 2 % | 49.053 | 0.981 |
|  |  | Custos directos |  |  | 50.034 |
