# Gelosia de lâminas de alumínio

- Propriedade do ficheiro: CYPE Ingenieros S.A.
- Formato: FIEBDC-3/2016
- Programa: Generador de precios de la construcción. CYPE Ingenieros, S.A.
- Data: 23/05/2024
- Moeda: EUR
- Custos indirectos: 3 %
- IVA: 23 %

## L Vãos

### LS Protecções solares

#### LSZ Gelosias

**LSZ030** m² Gelosia de lâminas de alumínio.
Gelosia fixa de alumínio lacado com poliéster de pelo menos 60 microns de espessura, cor a escolher, para montar em posição horizontal, formada por lâminas fixas, de secção ovalada, de 100x30 mm, colocadas em posição horizontal, aro de chapa, de 100x10 mm. Inclusive barras para fixação através de aparafusamento em alvenaria com buchas de nylon e parafusos de aço.
Inclui: Marcação. Nivelamento. Resolução das uniões do aro aos paramentos. Montagem de elementos complementares.
Critério de medição de projecto: Superfície medida segundo documentação gráfica de Projecto, descontando as aberturas de superfície maior de 3 m².
Critério de medição de obra: Medir-se-á a superfície realmente executada segundo especificações de Projecto, descontando as aberturas de superfície maior de 3 m².

| Código | Un | Descrição | Rendimento | Preço | Importância |
|---|---|---|---|---|---|
| mt26aaa033b | Ud | Ancoragem mecânica com bucha de nylon e parafuso de aço inoxidável AISI 316, de cabeça escareada. (material) | 4 | 0.82 | 3.280 |
| mt25pce030a | m² | Gelosia fixa de alumínio lacado com poliéster de pelo menos 60 microns de espessura, cor a escolher, para montar em posição horizontal, formada por lâminas fixas, de secção ovalada, de 100x30 mm, colocadas em posição horizontal, aro de chapa, de 100x10 mm. (material) | 1 | 104 | 104.000 |
| mo018 | h | Oficial de 1ª serralheiro. (mão de obra) | 0.4 | 22.98 | 9.192 |
| mo059 | h | Ajudante de serralheiro. (mão de obra) | 0.4 | 22.2 | 8.880 |
| % | % | Custos directos complementares | 2 % | 125.352 | 2.507 |
|  |  | Custos directos |  |  | 127.859 |

Resíduos:
- colocação: mt26aaa033b Ancoragem mecânica com bucha de nylon e parafuso de aço inoxidável AISI 316, de cabeça escareada; factor de resíduo 0.0023913
- colocação: mt25pce030a; factor de resíduo 0.024

## Recursos

**mt26aaa033b** Ud Ancoragem mecânica com bucha de nylon e parafuso de aço inoxidável AISI 316, de cabeça escareada
Dados técnicos: Custo energético 2.540 MJ; Emissão de CO2 0.313 kg; Código LER 17 04 05; Massa do elemento 0.046 kg; Volume 0.000022 m3
Resíduos:
- embalagem: re150101 Embalagens de papel e cartão. (componente de resíduo); rendimento 0.002 kg; Código LER 15 01 01; Massa do elemento 1 kg; Volume 0.001333 m3
- embalagem: re170203 Plástico. (componente de resíduo); rendimento 0.001 kg; Código LER 17 02 03; Massa do elemento 1 kg; Volume 0.001667 m3

**mt25pce030a** m² Gelosia fixa de alumínio lacado com poliéster de pelo menos 60 microns de espessura
Dados técnicos: Custo energético 769.331 MJ; Emissão de CO2 54.986 kg; Código LER 17 04 02; Massa do elemento 7 kg; Volume 0.004667 m3
Resíduos:
- embalagem: re170203 Plástico; rendimento 0.022 kg
