# Gelosia de lâminas cerâmicas extrudidas

- Propriedade do ficheiro: CYPE Ingenieros S.A.
- Formato: FIEBDC-3/2016
- Programa: Generador de precios de la construcción. CYPE Ingenieros, S.A.
- Data: 23/05/2024
- Moeda: EUR
- Custos indirectos: 3 %
- IVA: 23 %

## L Vãos

### LS Protecções solares

#### LSZ Gelosias

**LSZ060** m² Gelosia de lâminas cerâmicas extrudidas.
Gelosia de lâminas cerâmicas extrudidas de secção quadrada, de 50x50 mm e 1800 mm de comprimento, gama de cores naturais, com subestrutura suporte composta de perfis verticais de alumínio extrudido de liga 6063 e tratamento térmico T5, de 4 mm de espessura média, suportes de alumínio para sustentação e suportes de alumínio para retenção dos perfis verticais fixados através de ancoragens e parafusos de aço inoxidável A2 segundo DIN 7504-K, de cabeça hexagonal.
Inclui: Marcação. Disposição, nivelação e montagem da subestrutura suporte. Disposição das lâminas. Recortes e ajustes das lâminas. Fixação definitiva das lâminas à substrutura suporte. Limpeza final.
Critério de medição de projecto: Superfície medida segundo documentação gráfica de Projecto, sem duplicar esquinas nem encontros, descontando todas as aberturas.
Critério de medição de obra: Medir-se-á a superfície realmente executada segundo especificações de Projecto, sem duplicar esquinas nem encontros, descontando todas as aberturas.

| Código | Un | Descrição | Rendimento | Preço | Importância |
|---|---|---|---|---|---|
| mt12pcm120A | m | Lâmina cerâmica extrudida, de secção quadrada, de 50x50 mm e 1800 mm de comprimento, gama de cores naturais. (material) | 10 | 13.58 | 135.800 |
| mt12pcm106n | Ud | Repercussão, por m de lâmina cerâmica extrudida, de ancoragens metálicas e parafusos para fixação da lâmina aos perfis verticais. (material) | 10 | 4.53 | 45.300 |
| mt12pcm107 | m | Tubo interior de segurança de alumínio, para lâmina cerâmica extrudida. (material) | 10 | 1.21 | 12.100 |
| mt12pcm105n | m² | Subestrutura suporte composta de perfis verticais de alumínio extrudido de liga 6063 e tratamento térmico T5, de 4 mm de espessura média, suportes de alumínio para sustentação e suportes de alumínio para retenção dos perfis verticais fixados através de ancoragens e parafusos de aço inoxidável A2 segundo DIN 7504-K, de cabeça hexagonal. (material) | 1 | 11.11 | 11.110 |
| mo052 | h | Oficial de 1ª montador de sistemas de fachadas pré-fabricadas. (mão de obra) | 3.25 | 23.31 | 75.758 |
| mo099 | h | Ajudante de montador de sistemas de fachadas pré-fabricadas. (mão de obra) | 3.25 | 22.13 | 71.923 |
| % | % | Custos directos complementares | 3 % | 351.991 | 10.560 |
|  |  | Custos directos |  |  | 362.551 |

Resíduos:
- colocação: mt12pcm120A Lâmina cerâmica extrudida, de secção quadrada, de 50x50 mm e 1800 mm de comprimento, gama de cores naturais; factor de resíduo 0.0123

## Recursos

**mt12pcm120A** m Lâmina cerâmica extrudida, de secção quadrada, de 50x50 mm e 1800 mm de comprimento, gama de cores naturais
Dados técnicos: Custo energético 41.297 MJ; Emissão de CO2 2.019 kg; Código LER 17 01 03; Massa do elemento 3.5 kg; Volume 0.0028 m3
Resíduos:
- embalagem: re150101 Embalagens de papel e cartão. (componente de resíduo); rendimento 0.041 kg; Código LER 15 01 01; Massa do elemento 1 kg; Volume 0.001333 m3
- embalagem: re170201 Madeira. (componente de resíduo); rendimento 0.006 kg; Código LER 17 02 01; Massa do elemento 1 kg; Volume 0.000909 m3
