# Isolamento térmico de tubagens

- Propriedade do ficheiro: CYPE Ingenieros S.A.
- Formato: FIEBDC-3/2016
- Programa: Generador de precios de la construcción. CYPE Ingenieros, S.A.
- Data: 13/06/2024
- Moeda: EUR
- Custos indirectos: 3 %
- IVA: 23 %

## N Isolamentos e impermeabilizações

### NA Isolamentos térmicos

#### NAA Tubagens e tubos de queda

**NAA010** m Isolamento térmico de tubagens.
Isolamento térmico de tubagem em instalação interior de aquecimento, colocada superficialmente, para a distribuição de fluidos quentes (de +40°C a +60°C), formado por manga isolante de espuma elastomérica, de 77 mm de diâmetro interior e 30 mm de espessura, à base de borracha sintética flexível, de estrutura celular fechada, com cola para as uniões.
Inclui: Preparação da superfície suporte. Implantação e corte do isolamento. Colocação do isolamento.
Critério de medição de projecto: Comprimento medido segundo documentação gráfica de Projecto.
Critério de medição de obra: Medir-se-á o comprimento realmente executado segundo especificações de Projecto.

| Código | Un | Descrição | Rendimento | Preço | Importância |
|---|---|---|---|---|---|
| mt17coe070me | m | Manga isolante de espuma elastomérica, de 77 mm de diâmetro interior e 30 mm de espessura, à base de borracha sintética flexível, de estrutura celular fechada. (material) | 1.05 | 48.75 | 51.188 |
| mt17coe110 | l | Cola para manga isolante elastomérica. (material) | 0.091 | 19.01 | 1.730 |
| mo054 | h | Oficial de 1ª montador de isolamentos. (mão de obra) | 0.13 | 23.31 | 3.030 |
| mo101 | h | Ajudante de montador de isolamentos. (mão de obra) | 0.13 | 22.13 | 2.877 |
| % | % | Custos directos complementares | 2 % | 58.825 | 1.177 |
|  |  | Custos directos |  |  | 60.002 |

Resíduos:
- colocação: mt17coe070me; factor de resíduo 0.0505199

## Recursos

**mt17coe070me** m Manga isolante de espuma elastomérica
Dados técnicos: Custo energético 58.920 MJ; Emissão de CO2 2.574 kg; Código LER 17 02 03; Massa do elemento 0.649981 kg; Volume 0.001083 m3
Resíduos:
- embalagem: re170203 Plástico. (componente de resíduo); rendimento 0.012 kg; Código LER 17 02 03; Massa do elemento 1 kg; Volume 0.001667 m3
