# Isolamento térmico pelo interior do pano exterior, em fachada dupla de alvenaria face à vista

- Propriedade do ficheiro: CYPE Ingenieros S.A.
- Formato: FIEBDC-3/2016
- Programa: Generador de precios de la construcción. CYPE Ingenieros, S.A.
- Data: 15/06/2024
- Moeda: EUR
- Custos indirectos: 3 %
- IVA: 23 %

## N Isolamentos e impermeabilizações

### NA Isolamentos térmicos

#### NAF Fachadas e paredes meeiras

**NAF010** m² Isolamento térmico pelo interior do pano exterior, em fachada dupla de alvenaria face à vista.
Isolamento térmico pelo interior do pano exterior, em fachada dupla de alvenaria face à vista, com painel rígido de poliestireno expandido, de superfície lisa e bordo lateral recto, de 95 mm de espessura, resistência térmica 3,3 m²°C/W, condutibilidade térmica 0,029 W/(m°C). Colocação em obra: topo a topo, por pontos de cimento cola.
Inclui: Limpeza e preparação da superfície do suporte. Implantação e corte do isolamento. Aplicação da cola. Colocação do isolamento. Resolução de pontos singulares.
Critério de medição de projecto: Superfície medida segundo documentação gráfica de Projecto.
Critério de medição de obra: Medir-se-á a superfície realmente executada segundo especificações de Projecto.

| Código | Un | Descrição | Rendimento | Preço | Importância |
|---|---|---|---|---|---|
| mt16aaa040b | kg | Cimento cola para fixação de painéis isolantes, em paramentos verticais. (material) | 1 | 0.45 | 0.450 |
| mt16pel010aark | m² | Painel rígido de poliestireno expandido, segundo NP EN 13163, de superfície lisa e bordo lateral recto, de 95 mm de espessura, resistência térmica 3,3 m²°C/W, condutibilidade térmica 0,029 W/(m°C), Euroclasse E de reacção ao fogo segundo NP EN 13501-1, com código de designação EPS-EN 13163-L3-W3-T2-S5-P10-BS250-TR200-DS(N)2-CS(10)150. (material) | 1.05 | 16.56 | 17.388 |
| mo054 | h | Oficial de 1ª montador de isolamentos. (mão de obra) | 0.16 | 23.31 | 3.730 |
| mo101 | h | Ajudante de montador de isolamentos. (mão de obra) | 0.16 | 22.13 | 3.541 |
| % | % | Custos directos complementares | 2 % | 25.109 | 0.502 |
|  |  | Custos directos |  |  | 25.611 |

Resíduos:
- colocação: mt16aaa040b Cimento cola para fixação de painéis isolantes, em paramentos verticais; factor de resíduo 0.07
- colocação: mt16pel010aark; factor de resíduo 0.024

## Recursos

**mt16aaa040b** kg Cimento cola para fixação de painéis isolantes, em paramentos verticais
Dados técnicos: Custo energético 3.871 MJ; Emissão de CO2 0.344 kg; Código LER 17 09 04; Massa do elemento 1 kg; Volume 0.000667 m3
Resíduos:
- embalagem: re170203 Plástico. (componente de resíduo); rendimento 0.003 kg; Código LER 17 02 03; Massa do elemento 1 kg; Volume 0.001667 m3

**mt16pel010aark** m² Painel rígido de poliestireno expandido
Dados técnicos: Custo energético 181.533 MJ; Emissão de CO2 6.339 kg; Código LER 17 06 04; Massa do elemento 1.9 kg; Volume 0.003167 m3
Resíduos:
- embalagem: re170203 Plástico; rendimento 0.034 kg
