# Isolamento térmico horizontal de ensoleiramento geral, com vidro celular

- Propriedade do ficheiro: CYPE Ingenieros S.A.
- Formato: FIEBDC-3/2016
- Programa: Generador de precios de la construcción. CYPE Ingenieros, S.A.
- Data: 17/05/2024
- Moeda: EUR
- Custos indirectos: 3 %
- IVA: 23 %

## N Isolamentos e impermeabilizações

### NA Isolamentos térmicos

#### NAI Fundações

**NAI010** m² Isolamento térmico horizontal de ensoleiramento geral, com vidro celular.
Isolamento térmico horizontal de ensoleiramento geral, formado por painel de vidro celular, de 600x450 mm e 150 mm de espessura, segundo EN 13167, resistência à compressão >= 1600 kPa, resistência térmica 0,24 m²°C/W, condutibilidade térmica 0,036 W/(m°C) e Euroclasse A1 de reacção ao fogo segundo NP EN 13501-1; colocado topo a topo na base do ensoleiramento geral, sobre o terreno; preparado para a impermeabilização posterior da laje de betão. Inclusive adesivo betuminoso para a vedação de juntas.
Inclui: Limpeza e preparação da superfície suporte. Implantação e corte do isolamento. Colocação do isolamento sobre o terreno. Vedação de juntas.
Critério de medição de projecto: Superfície medida segundo documentação gráfica de Projecto.
Critério de medição de obra: Medir-se-á a superfície realmente executada segundo especificações de Projecto.

| Código | Un | Descrição | Rendimento | Preço | Importância |
|---|---|---|---|---|---|
| mt14adg010a | kg | Adesivo betuminoso, formado por uma solução de betume asfáltico modificado e cargas minerais em base solvente, de aplicação a frio. (material) | 1.02 | 12.86 | 13.117 |
| mt16pvi030wa | m² | Painel de vidro celular, de 600x450 mm e 150 mm de espessura, segundo EN 13167, resistência à compressão >= 1600 kPa, resistência térmica 0,24 m²°C/W, condutibilidade térmica 0,036 W/(m°C) e Euroclasse A1 de reacção ao fogo segundo NP EN 13501-1; para colocar directamente sobre o terreno. (material) | 1.05 | 152.48 | 160.104 |
| mo054 | h | Oficial de 1ª montador de isolamentos. (mão de obra) | 0.15 | 23.31 | 3.497 |
| mo101 | h | Ajudante de montador de isolamentos. (mão de obra) | 0.15 | 22.13 | 3.320 |
| % | % | Custos directos complementares | 2 % | 180.038 | 3.601 |
|  |  | Custos directos |  |  | 183.639 |

Resíduos:
- colocação: mt14adg010a; factor de resíduo 0.007
- colocação: mt16pvi030wa; factor de resíduo 0.03

## Recursos

**mt14adg010a** kg Adesivo betuminoso
Dados técnicos: Custo energético 3.024 MJ; Emissão de CO2 0.020 kg; Código LER 17 03 02; Massa do elemento 1 kg; Volume 0.001 m3

**mt16pvi030wa** m² Painel de vidro celular
Dados técnicos: Custo energético 548.244 MJ; Emissão de CO2 23.001 kg; Código LER 17 06 04; Massa do elemento 15.75 kg; Volume 0.02625 m3
Resíduos:
- embalagem: re170203 Plástico. (componente de resíduo); rendimento 0.034 kg; Código LER 17 02 03; Massa do elemento 1 kg; Volume 0.001667 m3
