# Isolamento térmico de testa de laje e pilares em fachada, com poliestireno expandido

- Propriedade do ficheiro: CYPE Ingenieros S.A.
- Formato: FIEBDC-3/2016
- Programa: Generador de precios de la construcción. CYPE Ingenieros, S.A.
- Data: 19/05/2024
- Moeda: EUR
- Custos indirectos: 3 %
- IVA: 23 %

## N Isolamentos e impermeabilizações

### NA Isolamentos térmicos

#### NAJ Pontes térmicas

**NAJ011** m² Isolamento térmico de testa de laje e pilares em fachada, com poliestireno expandido.
Isolamento térmico de testas de laje e pilares embebidos na espessura da fachada, formado por painel rígido de poliestireno expandido, de superfície ranhurada em forma de cola de milano e bordo lateral recto, de 30 mm de espessura e 30 mm de largura, resistência térmica 0,95 m²°C/W, condutibilidade térmica 0,032 W/(m°C), colocado topo a topo e fixado com argamassa cola e fixações mecânicas à estrutura descofrada.
Inclui: Limpeza e preparação da superfície suporte. Implantação e corte do isolamento. Aplicação da argamassa. Colocação do isolamento. Fixação do isolamento.
Critério de medição de projecto: Superfície medida segundo documentação gráfica de Projecto.
Critério de medição de obra: Medir-se-á a superfície realmente executada segundo especificações de Projecto.

| Código | Un | Descrição | Rendimento | Preço | Importância |
|---|---|---|---|---|---|
| mt16pel030f | m² | Painel rígido de poliestireno expandido, segundo NP EN 13163, de superfície ranhurada em forma de cola de milano e bordo lateral recto, de 30 mm de espessura e 300 mm de largura, resistência térmica 0,95 m²°C/W, condutibilidade térmica 0,032 W/(m°C), Euroclasse E de reacção ao fogo segundo NP EN 13501-1, com código de designação EPS-EN 13163-L3-W3-T2-S5-P10-BS100-DS(N)2-CS(10)60. (material) | 1.05 | 5.79 | 6.080 |
| mt16aaa010 | kg | Argamassa cola para fixação de materiais isolantes. (material) | 9 | 0.19 | 1.710 |
| mt16aaa021a | Ud | Bucha de expansão e prego de polipropileno, com aro de estanquidade, para fixação mecânica de painéis isolantes. (material) | 15 | 0.08 | 1.200 |
| mo054 | h | Oficial de 1ª montador de isolamentos. (mão de obra) | 0.15 | 23.31 | 3.497 |
| mo101 | h | Ajudante de montador de isolamentos. (mão de obra) | 0.15 | 22.13 | 3.320 |
| % | % | Custos directos complementares | 2 % | 15.807 | 0.316 |
|  |  | Custos directos |  |  | 16.123 |

Resíduos:
- colocação: mt16pel030f; factor de resíduo 0.048
- colocação: mt16aaa010 Argamassa cola para fixação de materiais isolantes; factor de resíduo 0.0189

## Recursos

**mt16pel030f** m² Painel rígido de poliestireno expandido
Dados técnicos: Custo energético 43.671 MJ; Emissão de CO2 1.528 kg; Código LER 17 06 04; Massa do elemento 0.45 kg; Volume 0.00075 m3
Resíduos:
- embalagem: re170203 Plástico. (componente de resíduo); rendimento 0.024 kg; Código LER 17 02 03; Massa do elemento 1 kg; Volume 0.001667 m3

**mt16aaa010** kg Argamassa cola para fixação de materiais isolantes
Dados técnicos: Custo energético 6.411 MJ; Emissão de CO2 0.126 kg; Código LER 17 01 01; Massa do elemento 1 kg; Volume 0.000667 m3
Resíduos:
- embalagem: re150101 Embalagens de papel e cartão. (componente de resíduo); rendimento 0.011 kg; Código LER 15 01 01; Massa do elemento 1 kg; Volume 0.001333 m3
- embalagem: re170201 Madeira. (componente de resíduo); rendimento 0.018 kg; Código LER 17 02 01; Massa do elemento 1 kg; Volume 0.000909 m3

**mt16aaa021a** Ud Bucha de expansão e prego de polipropileno, com aro de estanquidade, para fixação mecânica de painéis isolantes
Dados técnicos: Custo energético 0.968 MJ; Emissão de CO2 0.090 kg
Resíduos:
- embalagem: re150101 Embalagens de papel e cartão; rendimento 0.072 kg
