# Isolamento térmico intermédio em paredes divisórias interiores de alvenaria

- Propriedade do ficheiro: CYPE Ingenieros S.A.
- Formato: FIEBDC-3/2016
- Programa: Generador de precios de la construcción. CYPE Ingenieros, S.A.
- Data: 15/06/2024
- Moeda: EUR
- Custos indirectos: 3 %
- IVA: 23 %

## N Isolamentos e impermeabilizações

### NA Isolamentos térmicos

#### NAP Divisões

**NAP010** m² Isolamento térmico intermédio em paredes divisórias interiores de alvenaria.
Isolamento térmico intermédio em paredes divisórias interiores de alvenaria, com painel rígido de poliestireno expandido, de superfície lisa e bordo lateral recto, de 35 mm de espessura, resistência térmica 1,2 m²°C/W, condutibilidade térmica 0,029 W/(m°C). Colocação em obra: topo a topo, simplesmente apoiado.
Inclui: Colocação do isolamento. Implantação e corte do isolamento. Colocação do isolamento. Resolução de pontos singulares.
Critério de medição de projecto: Superfície medida segundo documentação gráfica de Projecto.
Critério de medição de obra: Medir-se-á a superfície realmente executada segundo especificações de Projecto.

| Código | Un | Descrição | Rendimento | Preço | Importância |
|---|---|---|---|---|---|
| mt16pel010aafe | m² | Painel rígido de poliestireno expandido, segundo NP EN 13163, de superfície lisa e bordo lateral recto, de 35 mm de espessura, resistência térmica 1,2 m²°C/W, condutibilidade térmica 0,029 W/(m°C), Euroclasse E de reacção ao fogo segundo NP EN 13501-1, com código de designação EPS-EN 13163-L3-W3-T2-S5-P10-BS250-TR200-DS(N)2-CS(10)150. (material) | 1.05 | 6.07 | 6.374 |
| mo054 | h | Oficial de 1ª montador de isolamentos. (mão de obra) | 0.02 | 23.31 | 0.466 |
| mo101 | h | Ajudante de montador de isolamentos. (mão de obra) | 0.01 | 22.13 | 0.221 |
| % | % | Custos directos complementares | 2 % | 7.061 | 0.141 |
|  |  | Custos directos |  |  | 7.202 |

Resíduos:
- colocação: mt16pel010aafe; factor de resíduo 0.048

## Recursos

**mt16pel010aafe** m² Painel rígido de poliestireno expandido
Dados técnicos: Custo energético 67.992 MJ; Emissão de CO2 2.390 kg; Código LER 17 06 04; Massa do elemento 0.7 kg; Volume 0.001167 m3
Resíduos:
- embalagem: re170203 Plástico. (componente de resíduo); rendimento 0.024 kg; Código LER 17 02 03; Massa do elemento 1 kg; Volume 0.001667 m3
