# Isolamento térmico intermédio em paredes divisórias interiores de alvenaria

- Propriedade do ficheiro: CYPE Ingenieros S.A.
- Formato: FIEBDC-3/2016
- Programa: Generador de precios de la construcción. CYPE Ingenieros, S.A.
- Data: 15/06/2024
- Moeda: EUR
- Custos indirectos: 3 %
- IVA: 23 %

## N Isolamentos e impermeabilizações

### NA Isolamentos térmicos

#### NAP Divisões

**NAP010** m² Isolamento térmico intermédio em paredes divisórias interiores de alvenaria.
Isolamento térmico intermédio em paredes divisórias interiores de alvenaria, com painel rígido de poliestireno extrudido, de superfície lisa e bordo lateral com encaixe macho-fêmea, de 80 mm de espessura, resistência à compressão >= 250 kPa, resistência térmica 2,25 m²°C/W, condutibilidade térmica 0,035 W/(m°C). Colocação em obra: topo a topo, simplesmente apoiado.
Inclui: Colocação do isolamento. Implantação e corte do isolamento. Colocação do isolamento. Resolução de pontos singulares.
Critério de medição de projecto: Superfície medida segundo documentação gráfica de Projecto.
Critério de medição de obra: Medir-se-á a superfície realmente executada segundo especificações de Projecto.

| Código | Un | Descrição | Rendimento | Preço | Importância |
|---|---|---|---|---|---|
| mt16pxa010den | m² | Painel rígido de poliestireno extrudido, segundo EN 13164, de superfície lisa e bordo lateral com encaixe macho-fêmea, de 80 mm de espessura, resistência à compressão >= 250 kPa, resistência térmica 2,25 m²°C/W, condutibilidade térmica 0,035 W/(m°C), Euroclasse E de reacção ao fogo segundo NP EN 13501-1, com código de designação. (material) | 1.05 | 15.48 | 16.254 |
| % | % | Custos directos complementares | 2 % | 16.254 | 0.325 |
|  |  | Custos directos |  |  | 16.579 |

Resíduos:
- colocação: mt16pxa010den; factor de resíduo 0.0263308

## Recursos

**mt16pxa010den** m² Painel rígido de poliestireno extrudido
Dados técnicos: Custo energético 213.800 MJ; Emissão de CO2 6.807 kg; Código LER 17 06 04; Massa do elemento 2.4 kg; Volume 0.004 m3
Resíduos:
- embalagem: re170203 Plástico. (componente de resíduo); rendimento 0.033 kg; Código LER 17 02 03; Massa do elemento 1 kg; Volume 0.001667 m3
