# Isolamento térmico intermédio em paredes divisórias interiores de alvenaria

- Propriedade do ficheiro: CYPE Ingenieros S.A.
- Formato: FIEBDC-3/2016
- Programa: Generador de precios de la construcción. CYPE Ingenieros, S.A.
- Data: 15/06/2024
- Moeda: EUR
- Custos indirectos: 3 %
- IVA: 23 %

## N Isolamentos e impermeabilizações

### NA Isolamentos térmicos

#### NAP Divisões

**NAP010** m² Isolamento térmico intermédio em paredes divisórias interiores de alvenaria.
Isolamento térmico intermédio em paredes divisórias interiores de alvenaria, com espuma rígida de poliuretano projectado de 20 mm de espessura mínima, 30 kg/m³ de densidade mínima. Colocação em obra: através de projecção mecânica.
Inclui: Protecção dos elementos da envolvente que possam ser afectados durante os trabalhos de projecção do poliuretano. Projecção do poliuretano em camadas sucessivas. Projecção do poliuretano em camadas sucessivas. Resolução de pontos singulares.
Critério de medição de projecto: Superfície medida segundo documentação gráfica de Projecto.
Critério de medição de obra: Medir-se-á a superfície realmente executada segundo especificações de Projecto.

| Código | Un | Descrição | Rendimento | Preço | Importância |
|---|---|---|---|---|---|
| mt16pop010aa | m² | Espuma rígida de poliuretano projectado "in situ", densidade mínima 30 kg/m³, condutibilidade térmica 0,035 W/(m°C) e Euroclasse E de reacção ao fogo segundo NP EN 13501-1, segundo EN 14315-1; para o enchimento de caixa de ar de 20 mm de espessura média, em paredes exteriores duplas de alvenaria. (material) | 2.1 | 2.13 | 4.473 |
| mq08mpa030 | h | Maquinaria para projecção de produtos isolantes. (equipamento) | 0.1 | 17.08 | 1.708 |
| mo030 | h | Oficial de 1ª aplicador de produtos isolantes. (mão de obra) | 0.06 | 22.68 | 1.361 |
| mo068 | h | Ajudante de aplicador de produtos isolantes. (mão de obra) | 0.06 | 22.13 | 1.328 |
| % | % | Custos directos complementares | 2 % | 8.870 | 0.177 |
|  |  | Custos directos |  |  | 9.047 |

Resíduos:
- colocação: mt16pop010aa; factor de resíduo 0.024

## Recursos

**mt16pop010aa** m² Espuma rígida de poliuretano projectado "in situ"
Dados técnicos: Custo energético 86.508 MJ; Emissão de CO2 4.200 kg; Código LER 17 06 04; Massa do elemento 0.6 kg; Volume 0.001 m3
