# Isolamento térmico pelo exterior em fachada para sistemas ETICS

- Propriedade do ficheiro: CYPE Ingenieros S.A.
- Formato: FIEBDC-3/2016
- Programa: Generador de precios de la construcción. CYPE Ingenieros, S.A.
- Data: 17/05/2024
- Moeda: EUR
- Custos indirectos: 3 %
- IVA: 23 %

## N Isolamentos e impermeabilizações

### NA Isolamentos térmicos

#### NAS Sistemas ETICS de isolamento exterior de fachadas

**NAS010** m² Isolamento térmico pelo exterior em fachada para sistemas ETICS.
Isolamento térmico pelo exterior em fachada para sistemas ETICS, formado por painel rígido de poliestireno expandido, segundo NP EN 13163, de superfície lisa e bordo lateral recto, de cor branca, de 120 mm de espessura, com resistência ao envelhecimento e permeável ao vapor de água, resistência térmica 3,16 m²°C/W, condutibilidade térmica 0,038 W/(m°C), colocado topo a topo e fixado com argamassa cola e fixações mecânicas.
Critérios considerados na determinação do preço da unidade de obra: O preço não inclui a camada de regularização nem a camada de acabamento.
Inclui: Limpeza e preparação da superfície suporte. Implantação e corte do isolamento. Aplicação da cola. Colocação do isolamento. Fixação do isolamento. Resolução de pontos singulares.
Critério de medição de projecto: Superfície medida segundo documentação gráfica de Projecto.
Critério de medição de obra: Medir-se-á a superfície realmente executada segundo especificações de Projecto.

| Código | Un | Descrição | Rendimento | Preço | Importância |
|---|---|---|---|---|---|
| mt16aaa010 | kg | Argamassa cola para fixação de materiais isolantes. (material) | 4 | 0.19 | 0.760 |
| mt16pep010ai | m² | Painel rígido de poliestireno expandido, segundo NP EN 13163, de superfície lisa e bordo lateral recto, de cor branca, de 120 mm de espessura, com resistência ao envelhecimento e permeável ao vapor de água, resistência térmica 3,16 m²°C/W, condutibilidade térmica 0,038 W/(m°C), Euroclasse E de reacção ao fogo segundo NP EN 13501-1. (material) | 1.05 | 18.47 | 19.394 |
| mt16aaa021a | Ud | Bucha de expansão e prego de polipropileno, com aro de estanquidade, para fixação mecânica de painéis isolantes. (material) | 6 | 0.08 | 0.480 |
| mo054 | h | Oficial de 1ª montador de isolamentos. (mão de obra) | 0.1 | 23.31 | 2.331 |
| mo101 | h | Ajudante de montador de isolamentos. (mão de obra) | 0.1 | 22.13 | 2.213 |
| % | % | Custos directos complementares | 2 % | 25.178 | 0.504 |
|  |  | Custos directos |  |  | 25.682 |

Resíduos:
- colocação: mt16aaa010 Argamassa cola para fixação de materiais isolantes; factor de resíduo 0.0189
- colocação: mt16pep010ai; factor de resíduo 0.024

## Recursos

**mt16aaa010** kg Argamassa cola para fixação de materiais isolantes
Dados técnicos: Custo energético 6.411 MJ; Emissão de CO2 0.126 kg; Código LER 17 01 01; Massa do elemento 1 kg; Volume 0.000667 m3
Resíduos:
- embalagem: re150101 Embalagens de papel e cartão. (componente de resíduo); rendimento 0.011 kg; Código LER 15 01 01; Massa do elemento 1 kg; Volume 0.001333 m3
- embalagem: re170201 Madeira. (componente de resíduo); rendimento 0.018 kg; Código LER 17 02 01; Massa do elemento 1 kg; Volume 0.000909 m3

**mt16pep010ai** m² Painel rígido de poliestireno expandido
Dados técnicos: Custo energético 228.438 MJ; Emissão de CO2 7.964 kg; Código LER 17 06 04; Massa do elemento 2.4 kg; Volume 0.004 m3
Resíduos:
- embalagem: re170203 Plástico. (componente de resíduo); rendimento 0.034 kg; Código LER 17 02 03; Massa do elemento 1 kg; Volume 0.001667 m3

**mt16aaa021a** Ud Bucha de expansão e prego de polipropileno, com aro de estanquidade, para fixação mecânica de painéis isolantes
Dados técnicos: Custo energético 0.968 MJ; Emissão de CO2 0.090 kg
Resíduos:
- embalagem: re150101 Embalagens de papel e cartão; rendimento 0.072 kg
