# Isolamento térmico em tecto, com painéis de poliestireno extrudido, sistema Schlüter-KERDI-BOARD "SCHLÜTER-SYSTEMS"

- Propriedade do ficheiro: CYPE Ingenieros S.A.
- Formato: FIEBDC-3/2016
- Programa: Generador de precios de la construcción. CYPE Ingenieros, S.A.
- Data: 23/05/2024
- Moeda: EUR
- Custos indirectos: 3 %
- IVA: 23 %

## N Isolamentos e impermeabilizações

### NA Isolamentos térmicos

#### NAT Tectos falsos

**NAT200** m² Isolamento térmico em tecto, com painéis de poliestireno extrudido, sistema Schlüter-KERDI-BOARD "SCHLÜTER-SYSTEMS".
Isolamento térmico em tecto, sistema Schlüter-KERDI-BOARD "SCHLÜTER-SYSTEMS", formado por painel impermeabilizante de poliestireno extrudido, Schlüter-KERDI-BOARD "SCHLÜTER-SYSTEMS", de 2600 mm de comprimento, 625 mm de largura e 28 mm de espessura, revestido em ambas as faces com uma camada de reforço especial sem cimento e um geotêxtil, resistência térmica 0,8 m²°C/W, condutibilidade térmica 0,035 W/(m°C), fixado mecanicamente com anilhas e parafusos de aço, a uma substrutura de perfis em U de aço inoxidável AISI 304, acabamento escovado, de 19 mm de altura, composta por perfil em U, KB-ZB 19 EB, peça de união, V/KB Z 19 EB "SCHLÜTER-SYSTEMS" e guarnição, V/KB ZI 19 E "SCHLÜTER-SYSTEMS". Inclusive massa adesiva elástica monocomponente, Schlüter-KERDI-FIX "SCHLÜTER-SYSTEMS", para a vedação de juntas.
Inclui: Implantação e corte do isolamento. Montagem e fixação da substrutura. Colocação do isolamento. Fixação do isolamento. Resolução de pontos singulares. Vedação de juntas e ligações.
Critério de medição de projecto: Superfície medida segundo documentação gráfica de Projecto.
Critério de medição de obra: Medir-se-á a superfície realmente executada segundo especificações de Projecto.

| Código | Un | Descrição | Rendimento | Preço | Importância |
|---|---|---|---|---|---|
| mt15res440a | m | Perfil em U de aço inoxidável AISI 304, acabamento escovado, KB-ZB 19 EB "SCHLÜTER-SYSTEMS", de 19 mm de altura, com perfurações na alma e em ambas as abas, fornecido em barras de 2,5 m de comprimento. (material) | 1 | 17.33 | 17.330 |
| mt15res434a | Ud | Peça de união de perfil em U de aço inoxidável AISI 304, acabamento escovado, V/KB Z 19 EB "SCHLÜTER-SYSTEMS", de 19 mm de altura. (material) | 0.4 | 6.75 | 2.700 |
| mt15res436a | Ud | Guarnição de perfil em U de aço inoxidável AISI 304, acabamento escovado, V/KB ZI 19 E "SCHLÜTER-SYSTEMS", de 19 mm de altura. (material) | 0.4 | 4.17 | 1.668 |
| mt15res407 | Ud | Fixação mecânica composta por anilha Schlüter-KERDI-BOARD-ZT e parafuso Schlüter-KERDI-BOARD-ZS para painel Schlüter-KERDI-BOARD "SCHLÜTER-SYSTEMS". (material) | 6 | 0.27 | 1.620 |
| mt15res070a | Ud | Cartucho de massa adesiva elástica monocomponente, Schlüter-KERDI-FIX "SCHLÜTER-SYSTEMS", à base de polímeros híbridos neutros (MS), de 290 ml, cor cinzento ou branco e acabamento brilhante. (material) | 0.01 | 23.85 | 0.239 |
| mt15res400e | m² | Painel impermeabilizante de poliestireno extrudido, Schlüter-KERDI-BOARD "SCHLÜTER-SYSTEMS", de 2600 mm de comprimento, 625 mm de largura e 28 mm de espessura, revestido em ambas as faces com uma camada de reforço especial sem cimento e um geotêxtil, resistência térmica 0,8 m²°C/W, condutibilidade térmica 0,035 W/(m°C). (material) | 1.05 | 49.82 | 52.311 |
| mo054 | h | Oficial de 1ª montador de isolamentos. (mão de obra) | 0.1 | 23.31 | 2.331 |
| mo101 | h | Ajudante de montador de isolamentos. (mão de obra) | 0.05 | 22.13 | 1.107 |
| % | % | Custos directos complementares | 2 % | 79.306 | 1.586 |
|  |  | Custos directos |  |  | 80.892 |

Resíduos:
- colocação: mt15res440a; factor de resíduo 0.0045
- colocação: mt15res070a; factor de resíduo 0.03
- colocação: mt15res400e; factor de resíduo 0.024

## Recursos

**mt15res440a** m Perfil em U de aço inoxidável AISI 304
Dados técnicos: Custo energético 43.633 MJ; Emissão de CO2 6.338 kg; Código LER 17 04 05; Massa do elemento 0.9 kg; Volume 0.000429 m3
Resíduos:
- embalagem: re170203 Plástico. (componente de resíduo); rendimento 0.008 kg; Código LER 17 02 03; Massa do elemento 1 kg; Volume 0.001667 m3

**mt15res070a** Ud Cartucho de massa adesiva elástica monocomponente
Dados técnicos: Custo energético 71.281 MJ; Emissão de CO2 3.482 kg; Código LER 17 09 04; Massa do elemento 0.36 kg; Volume 0.00024 m3
Resíduos:
- embalagem: re170203 Plástico; rendimento 0.2 kg

**mt15res400e** m² Painel impermeabilizante de poliestireno extrudido
Dados técnicos: Custo energético 77.004 MJ; Emissão de CO2 2.490 kg; Código LER 17 06 04; Massa do elemento 0.84 kg; Volume 0.0014 m3
Resíduos:
- embalagem: re170203 Plástico; rendimento 0.034 kg
