# Sistema Vêture de painéis pré-fabricados de isolamento térmico pelo exterior de fachadas

- Propriedade do ficheiro: CYPE Ingenieros S.A.
- Formato: FIEBDC-3/2016
- Programa: Generador de precios de la construcción. CYPE Ingenieros, S.A.
- Data: 23/05/2024
- Moeda: EUR
- Custos indirectos: 3 %
- IVA: 23 %

## N Isolamentos e impermeabilizações

### NA Isolamentos térmicos

#### NAV Sistemas Veture de isolamento exterior de fachadas

**NAV010** m² Sistema Vêture de painéis pré-fabricados de isolamento térmico pelo exterior de fachadas.
Isolamento térmico pelo exterior de fachadas, com o sistema Veture, formado por painéis isolantes pré-fabricados compostos de plaquetas cerâmicas de grés, cor bege, unidas a um painel rígido de poliestireno extrudido, de 30 mm de espessura, fixados os painéis pré-fabricados ao paramento suporte com buchas de poliamida, parafusos de aço zincado e dispositivos auxiliares de fixação; vedação de juntas entre painéis pré-fabricados com adesivo de borracha de silicone; colocação de plaquetas individuais de união entre painéis pré-fabricados com cimento cola melhorado, C2 TE S2, segundo NP EN 12004, altamente deformável, com deslizamento reduzido e tempo de colocação ampliado, e enchimento final das juntas das plaquetas com argamassa, tipo CG2. Inclusive peças especiais.
Inclui: Preparação da superfície suporte. Corte e preparação dos painéis pré-fabricados. Colocação e fixação dos painéis pré-fabricados sobre o paramento. Vedação das juntas entre painéis pré-fabricados. Colocação das plaquetas de ajuste e das peças especiais. Enchimento das juntas das plaquetas. Limpeza final da fachada.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt12ppg010g | Ud | Painel pré-fabricado de 1240x600x48 mm, composto de plaquetas cerâmicas de grés, segundo NP EN ISO 10545-11, cor bege, unidas a um painel rígido de poliestireno extrudido, segundo EN 13164, de 30 mm de espessura, resistência à compressão >= 300 kPa, resistência térmica 0,9 m²°C/W, condutibilidade térmica 0,034 W/(m°C), Euroclasse E de reacção ao fogo, segundo NP EN 13501-1, inclusive dispositivos auxiliares de fixação e plaquetas individuais. (material) | 1.42 | 59.86 | 85.001 |
| mt12ppg100a | Ud | Bucha de poliamida e parafuso de aço zincado, de 8 mm de diâmetro e 100 mm de comprimento. (material) | 7 | 0.29 | 2.030 |
| mt12ppg110 | Ud | Cartucho de 310 cm³ de adesivo de borracha de silicone. (material) | 0.5 | 6.92 | 3.460 |
| mt09mcp100j | kg | Cimento cola melhorado, C2 TE S2, segundo NP EN 12004, altamente deformável, com deslizamento reduzido e tempo de colocação ampliado, cor branca, de um só componente à base de cimento de alta resistência, inertes seleccionados, aditivos e resinas sintéticas, para a colocação em camada fina do todo o tipo de peças cerâmicas em paramentos verticais exteriores e pavimentos exteriores. (material) | 8 | 1.28 | 10.240 |
| mt09mcr100a | kg | Argamassa, tipo CG2, segundo EN 13888, para juntas de 5 a 30 mm, composto por cimentos de alta resistência, inertes seleccionados, pigmentos e aditivos específicos. (material) | 8.5 | 1.09 | 9.265 |
| mo052 | h | Oficial de 1ª montador de sistemas de fachadas pré-fabricadas. (mão de obra) | 0.5 | 23.31 | 11.655 |
| mo099 | h | Ajudante de montador de sistemas de fachadas pré-fabricadas. (mão de obra) | 0.5 | 22.13 | 11.065 |
| % | % | Custos directos complementares | 2 % | 132.716 | 2.654 |
|  |  | Custos directos |  |  | 135.370 |

Resíduos:
- colocação: mt12ppg010g; factor de resíduo 0.0147
- colocação: mt12ppg110 Cartucho de 310 cm³ de adesivo de borracha de silicone; factor de resíduo 0.06
- colocação: mt09mcp100j; factor de resíduo 0.067469
- colocação: mt09mcr100a; factor de resíduo 0.068769

## Recursos

**mt12ppg010g** Ud Painel pré-fabricado de 1240x600x48 mm
Dados técnicos: Custo energético 476.760 MJ; Emissão de CO2 21.763 kg; Código LER 17 01 03; Massa do elemento 34.26 kg; Volume 0.027408 m3
Resíduos:
- embalagem: re170201 Madeira. (componente de resíduo); rendimento 0.017 kg; Código LER 17 02 01; Massa do elemento 1 kg; Volume 0.000909 m3
- embalagem: re170203 Plástico. (componente de resíduo); rendimento 0.001 kg; Código LER 17 02 03; Massa do elemento 1 kg; Volume 0.001667 m3

**mt12ppg110** Ud Cartucho de 310 cm³ de adesivo de borracha de silicone
Dados técnicos: Custo energético 87.088 MJ; Emissão de CO2 3.667 kg; Código LER 17 09 04; Massa do elemento 0.45 kg; Volume 0.0003 m3
Resíduos:
- embalagem: re170203 Plástico; rendimento 0.1 kg

**mt09mcp100j** kg Cimento cola melhorado
Dados técnicos: Custo energético 3.871 MJ; Emissão de CO2 0.344 kg; Código LER 17 09 04; Massa do elemento 1 kg; Volume 0.000667 m3
Resíduos:
- embalagem: re170203 Plástico; rendimento 0.003 kg

**mt09mcr100a** kg Argamassa, tipo CG2
Dados técnicos: Custo energético 2.251 MJ; Emissão de CO2 0.184 kg; Código LER 17 09 04; Massa do elemento 1 kg; Volume 0.000667 m3
Resíduos:
- embalagem: re170203 Plástico; rendimento 0.003 kg
