# Vedação de junta de dilatação com massa elástica

- Propriedade do ficheiro: CYPE Ingenieros S.A.
- Formato: FIEBDC-3/2016
- Programa: Generador de precios de la construcción. CYPE Ingenieros, S.A.
- Data: 15/06/2024
- Moeda: EUR
- Custos indirectos: 3 %
- IVA: 23 %

## N Isolamentos e impermeabilizações

### NI Impermeabilizações

#### NIJ Juntas

**NIJ020** m Vedação de junta de dilatação com massa elástica.
Vedação de junta de dilatação de 6 mm de largura, em paramento vertical exterior, com massa elástica autonivelante bicomponente à base de polisulfuretos, de cor cinzento, sobre cordão de polietileno expandido de células fechadas, de secção circular de 10 mm de diâmetro; acabamento através de alisamento do material com espátula.
Inclui: Limpeza do suporte. Protecção da superfície contígua à junta. Enchimento do fundo da junta. Aplicação da massa.
Critério de medição de projecto: Comprimento medido segundo documentação gráfica de Projecto.
Critério de medição de obra: Medir-se-á o comprimento realmente executado segundo especificações de Projecto.

| Código | Un | Descrição | Rendimento | Preço | Importância |
|---|---|---|---|---|---|
| mt15bas010b | m | Cordão de polietileno expandido de células fechadas, de secção circular de 10 mm de diâmetro, para o enchimento de fundo de junta. (material) | 1 | 0.07 | 0.070 |
| mt15bas230a | l | Massa elástica autonivelante bicomponente à base de polisulfuretos, de cor cinzento, com alta resistência aos produtos químicos e petrolíferos, resistência ao envelhecimento e aos raios UV e elevadas propriedades elásticas. (material) | 0.25 | 19.25 | 4.813 |
| mo112 | h | Operário especializado construção. (mão de obra) | 0.2 | 21.98 | 4.396 |
| % | % | Custos directos complementares | 2 % | 9.279 | 0.186 |
|  |  | Custos directos |  |  | 9.465 |

Resíduos:
- colocação: mt15bas010b; factor de resíduo 0.044
- colocação: mt15bas230a; factor de resíduo 0.03

## Recursos

**mt15bas010b** m Cordão de polietileno expandido de células fechadas
Dados técnicos: Custo energético 15.712 MJ; Emissão de CO2 0.290 kg; Código LER 17 02 03; Massa do elemento 0.075 kg; Volume 0.000125 m3
Resíduos:
- embalagem: re170201 Madeira. (componente de resíduo); rendimento 0.04 kg; Código LER 17 02 01; Massa do elemento 1 kg; Volume 0.000909 m3

**mt15bas230a** l Massa elástica autonivelante bicomponente à base de polisulfuretos
Dados técnicos: Custo energético 0.629 MJ; Emissão de CO2 0.033 kg; Código LER 17 09 04; Massa do elemento 1.67 kg; Volume 0.001113 m3
Resíduos:
- embalagem: re150104 Embalagens de metal. (componente de resíduo); rendimento 0.064 kg; Código LER 15 01 04; Massa do elemento 1 kg; Volume 0.001667 m3
