# Selagem impermeabilizante de negativo para passagem dos tensores da cofragem, em muro de betão

- Propriedade do ficheiro: CYPE Ingenieros S.A.
- Formato: FIEBDC-3/2016
- Programa: Generador de precios de la construcción. CYPE Ingenieros, S.A.
- Data: 15/06/2024
- Moeda: EUR
- Custos indirectos: 3 %
- IVA: 23 %

## N Isolamentos e impermeabilizações

### NI Impermeabilizações

#### NIO Aberturas em muros

**NIO030** Ud Selagem impermeabilizante de negativo para passagem dos tensores da cofragem, em muro de betão.
Selagem impermeabilizante de negativo de entre 28 e 30 mm de diâmetro interior para passagem dos tensores da cofragem, em muro de betão, com dispositivo de vedação à base de borracha EPDM, de expansão controlada; e posterior revestimento com argamassa tixotrópica monocomponente, modificada com polímeros, reforçada com fibras de presa rápida (45 minutos), com uma resistência à compressão aos 28 dias maior ou igual a 25 N/mm² e uma resistência à abrasão segundo o método de Böhme EN 13892-3 de 13,6 cm³ / 50 cm², classe R2 segundo NP EN 1504-3, Euroclasse F de reacção ao fogo, segundo NP EN 13501-1, Euroclasse F de reacção ao fogo, segundo NP EN 13501-1.
Inclui: Extracção do negativo. Limpeza e preparação da superfície. Introdução do dispositivo de vedação. Aplicação do revestimento.
Critério de medição de projecto: Número de unidades previstas, segundo documentação gráfica de Projecto.
Critério de medição de obra: Medir-se-á o número de unidades realmente executadas segundo especificações de Projecto.

| Código | Un | Descrição | Rendimento | Preço | Importância |
|---|---|---|---|---|---|
| mt15var030lF | Ud | Dispositivo de vedação composto de corpo expansivo de borracha EPDM de 27 mm de diâmetro e 50 mm de comprimento, com rebite cego tipo pop alojado no seu interior, formado por corpo de liga de alumínio EN AW-3103 e espiga de aço inoxidável AISI 316; anilha de aço galvanizado e batente de ABS cor cinzento, de 85 mm de comprimento total, para uma pressão máxima de funcionamento de 5 bar, para a selagem de negativos em muros de betão. (material) | 1 | 1.58 | 1.580 |
| mt09reh090a | kg | Argamassa tixotrópica monocomponente, modificada com polímeros, reforçada com fibras de presa rápida (45 minutos), para aplicação em camada fina, com uma resistência à compressão aos 28 dias maior ou igual a 25 N/mm² e uma resistência à abrasão segundo o método de Böhme EN 13892-3 de 13,6 cm³ / 50 cm², classe R2 segundo NP EN 1504-3, composta de cimentos especiais, inertes de granulometria seleccionada, polímeros especiais e fibras, com baixo conteúdo em cromato e isenta de cloretos, para reparação superficial e acabamento de estruturas de betão. (material) | 0.03 | 1.62 | 0.049 |
| mo070 | h | Ajudante de aplicador de produtos impermeabilizantes. (mão de obra) | 0.023 | 22.13 | 0.509 |
| % | % | Custos directos complementares | 2 % | 2.138 | 0.043 |
|  |  | Custos directos |  |  | 2.181 |

Resíduos:
- colocação: mt09reh090a; factor de resíduo 0.0063

## Recursos

**mt15var030lF** Ud Dispositivo de vedação composto de corpo expansivo de borracha EPDM de 27 mm de diâmetro e 50 mm de comprimento
Dados técnicos: Custo energético 3.538 MJ; Emissão de CO2 0.165 kg
Resíduos:
- embalagem: re150101 Embalagens de papel e cartão. (componente de resíduo); rendimento 0.009 kg; Código LER 15 01 01; Massa do elemento 1 kg; Volume 0.001333 m3
- embalagem: re170203 Plástico. (componente de resíduo); rendimento 0.005 kg; Código LER 17 02 03; Massa do elemento 1 kg; Volume 0.001667 m3

**mt09reh090a** kg Argamassa tixotrópica monocomponente
Dados técnicos: Custo energético 8.384 MJ; Emissão de CO2 0.544 kg; Código LER 17 01 01; Massa do elemento 1 kg; Volume 0.000667 m3
Resíduos:
- embalagem: re150101 Embalagens de papel e cartão; rendimento 0.014 kg
- embalagem: re170201 Madeira. (componente de resíduo); rendimento 0.001 kg; Código LER 17 02 01; Massa do elemento 1 kg; Volume 0.000909 m3
- embalagem: re170203 Plástico; rendimento 0.003 kg
