# Impermeabilização líquida e isolamento termorreflector de coberturas, aplicação mecânica a quente. Sistema COOL-R XL+D "QUILOSA"

- Propriedade do ficheiro: CYPE Ingenieros S.A.
- Formato: FIEBDC-3/2016
- Programa: Generador de precios de la construcción. CYPE Ingenieros, S.A.
- Data: 15/06/2024
- Moeda: EUR
- Custos indirectos: 3 %
- IVA: 23 %

## N Isolamentos e impermeabilizações

### NL Impermeabilizações líquidas

#### NLG Coberturas, varandas e lavandarias

**NLG320** m² Impermeabilização líquida e isolamento termorreflector de coberturas, aplicação mecânica a quente. Sistema COOL-R XL+D "QUILOSA".
Impermeabilização líquida e isolamento termorreflector de coberturas, classe W3, segundo ETAG 005, com um índice de reflectância solar (SRI) de 107, sobre superfície suporte de material betuminoso. Sistema COOL-R XL+D "QUILOSA" formado por duas camadas de revestimento impermeabilizante bicomponente à base de poliuretano, COOL-R Base Coat 720S "QUILOSA", 2 kg/m², aplicado através de sistema de projecção mecânica em quente, com prévia aplicação de primário à base de resina de poliuretano, COOL-R Primer C700 "QUILOSA", 0,2 kg/m², acababo com uma demão de revestimento impermeabilizante monocomponente à base de resinas de poliuretano alifático, COOL-R Top Coat 107 "QUILOSA", cor branca, 0,3 kg/m².
Inclui: Aplicação de primário. Aplicação mecânica a quente do impermeabilizante. Aplicação da demão de acabamento.
Critério de medição de projecto: Superfície medida em projecção horizontal, segundo documentação gráfica de Projecto, desde as faces interiores dos parapeitos ou muretes perimetrais que a limitam.
Critério de medição de obra: Medir-se-á, em projecção horizontal, a superfície realmente executada segundo especificações de Projecto, desde as faces interiores dos parapeitos ou muretes perimetrais que a limitam.

| Código | Un | Descrição | Rendimento | Preço | Importância |
|---|---|---|---|---|---|
| mt15quo004a | kg | Primário à base de resina de poliuretano, COOL-R Primer C700 "QUILOSA". (material) | 0.2 | 7 | 1.400 |
| mt15quo040a | kg | Revestimento impermeabilizante bicomponente à base de poliuretano, COOL-R Base Coat 720S "QUILOSA", para aplicar através de sistema de projecção mecânica a quente. (material) | 2 | 5.8 | 11.600 |
| mt15quo030a | kg | Revestimento impermeabilizante monocomponente à base de resinas de poliuretano alifático, COOL-R Top Coat 107 "QUILOSA", cor branca, para aplicar com trincha, rolo ou pistola. (material) | 0.3 | 12 | 3.600 |
| mq06pyp010 | h | Equipamento completo para projecção de produtos impermeabilizantes líquidos a quente. (equipamento) | 1 | 2.68 | 2.680 |
| mo032 | h | Oficial de 1ª aplicador de produtos impermeabilizantes. (mão de obra) | 0.15 | 22.68 | 3.402 |
| mo070 | h | Ajudante de aplicador de produtos impermeabilizantes. (mão de obra) | 0.15 | 22.13 | 3.320 |
| % | % | Custos directos complementares | 2 % | 26.002 | 0.520 |
|  |  | Custos directos |  |  | 26.522 |

Resíduos:
- colocação: mt15quo004a Primário à base de resina de poliuretano, COOL-R Primer C700 "QUILOSA"; factor de resíduo 0.03
- colocação: mt15quo040a; factor de resíduo 0.032264
- colocação: mt15quo030a; factor de resíduo 0.03

## Recursos

**mt15quo004a** kg Primário à base de resina de poliuretano, COOL-R Primer C700 "QUILOSA"
Dados técnicos: Custo energético 94.263 MJ; Emissão de CO2 3.778 kg; Código LER 17 09 04; Massa do elemento 1 kg; Volume 0.000667 m3
Resíduos:
- embalagem: re170203 Plástico. (componente de resíduo); rendimento 0.003 kg; Código LER 17 02 03; Massa do elemento 1 kg; Volume 0.001667 m3

**mt15quo040a** kg Revestimento impermeabilizante bicomponente à base de poliuretano
Dados técnicos: Custo energético 144.209 MJ; Emissão de CO2 7.002 kg; Código LER 17 09 04; Massa do elemento 1 kg; Volume 0.000667 m3
Resíduos:
- embalagem: re150104 Embalagens de metal. (componente de resíduo); rendimento 0.003 kg; Código LER 15 01 04; Massa do elemento 1 kg; Volume 0.001667 m3

**mt15quo030a** kg Revestimento impermeabilizante monocomponente à base de resinas de poliuretano alifático
Dados técnicos: Custo energético 86.761 MJ; Emissão de CO2 3.294 kg; Código LER 17 09 04; Massa do elemento 1 kg; Volume 0.000667 m3
Resíduos:
- embalagem: re170203 Plástico; rendimento 0.003 kg
