# Cobertura plana não acessível, não ventilada, ajardinada intensiva, tipo convencional. Impermeabilização com lâminas asfálticas, tipo bicamada

- Propriedade do ficheiro: CYPE Ingenieros S.A.
- Formato: FIEBDC-3/2016
- Programa: Generador de precios de la construcción. CYPE Ingenieros, S.A.
- Data: 23/05/2024
- Moeda: EUR
- Custos indirectos: 3 %
- IVA: 23 %

## Q Coberturas

### QD Planas não acessíveis, não ventiladas

#### QDC Ajardinadas intensivas

**QDC012** m² Cobertura plana não acessível, não ventilada, ajardinada intensiva, tipo convencional. Impermeabilização com lâminas asfálticas, tipo bicamada.
Cobertura plana não acessível, não ventilada, ajardinada intensiva, tipo convencional, pendente de 1% a 5%. FORMAÇÃO DE PENDENTES: com guias de rincões, laroz e juntas com mestras de tijolo cerâmico furado duplo e camada de argila expandida, descarregada a seco e consolidada na superfície com leitada de cimento, proporcionando uma resistência à compressão de 1 MPa e com uma condutibilidade térmica de 0,087 W/(m°C), com espessura média de 10 cm; com camada de regularização de argamassa de cimento, confeccionada em obra, dosificação 1:6 de 4 cm de espessura, acabamento afagado; ISOLAMENTO TÉRMICO: painel rígido de lã mineral hidrofugada; IMPERMEABILIZAÇÃO: tipo bicamada, colada, composta por uma membrana de betume modificado com elastómero SBS, LBM(SBS)-30-FV e uma membrana de betume modificado com elastómero SBS, LBM(SBS)-50/G-FP, totalmente coladas com maçarico, sem coincidir as suas juntas; CAMADA SEPARADORA SOB PROTECÇÃO: geotêxtil não tecido composto por fibras de poliéster entrelaçadas, (200 g/m²); CAMADA DRENANTE E FILTRANTE: lâmina drenante e filtrante de estrutura nodular de polietileno de alta densidade (PEAD/HDPE), com nódulos de 8 mm de altura, com geotêxtil de polipropileno incorporado; CAMADA DE PROTECÇÃO: camada de terra vegetal para plantação de 25 cm de espessura.
Critérios considerados na determinação do preço da unidade de obra: O preço não inclui a execução e a vedação das juntas nem a execução de remates nos encontros com paramentos e drenagens.
Inclui: Marcação dos pontos singulares. Marcação das pendentes e traçado de rincões, larozes e juntas. Formação de pendentes com guias de rincões, laroz e juntas com mestras de tijolo. Enchimento de juntas com poliestireno expandido. Descarga a seco da argila expandida até alcançar o nível das mestras, e consolidação com leitada de cimento. Descarga, espalhamento e nivelamento com réguas da camada de argamassa de regularização. Revisão da superfície base na qual se realiza a fixação do isolamento de acordo com as exigências da técnica a utilizar. Corte, ajuste e colocação do isolamento. Limpeza e preparação da superfície. Colocação da impermeabilização. Colocação da camada separadora sob protecção. Colocação da camada drenante e filtrante. Espalhamento da terra vegetal.
Critério de medição de projecto: Superfície medida em projecção horizontal, segundo documentação gráfica de Projecto, desde as faces interiores dos parapeitos ou muretes perimetrais que a limitam.
Critério de medição de obra: Medir-se-á, em projecção horizontal, a superfície realmente executada segundo especificações de Projecto, desde as faces interiores dos parapeitos ou muretes perimetrais que a limitam.

| Código | Un | Descrição | Rendimento | Preço | Importância |
|---|---|---|---|---|---|
| mt04lpt010c | Ud | Tijolo cerâmico furado duplo, para revestir, 30x20x9 cm, para utilização em alvenaria protegida (peça P), densidade 746 kg/m³, segundo NP EN 771-1. (material) | 3 | 0.29 | 0.870 |
| mt01arl030a | m³ | Argila expandida, fornecida em sacos, segundo NP EN 13055-1. (material) | 0.1 | 144.49 | 14.449 |
| mt09lec020b | m³ | Leitada de cimento CEM II/B-L 32,5 N 1/3. (material) | 0.01 | 112.6 | 1.126 |
| mt16pea020b | m² | Painel rígido de poliestireno expandido, segundo NP EN 13163, bordo lateral recto, de 20 mm de espessura, resistência térmica 0,55 m²°C/W, condutibilidade térmica 0,036 W/(m°C), para junta de dilatação. (material) | 0.01 | 1.34 | 0.013 |
| mt08aaa010a | m³ | Água. (material) | 0.008 | 1.5 | 0.012 |
| mt01arg005a | t | Areia de pedreira, para argamassa preparada em obra. (material) | 0.065 | 18 | 1.170 |
| mt08cem011a | kg | Cimento Portland CEM II/B-L 32,5 R, cor cinzento, em sacos, segundo NP EN 197-1. (material) | 10 | 0.1 | 1.000 |
| mt16lrc010ag | m² | Painel rígido de lã mineral hidrofugada, segundo EN 13162, de 80 mm de espessura, resistência térmica >= 2,1 m²°C/W, condutibilidade térmica 0,038 W/(m°C), Euroclasse A1 de reacção ao fogo segundo NP EN 13501-1. (material) | 1.05 | 30.28 | 31.794 |
| mt14lga010oc | m² | Membrana de betume modificado com elastómero SBS, LBM(SBS)-50/G-FP, de 3,5 mm de espessura, massa nominal 5 kg/m², com armadura de feltro de poliéster reforçado e estabilizado de 150 g/m², com auto-protecção mineral de cor verde, com resistência à penetração de raizes. Segundo EN 13707. (material) | 1.1 | 10.36 | 11.396 |
| mt14lba010a | m² | Membrana de betume modificado com elastómero SBS, LBM(SBS)-30-FV, de 2,5 mm de espessura, massa nominal 3 kg/m², com armadura de feltro de fibra de vidro de 60 g/m², de superfície não protegida. Segundo EN 13707. (material) | 1.1 | 4.8 | 5.280 |
| mt14gsa020ce | m² | Geotêxtil não tecido composto por fibras de poliéster entrelaçadas, com uma resistência à tracção longitudinal de 1,63 kN/m, uma resistência à tracção transversal de 2,08 kN/m, uma abertura de cone ao ensaio de perfuração dinâmica segundo NP EN ISO 13433 inferior a 27 mm, resistência CBR ao punçoamento 0,4 kN e uma massa superficial de 200 g/m², segundo EN 13252. (material) | 1.05 | 0.93 | 0.977 |
| mt14gdc010q | m² | Lâmina drenante e filtrante de estrutura nodular de polietileno de alta densidade (PEAD/HDPE), com nódulos de 8 mm de altura, com geotêxtil de polipropileno incorporado, resistência à compressão 150 kN/m² segundo EN ISO 604 e capacidade de drenagem 4,6 l/(s·m). (material) | 1.05 | 4.61 | 4.841 |
| mt01arj020 | m³ | Terra vegetal para plantação, fornecida a granel. (material) | 0.25 | 19.5 | 4.875 |
| mq06hor010 | h | Betoneira eléctrica com uma capacidade de amassadura de 160 l. (equipamento) | 0.028 | 3.45 | 0.097 |
| mo020 | h | Oficial de 1ª construção. (mão de obra) | 0.09 | 22.68 | 2.041 |
| mo113 | h | Operário não qualificado construção. (mão de obra) | 0.41 | 21.45 | 8.795 |
| mo029 | h | Oficial de 1ª aplicador de lâminas impermeabilizantes. (mão de obra) | 0.21 | 22.68 | 4.763 |
| mo067 | h | Ajudante de aplicador de lâminas impermeabilizantes. (mão de obra) | 0.21 | 22.13 | 4.647 |
| mo054 | h | Oficial de 1ª montador de isolamentos. (mão de obra) | 0.05 | 23.31 | 1.166 |
| mo101 | h | Ajudante de montador de isolamentos. (mão de obra) | 0.05 | 22.13 | 1.107 |
| mo040 | h | Oficial de 1ª jardineiro. (mão de obra) | 0.12 | 22.68 | 2.722 |
| mo115 | h | Operário jardineiro. (mão de obra) | 0.12 | 21.45 | 2.574 |
| % | % | Custos directos complementares | 2 % | 105.715 | 2.114 |
|  |  | Custos directos |  |  | 107.829 |

Resíduos:
- colocação: mt04lpt010c; factor de resíduo 0.0516306
- colocação: mt01arl030a Argila expandida, fornecida em sacos, segundo NP EN 13055-1; factor de resíduo 0.003
- colocação: mt09lec020b Leitada de cimento CEM II/B-L 32,5 N 1/3; factor de resíduo 0.0036
- colocação: mt16pea020b; factor de resíduo 0.048
- colocação: mt01arg005a Areia de pedreira, para argamassa preparada em obra; factor de resíduo 0.00501329
- colocação: mt08cem011a Cimento Portland CEM II/B-L 32,5 R, cor cinzento, em sacos, segundo NP EN 197-1; factor de resíduo 0.01512
- colocação: mt16lrc010ag; factor de resíduo 0.024
- colocação: mt14lga010oc; factor de resíduo 0.048016
- colocação: mt14lba010a; factor de resíduo 0.07
- colocação: mt14gsa020ce; factor de resíduo 0.07
- colocação: mt01arj020 Terra vegetal para plantação, fornecida a granel; factor de resíduo 0.003

## Recursos

**mt04lpt010c** Ud Tijolo cerâmico furado duplo
Dados técnicos: Custo energético 11.437 MJ; Emissão de CO2 0.829 kg; Código LER 17 01 02; Massa do elemento 3.5 kg; Volume 0.0028 m3
Resíduos:
- embalagem: re170201 Madeira. (componente de resíduo); rendimento 0.008 kg; Código LER 17 02 01; Massa do elemento 1 kg; Volume 0.000909 m3
- embalagem: re170203 Plástico. (componente de resíduo); rendimento 0.001 kg; Código LER 17 02 03; Massa do elemento 1 kg; Volume 0.001667 m3

**mt01arl030a** m³ Argila expandida, fornecida em sacos, segundo NP EN 13055-1
Dados técnicos: Custo energético 1051.540 MJ; Emissão de CO2 67.918 kg; Código LER 01 04 09; Massa do elemento 350 kg; Volume 0.21875 m3
Resíduos:
- embalagem: re170203 Plástico; rendimento 1.75 kg

**mt09lec020b** m³ Leitada de cimento CEM II/B-L 32,5 N 1/3
Dados técnicos: Custo energético 3724.000 MJ; Emissão de CO2 323.000 kg; Código LER 17 01 01; Massa do elemento 1900 kg; Volume 1.266667 m3

**mt16pea020b** m² Painel rígido de poliestireno expandido
Dados técnicos: Custo energético 57.501 MJ; Emissão de CO2 1.999 kg; Código LER 17 06 04; Massa do elemento 0.6 kg; Volume 0.001 m3
Resíduos:
- embalagem: re170203 Plástico; rendimento 0.024 kg

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico; rendimento 0.002 kg

**mt16lrc010ag** m² Painel rígido de lã mineral hidrofugada
Dados técnicos: Custo energético 696.774 MJ; Emissão de CO2 18.164 kg; Código LER 17 06 04; Massa do elemento 12 kg; Volume 0.02 m3
Resíduos:
- embalagem: re170203 Plástico; rendimento 0.034 kg

**mt14lga010oc** m² Membrana de betume modificado com elastómero SBS
Dados técnicos: Custo energético 291.511 MJ; Emissão de CO2 8.201 kg; Código LER 17 03 02; Massa do elemento 5 kg; Volume 0.005 m3
Resíduos:
- embalagem: re170203 Plástico; rendimento 0.063 kg

**mt14lba010a** m² Membrana de betume modificado com elastómero SBS
Dados técnicos: Custo energético 176.114 MJ; Emissão de CO2 4.981 kg; Código LER 17 03 02; Massa do elemento 3 kg; Volume 0.003 m3
Resíduos:
- embalagem: re170203 Plástico; rendimento 0.05 kg

**mt14gsa020ce** m² Geotêxtil não tecido composto por fibras de poliéster entrelaçadas
Dados técnicos: Custo energético 10.881 MJ; Emissão de CO2 0.565 kg; Código LER 17 06 04; Massa do elemento 0.2 kg; Volume 0.000333 m3
Resíduos:
- embalagem: re170203 Plástico; rendimento 0.024 kg

**mt01arj020** m³ Terra vegetal para plantação, fornecida a granel
Dados técnicos: Custo energético 151.700 MJ; Emissão de CO2 8.200 kg; Código LER 17 05 04; Massa do elemento 2050 kg; Volume 1.28125 m3
