# Cobertura plana não acessível, não ventilada, Deck, tipo convencional. Impermeabilização com lâminas asfálticas, tipo monocamada

- Propriedade do ficheiro: CYPE Ingenieros S.A.
- Formato: FIEBDC-3/2016
- Programa: Generador de precios de la construcción. CYPE Ingenieros, S.A.
- Data: 23/05/2024
- Moeda: EUR
- Custos indirectos: 3 %
- IVA: 23 %

## Q Coberturas

### QD Planas não acessíveis, não ventiladas

#### QDD Deck

**QDD010** m² Cobertura plana não acessível, não ventilada, Deck, tipo convencional. Impermeabilização com lâminas asfálticas, tipo monocamada.
Cobertura plana não acessível, não ventilada, Deck, tipo convencional, pendente de 1% a 5%. SUPORTE BASE: perfil nervurado autoportante de chapa de aço galvanizado S 280 de 0,7 mm de espessura, acabamento liso, com 3 nervuras de 50 mm de altura separadas 260 mm; ISOLAMENTO TÉRMICO: painel rígido de lã mineral soldável, hidrofugada, de 50 mm de espessura; IMPERMEABILIZAÇÃO: tipo monocamada, colada, formada por uma membrana de betume modificado com elastómero SBS, LBM(SBS)-50/G-FP totalmente colada com maçarico.
Critérios considerados na determinação do preço da unidade de obra: O preço não inclui a execução e a vedação das juntas nem a execução de remates nos encontros com paramentos e drenagens.
Inclui: Marcação das chapas nervuradas e dos pontos singulares. Corte, preparação e colocação das chapas. Fixação mecânica das chapas. Revisão da superfície base na qual se realiza a fixação do isolamento de acordo com as exigências da técnica a utilizar. Corte, ajuste e colocação do isolamento. Colocação da impermeabilização.
Critério de medição de projecto: Superfície medida em projecção horizontal, segundo documentação gráfica de Projecto, desde as faces interiores dos parapeitos ou muretes perimetrais que a limitam.
Critério de medição de obra: Medir-se-á, em projecção horizontal, a superfície realmente executada segundo especificações de Projecto, desde as faces interiores dos parapeitos ou muretes perimetrais que a limitam.

| Código | Un | Descrição | Rendimento | Preço | Importância |
|---|---|---|---|---|---|
| mt13ccg200ac | m² | Perfil nervurado autoportante de chapa de aço galvanizado S 280 de 0,7 mm de espessura, acabamento liso, com 3 nervuras de 50 mm de altura separadas 260 mm, inércia 18 cm4 e massa superficial 5,5 kg/m², segundo NP EN 14782. (material) | 1.1 | 8.34 | 9.174 |
| mt16lrc010fd | m² | Painel rígido de lã mineral soldável, hidrofugada, segundo EN 13162, revestido com betume asfáltico e filme de polipropileno termofusível, de 50 mm de espessura, resistência térmica >= 1,3 m²°C/W, condutibilidade térmica 0,038 W/(m°C), Euroclasse F de reacção ao fogo segundo NP EN 13501-1. (material) | 1.05 | 25.78 | 27.069 |
| mt16aab010 | Ud | Fixação mecânica dos painéis isolantes à chapa metálica (coberturas deck). (material) | 1 | 0.16 | 0.160 |
| mt14lga010ec | m² | Membrana de betume modificado com elastómero SBS, LBM(SBS)-50/G-FP, de 3,5 mm de espessura, massa nominal 5 kg/m², com armadura de feltro de poliéster reforçado e estabilizado de 150 g/m², com auto-protecção mineral de cor verde. Segundo EN 13707. (material) | 1.1 | 8.47 | 9.317 |
| mo051 | h | Oficial de 1ª montador de painéis metálicos. (mão de obra) | 0.15 | 23.31 | 3.497 |
| mo098 | h | Ajudante de montador de painéis metálicos. (mão de obra) | 0.15 | 22.13 | 3.320 |
| mo054 | h | Oficial de 1ª montador de isolamentos. (mão de obra) | 0.05 | 23.31 | 1.166 |
| mo101 | h | Ajudante de montador de isolamentos. (mão de obra) | 0.05 | 22.13 | 1.107 |
| mo029 | h | Oficial de 1ª aplicador de lâminas impermeabilizantes. (mão de obra) | 0.1 | 22.68 | 2.268 |
| mo067 | h | Ajudante de aplicador de lâminas impermeabilizantes. (mão de obra) | 0.1 | 22.13 | 2.213 |
| % | % | Custos directos complementares | 2 % | 59.291 | 1.186 |
|  |  | Custos directos |  |  | 60.477 |

Resíduos:
- colocação: mt13ccg200ac; factor de resíduo 0.0175423
- colocação: mt16lrc010fd; factor de resíduo 0.024
- colocação: mt14lga010ec; factor de resíduo 0.0573404

## Recursos

**mt13ccg200ac** m² Perfil nervurado autoportante de chapa de aço galvanizado S 280 de 0,7 mm de espessura
Dados técnicos: Custo energético 209.121 MJ; Emissão de CO2 21.222 kg; Código LER 17 04 05; Massa do elemento 8.25 kg; Volume 0.003929 m3
Resíduos:
- embalagem: re170203 Plástico. (componente de resíduo); rendimento 0.021 kg; Código LER 17 02 03; Massa do elemento 1 kg; Volume 0.001667 m3

**mt16lrc010fd** m² Painel rígido de lã mineral soldável
Dados técnicos: Custo energético 436.719 MJ; Emissão de CO2 11.414 kg; Código LER 17 06 04; Massa do elemento 7.5 kg; Volume 0.0125 m3
Resíduos:
- embalagem: re170203 Plástico; rendimento 0.034 kg

**mt14lga010ec** m² Membrana de betume modificado com elastómero SBS
Dados técnicos: Custo energético 290.995 MJ; Emissão de CO2 8.175 kg; Código LER 17 03 02; Massa do elemento 5 kg; Volume 0.005 m3
Resíduos:
- embalagem: re170203 Plástico; rendimento 0.057 kg
