# Zona técnica em cobertura plana não acessível, não ventilada, Deck. Impermeabilização com lâminas asfálticas

- Propriedade do ficheiro: CYPE Ingenieros S.A.
- Formato: FIEBDC-3/2016
- Programa: Generador de precios de la construcción. CYPE Ingenieros, S.A.
- Data: 23/05/2024
- Moeda: EUR
- Custos indirectos: 3 %
- IVA: 23 %

## Q Coberturas

### QD Planas não acessíveis, não ventiladas

#### QDD Deck

**QDD100** m² Zona técnica em cobertura plana não acessível, não ventilada, Deck. Impermeabilização com lâminas asfálticas.
Caminho técnico de circulação pedonal em cobertura plana não acessível, não ventilada, Deck com fixação mecânica, tipo convencional, pendente de 1% a 15%. SUPORTE BASE: perfil nervurado autoportante de chapa de aço galvanizado pré-lacado S 280 de 0,7 mm de espessura, acabamento liso, com 3 nervuras de 50 mm de altura separadas 260 mm; ISOLAMENTO TÉRMICO: painel rígido de lã de rocha soldável "ROCKWOOL"; IMPERMEABILIZAÇÃO: tipo monocamada, não colada, formada por uma membrana de betume modificado com elastómero SBS, LBM(SBS)-50/G-FM; FIXAÇÕES MECÂNICAS: parafusos de aço de 6 mm de diâmetro e 65 mm de comprimento, com tratamento anticorrosão, bucha e anilha de partilha de 40x40 mm (3 ud/m²) e CAMADA DE PROTECÇÃO: membrana de betume modificado com elastómero SBS, LBM(SBS)-50/G-FP, com armadura de feltro de poliéster reforçado e estabilizado de 150 g/m², com auto-protecção mineral de cor cinzento, totalmente colada à impermeabilização com maçarico.
Critérios considerados na determinação do preço da unidade de obra: O preço não inclui a execução e a vedação das juntas nem a execução de remates nos encontros com paramentos e drenagens.
Inclui: Marcação das chapas nervuradas e dos pontos singulares. Corte, preparação e colocação das chapas. Fixação mecânica das chapas. Revisão da superfície base na qual se realiza a fixação do isolamento de acordo com as exigências da técnica a utilizar. Corte, ajuste e colocação do isolamento. Colocação da impermeabilização. Fixação mecânica da impermeabilização. Colocação da lâmina de protecção.
Critério de medição de projecto: Superfície medida em projecção horizontal, segundo documentação gráfica de Projecto, desde as faces interiores dos parapeitos ou muretes perimetrais que a limitam.
Critério de medição de obra: Medir-se-á, em projecção horizontal, a superfície realmente executada segundo especificações de Projecto, desde as faces interiores dos parapeitos ou muretes perimetrais que a limitam.

| Código | Un | Descrição | Rendimento | Preço | Importância |
|---|---|---|---|---|---|
| mt13ccg200mc | m² | Perfil nervurado autoportante de chapa de aço galvanizado pré-lacado S 280 de 0,7 mm de espessura, acabamento liso, com 3 nervuras de 50 mm de altura separadas 260 mm, inércia 18 cm4 e massa superficial 5,5 kg/m², segundo NP EN 14782. (material) | 1.1 | 9.43 | 10.373 |
| mt16lrw021jg | m² | Painel rígido de lã de rocha soldável "ROCKWOOL", segundo EN 13162, de dupla densidade (230 kg/m³ na camada superior e 150 kg/m³ na camada inferior), revestido pela face superior com um tecido de vidro branco, de 40 mm de espessura, resistência térmica 0,95 m²°C/W, condutibilidade térmica 0,041 W/(m°C), Euroclasse A2-s1, d0 de reacção ao fogo segundo NP EN 13501-1, calor específico 840 J/kgK e factor de resistência à difusão do vapor de água 1. (material) | 1.05 | 30.36 | 31.878 |
| mt16aab010 | Ud | Fixação mecânica dos painéis isolantes à chapa metálica (coberturas deck). (material) | 1 | 0.16 | 0.160 |
| mt14lga010ia | m² | Membrana de betume modificado com elastómero SBS, LBM(SBS)-50/G-FM, de 4 mm de espessura, massa nominal 5 kg/m², com armadura de feltro de poliéster reforçado e estabilizado de 150 g/m², com auto-protecção mineral de cor cinzento. Segundo EN 13707. (material) | 1.1 | 7.62 | 8.382 |
| mt14lga100a | Ud | Parafuso de aço de 6 mm de diâmetro e 65 mm de comprimento, com tratamento anticorrosão, bucha e anilha de partilha de 40x40 mm. (material) | 3 | 0.18 | 0.540 |
| mt14lga010qa | m² | Membrana de betume modificado com elastómero SBS, LBM(SBS)-50/G-FP, de 3,5 mm de espessura, massa nominal 5 kg/m², com armadura de feltro de poliéster reforçado e estabilizado de 150 g/m², com auto-protecção mineral de cor cinzento. Segundo EN 13707. (material) | 1 | 7.55 | 7.550 |
| mo051 | h | Oficial de 1ª montador de painéis metálicos. (mão de obra) | 0.15 | 23.31 | 3.497 |
| mo098 | h | Ajudante de montador de painéis metálicos. (mão de obra) | 0.15 | 22.13 | 3.320 |
| mo054 | h | Oficial de 1ª montador de isolamentos. (mão de obra) | 0.05 | 23.31 | 1.166 |
| mo101 | h | Ajudante de montador de isolamentos. (mão de obra) | 0.05 | 22.13 | 1.107 |
| mo029 | h | Oficial de 1ª aplicador de lâminas impermeabilizantes. (mão de obra) | 0.17 | 22.68 | 3.856 |
| mo067 | h | Ajudante de aplicador de lâminas impermeabilizantes. (mão de obra) | 0.17 | 22.13 | 3.762 |
| % | % | Custos directos complementares | 2 % | 75.591 | 1.512 |
|  |  | Custos directos |  |  | 77.103 |

Resíduos:
- colocação: mt13ccg200mc; factor de resíduo 0.0167688
- colocação: mt16lrw021jg; factor de resíduo 0.024
- colocação: mt14lga010ia; factor de resíduo 0.0615004
- colocação: mt14lga100a; factor de resíduo 0.00467742
- colocação: mt14lga010qa; factor de resíduo 0.061883

## Recursos

**mt13ccg200mc** m² Perfil nervurado autoportante de chapa de aço galvanizado pré-lacado S 280 de 0,7 mm de espessura
Dados técnicos: Custo energético 209.187 MJ; Emissão de CO2 21.225 kg; Código LER 17 04 05; Massa do elemento 8.25 kg; Volume 0.003929 m3
Resíduos:
- embalagem: re170203 Plástico. (componente de resíduo); rendimento 0.022 kg; Código LER 17 02 03; Massa do elemento 1 kg; Volume 0.001667 m3

**mt16lrw021jg** m² Painel rígido de lã de rocha soldável "ROCKWOOL"
Dados técnicos: Custo energético 442.498 MJ; Emissão de CO2 11.564 kg; Código LER 17 06 04; Massa do elemento 7.6 kg; Volume 0.012667 m3
Resíduos:
- embalagem: re170203 Plástico; rendimento 0.034 kg

**mt14lga010ia** m² Membrana de betume modificado com elastómero SBS
Dados técnicos: Custo energético 290.765 MJ; Emissão de CO2 8.164 kg; Código LER 17 03 02; Massa do elemento 5 kg; Volume 0.005 m3
Resíduos:
- embalagem: re170203 Plástico; rendimento 0.055 kg

**mt14lga100a** Ud Parafuso de aço de 6 mm de diâmetro e 65 mm de comprimento
Dados técnicos: Custo energético 0.128 MJ; Emissão de CO2 0.008 kg; Código LER 17 04 05; Massa do elemento 0.0124 kg; Volume 0.000006 m3
Resíduos:
- embalagem: re150101 Embalagens de papel e cartão. (componente de resíduo); rendimento 0.001 kg; Código LER 15 01 01; Massa do elemento 1 kg; Volume 0.001333 m3

**mt14lga010qa** m² Membrana de betume modificado com elastómero SBS
Dados técnicos: Custo energético 290.743 MJ; Emissão de CO2 8.163 kg; Código LER 17 03 02; Massa do elemento 5 kg; Volume 0.005 m3
Resíduos:
- embalagem: re170203 Plástico; rendimento 0.055 kg
