# Cobertura inclinada de telhas

- Propriedade do ficheiro: CYPE Ingenieros S.A.
- Formato: FIEBDC-3/2016
- Programa: Generador de precios de la construcción. CYPE Ingenieros, S.A.
- Data: 15/06/2024
- Moeda: EUR
- Custos indirectos: 3 %
- IVA: 23 %

## Q Coberturas

### QT Inclinadas

#### QTT Telhados

**QTT210** m² Cobertura inclinada de telhas.
Cobertura inclinada com uma pendente média de 30%. FORMAÇÃO DE PENDENTES: painel cerâmico furado com encaixe macho-fêmea, para revestir, 100x30x4 cm, com com topos rectos, com uma camada de regularização de argamassa de cimento, confeccionada em obra, dosificação 1:6, de 3 cm de espessura e acabamento afagado e enchimento das juntas entre as peças dos tramos contíguos com a mesma argamassa, sobre muretes de tijolo cerâmico furado de 30x20x9 cm assente com argamassa de cimento, confeccionada em obra, dosificação 1:6, rematados superiormente com mestras de argamassa de cimento, confeccionada em obra, dosificação 1:6, tudo sobre laje de betão; IMPERMEABILIZAÇÃO: placas subtelha, fixadas mecanicamente ao suporte; REVESTIMENTO: telhas lusa cerâmicas, acabamento com engobe cor vermelho, 47,5x28,2 cm, assentes com argamassa de cimento, confeccionada em obra, dosificação 1:8. Inclusive, resolução de pontos singulares e peças especiais da cobertura.
Critérios considerados na determinação do preço da unidade de obra: O preço não inclui a laje de betão.
Inclui: Limpeza da superfície superior da laje. Marcação de rincões, laroz, encontros e juntas. Formação de paredes perimetrais com peças cerâmicas. Formação de muretes. Aplicação de mestras no remate dos muretes para receber o painel. Colocação das cintas de papel sobre os muretes. Colocação das peças cerâmicas que formam o tabuleiro. Descarga, espalhamento e nivelamento com réguas da camada de argamassa de regularização. Corte das placas. Fixação das placas. Vedação de juntas entre placas. Colocação das telhas assentes com argamassa. Execução de cumeeiras, rincões, beirados e bordas livres.
Critério de medição de projecto: Superfície da vertente medida em verdadeira magnitude, segundo documentação gráfica de Projecto, sem ter em conta a sobreposição correspondente da telha. Incluindo formação de cumeeiras, rincões, beirados e bordos livres. Não se inclui formação de laroz, beirados decorativos nem encontros de vertentes com paramentos verticais, chaminés, janelas ou condutas de ventilação.
Critério de medição de obra: Medir-se-á, em verdadeira magnitude, a superfície realmente executada segundo especificações de Projecto, sem ter em conta a sobreposição correspondente da telha. Incluindo formação de cumeeiras, rincões, beirados e bordas livres. Não se inclui formação de laroz, beirados decorativos nem encontros de vertentes com paramentos verticais, chaminés, janelas ou condutas de ventilação.

| Código | Un | Descrição | Rendimento | Preço | Importância |
|---|---|---|---|---|---|
| mt04lpt010c | Ud | Tijolo cerâmico furado duplo, para revestir, 30x20x9 cm, para utilização em alvenaria protegida (peça P), densidade 746 kg/m³, segundo NP EN 771-1. (material) | 10.947 | 0.29 | 3.175 |
| mt08aaa010a | m³ | Água. (material) | 0.024 | 1.5 | 0.036 |
| mt01arg005a | t | Areia de pedreira, para argamassa preparada em obra. (material) | 0.178 | 18 | 3.204 |
| mt08cem011a | kg | Cimento Portland CEM II/B-L 32,5 R, cor cinzento, em sacos, segundo NP EN 197-1. (material) | 23.25 | 0.1 | 2.325 |
| mt04lcg020e | Ud | Painel cerâmico furado com encaixe macho-fêmea, para revestir, 100x30x4 cm, com com topos rectos. (material) | 3.633 | 1.7 | 6.176 |
| mt13lpo010e | m² | Placa asfáltica 10 ondas, de perfil ondulado e cor preto, à base de fibras minerais e vegetais saturadas com uma emulsão betuminosa a altas temperaturas, segundo NP EN 534. (material) | 1.25 | 7.89 | 9.863 |
| mt16aaa030 | m | Fita autocolante para vedação de juntas. (material) | 0.3 | 0.3 | 0.090 |
| mt13blw120 | Ud | Parafuso autoperfurante para fixação de placas. (material) | 3 | 0.45 | 1.350 |
| mt13tmb010lm | Ud | Telha lusa cerâmica, acabamento com engobe cor vermelho, 47,5x28,2 cm, segundo EN 1304. (material) | 12.088 | 2.42 | 29.253 |
| mt13tmb011lm | Ud | Telhão cerâmico, acabamento com engobe cor vermelho, 44x28,5x10,5 cm, para telhas lusa, segundo EN 1304. (material) | 0.32 | 11.24 | 3.597 |
| mt13tmb015lm | Ud | Telha de ventilação cerâmica, acabamento com engobe cor vermelho, 47,5x28,2x7,5 cm, para telhas lusa, segundo EN 1304. (material) | 0.1 | 45.8 | 4.580 |
| mt13tac100 | kg | Pigmento para argamassa. (material) | 0.027 | 6 | 0.162 |
| mq06hor010 | h | Betoneira eléctrica com uma capacidade de amassadura de 160 l. (equipamento) | 0.074 | 3.45 | 0.255 |
| mo020 | h | Oficial de 1ª construção. (mão de obra) | 1.596 | 22.68 | 36.197 |
| mo113 | h | Operário não qualificado construção. (mão de obra) | 2.436 | 21.45 | 52.252 |
| % | % | Custos directos complementares | 10 % | 152.515 | 15.252 |
|  |  | Custos directos |  |  | 167.767 |

Resíduos:
- colocação: mt04lpt010c; factor de resíduo 0.0516306
- colocação: mt01arg005a Areia de pedreira, para argamassa preparada em obra; factor de resíduo 0.00501329
- colocação: mt08cem011a Cimento Portland CEM II/B-L 32,5 R, cor cinzento, em sacos, segundo NP EN 197-1; factor de resíduo 0.01512
- colocação: mt04lcg020e Painel cerâmico furado com encaixe macho-fêmea, para revestir, 100x30x4 cm, com com topos rectos; factor de resíduo 0.0196
- colocação: mt13lpo010e; factor de resíduo 0.06
- colocação: mt16aaa030 Fita autocolante para vedação de juntas; factor de resíduo 0.07
- colocação: mt13blw120 Parafuso autoperfurante para fixação de placas; factor de resíduo 0.00373134
- colocação: mt13tmb010lm Telha lusa cerâmica, acabamento com engobe cor vermelho, 47,5x28,2 cm, segundo EN 1304; factor de resíduo 0.037127
- colocação: mt13tmb011lm Telhão cerâmico, acabamento com engobe cor vermelho, 44x28,5x10,5 cm, para telhas lusa, segundo EN 1304; factor de resíduo 0.0196
- colocação: mt13tmb015lm Telha de ventilação cerâmica, acabamento com engobe cor vermelho, 47,5x28,2x7,5 cm, para telhas lusa, segundo EN 1304; factor de resíduo 0.0196
- colocação: mt13tac100 Pigmento para argamassa; factor de resíduo 0.031132

## Recursos

**mt04lpt010c** Ud Tijolo cerâmico furado duplo
Dados técnicos: Custo energético 11.437 MJ; Emissão de CO2 0.829 kg; Código LER 17 01 02; Massa do elemento 3.5 kg; Volume 0.0028 m3
Resíduos:
- embalagem: re170201 Madeira. (componente de resíduo); rendimento 0.008 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico; rendimento 0.002 kg

**mt04lcg020e** Ud Painel cerâmico furado com encaixe macho-fêmea, para revestir, 100x30x4 cm, com com topos rectos
Dados técnicos: Custo energético 32.745 MJ; Emissão de CO2 2.004 kg; Código LER 17 01 03; Massa do elemento 9.6 kg; Volume 0.00768 m3
Resíduos:
- embalagem: re170201 Madeira; rendimento 0.017 kg
- embalagem: re170203 Plástico; rendimento 0.004 kg

**mt13lpo010e** m² Placa asfáltica 10 ondas
Dados técnicos: Custo energético 146.993 MJ; Emissão de CO2 4.443 kg; Código LER 17 03 02; Massa do elemento 3.179 kg; Volume 0.003179 m3
Resíduos:
- embalagem: re170201 Madeira; rendimento 0.017 kg
- embalagem: re170203 Plástico; rendimento 0.005 kg

**mt16aaa030** m Fita autocolante para vedação de juntas
Dados técnicos: Custo energético 0.339 MJ; Emissão de CO2 0.017 kg; Código LER 17 06 04; Massa do elemento 0.0025 kg; Volume 0.000004 m3
Resíduos:
- embalagem: re170203 Plástico; rendimento 0.001 kg

**mt13blw120** Ud Parafuso autoperfurante para fixação de placas
Dados técnicos: Custo energético 0.158 MJ; Emissão de CO2 0.009 kg; Código LER 17 04 05; Massa do elemento 0.0134 kg; Volume 0.000006 m3
Resíduos:
- embalagem: re150101 Embalagens de papel e cartão; rendimento 0.001 kg

**mt13tmb010lm** Ud Telha lusa cerâmica, acabamento com engobe cor vermelho, 47,5x28,2 cm, segundo EN 1304
Dados técnicos: Custo energético 13.401 MJ; Emissão de CO2 0.694 kg; Código LER 17 01 03; Massa do elemento 3.45 kg; Volume 0.00276 m3
Resíduos:
- embalagem: re170201 Madeira; rendimento 0.003 kg
- embalagem: re170203 Plástico; rendimento 0.002 kg

**mt13tmb011lm** Ud Telhão cerâmico, acabamento com engobe cor vermelho, 44x28,5x10,5 cm, para telhas lusa, segundo EN 1304
Dados técnicos: Custo energético 13.215 MJ; Emissão de CO2 0.684 kg; Código LER 17 01 03; Massa do elemento 3.4 kg; Volume 0.00272 m3
Resíduos:
- embalagem: re170201 Madeira; rendimento 0.003 kg
- embalagem: re170203 Plástico; rendimento 0.002 kg

**mt13tmb015lm** Ud Telha de ventilação cerâmica, acabamento com engobe cor vermelho, 47,5x28,2x7,5 cm, para telhas lusa, segundo EN 1304
Dados técnicos: Custo energético 13.957 MJ; Emissão de CO2 0.724 kg; Código LER 17 01 03; Massa do elemento 3.6 kg; Volume 0.00288 m3
Resíduos:
- embalagem: re170201 Madeira; rendimento 0.003 kg
- embalagem: re170203 Plástico; rendimento 0.002 kg

**mt13tac100** kg Pigmento para argamassa
Dados técnicos: Custo energético 0.291 MJ; Emissão de CO2 0.014 kg; Código LER 17 09 04; Massa do elemento 1 kg; Volume 0.000667 m3
Resíduos:
- embalagem: re170203 Plástico; rendimento 0.003 kg
