# Cobertura inclinada de telhas

- Propriedade do ficheiro: CYPE Ingenieros S.A.
- Formato: FIEBDC-3/2016
- Programa: Generador de precios de la construcción. CYPE Ingenieros, S.A.
- Data: 15/06/2024
- Moeda: EUR
- Custos indirectos: 3 %
- IVA: 23 %

## Q Coberturas

### QT Inclinadas

#### QTT Telhados

**QTT210** m² Cobertura inclinada de telhas.
Cobertura inclinada com uma pendente média de 30%. FORMAÇÃO DE PENDENTES: painel cerâmico furado com encaixe macho-fêmea, para revestir, 50x20x3 cm, com com topos rectos, com uma camada de regularização de argamassa de cimento, confeccionada em obra, dosificação 1:6, de 3 cm de espessura e acabamento afagado e enchimento das juntas entre as peças dos tramos contíguos com a mesma argamassa, sobre muretes de tijolo cerâmico furado de 30x20x9 cm assente com argamassa de cimento, confeccionada em obra, dosificação 1:6, rematados superiormente com mestras de argamassa de cimento, confeccionada em obra, dosificação 1:6, tudo sobre laje de betão; REVESTIMENTO: telhas de betão, perfil ondulado, cor vermelho, 42x33 cm, assentes com argamassa de cimento, confeccionada em obra, dosificação 1:8. Inclusive, resolução de pontos singulares e peças especiais da cobertura.
Critérios considerados na determinação do preço da unidade de obra: O preço não inclui a laje de betão.
Inclui: Limpeza da superfície superior da laje. Marcação de rincões, laroz, encontros e juntas. Formação de paredes perimetrais com peças cerâmicas. Formação de muretes. Aplicação de mestras no remate dos muretes para receber o painel. Colocação das cintas de papel sobre os muretes. Colocação das peças cerâmicas que formam o tabuleiro. Descarga, espalhamento e nivelamento com réguas da camada de argamassa de regularização. Colocação das telhas assentes com argamassa. Execução de cumeeiras, rincões, beirados e bordas livres.
Critério de medição de projecto: Superfície da vertente medida em verdadeira magnitude, segundo documentação gráfica de Projecto, sem ter em conta a sobreposição correspondente da telha. Incluindo formação de cumeeiras, rincões, beirados e bordos livres. Não se inclui formação de laroz, beirados decorativos nem encontros de vertentes com paramentos verticais, chaminés, janelas ou condutas de ventilação.
Critério de medição de obra: Medir-se-á, em verdadeira magnitude, a superfície realmente executada segundo especificações de Projecto, sem ter em conta a sobreposição correspondente da telha. Incluindo formação de cumeeiras, rincões, beirados e bordas livres. Não se inclui formação de laroz, beirados decorativos nem encontros de vertentes com paramentos verticais, chaminés, janelas ou condutas de ventilação.

| Código | Un | Descrição | Rendimento | Preço | Importância |
|---|---|---|---|---|---|
| mt04lpt010c | Ud | Tijolo cerâmico furado duplo, para revestir, 30x20x9 cm, para utilização em alvenaria protegida (peça P), densidade 746 kg/m³, segundo NP EN 771-1. (material) | 20.872 | 0.29 | 6.053 |
| mt08aaa010a | m³ | Água. (material) | 0.024 | 1.5 | 0.036 |
| mt01arg005a | t | Areia de pedreira, para argamassa preparada em obra. (material) | 0.178 | 18 | 3.204 |
| mt08cem011a | kg | Cimento Portland CEM II/B-L 32,5 R, cor cinzento, em sacos, segundo NP EN 197-1. (material) | 23.25 | 0.1 | 2.325 |
| mt04lcg020a | Ud | Painel cerâmico furado com encaixe macho-fêmea, para revestir, 50x20x3 cm, com com topos rectos. (material) | 11 | 0.82 | 9.020 |
| mt13thh210a | Ud | Telha de betão, perfil ondulado, cor vermelho, 42x33 cm, segundo NP EN 490. (material) | 10.9 | 1.08 | 11.772 |
| mt13thh211a | Ud | Telhão de betão, para telhas de perfil ondulado, cor vermelho, segundo NP EN 490. (material) | 0.22 | 4.32 | 0.950 |
| mt13thh214a | Ud | Telhão de betão, perfil ondulado, cor vermelho, segundo NP EN 490. (material) | 0.27 | 4.32 | 1.166 |
| mt13thh215a | Ud | Telha de beirado, de betão, perfil ondulado, cor vermelho, 42x33 cm, segundo NP EN 490. (material) | 0.2 | 7.71 | 1.542 |
| mt13thh212a | Ud | Remate lateral de betão, para telhas de perfil ondulado, cor vermelho, segundo NP EN 490. (material) | 0.2 | 7.95 | 1.590 |
| mt13thh213a | Ud | Telha de ventilação, de betão, perfil ondulado, cor vermelho, segundo NP EN 490. (material) | 0.1 | 10.19 | 1.019 |
| mt13tac100 | kg | Pigmento para argamassa. (material) | 0.027 | 6 | 0.162 |
| mq06hor010 | h | Betoneira eléctrica com uma capacidade de amassadura de 160 l. (equipamento) | 0.074 | 3.45 | 0.255 |
| mo020 | h | Oficial de 1ª construção. (mão de obra) | 1.963 | 22.68 | 44.521 |
| mo113 | h | Operário não qualificado construção. (mão de obra) | 2.803 | 21.45 | 60.124 |
| % | % | Custos directos complementares | 10 % | 143.739 | 14.374 |
|  |  | Custos directos |  |  | 158.113 |

Resíduos:
- colocação: mt04lpt010c; factor de resíduo 0.0516306
- colocação: mt01arg005a Areia de pedreira, para argamassa preparada em obra; factor de resíduo 0.00501329
- colocação: mt08cem011a Cimento Portland CEM II/B-L 32,5 R, cor cinzento, em sacos, segundo NP EN 197-1; factor de resíduo 0.01512
- colocação: mt04lcg020a Painel cerâmico furado com encaixe macho-fêmea, para revestir, 50x20x3 cm, com com topos rectos; factor de resíduo 0.0196
- colocação: mt13thh210a Telha de betão, perfil ondulado, cor vermelho, 42x33 cm, segundo NP EN 490; factor de resíduo 0.0431205
- colocação: mt13thh211a Telhão de betão, para telhas de perfil ondulado, cor vermelho, segundo NP EN 490; factor de resíduo 0.0168
- colocação: mt13thh214a Telhão de betão, perfil ondulado, cor vermelho, segundo NP EN 490; factor de resíduo 0.0168
- colocação: mt13thh215a Telha de beirado, de betão, perfil ondulado, cor vermelho, 42x33 cm, segundo NP EN 490; factor de resíduo 0.0168
- colocação: mt13thh212a Remate lateral de betão, para telhas de perfil ondulado, cor vermelho, segundo NP EN 490; factor de resíduo 0.0168
- colocação: mt13thh213a Telha de ventilação, de betão, perfil ondulado, cor vermelho, segundo NP EN 490; factor de resíduo 0.0168
- colocação: mt13tac100 Pigmento para argamassa; factor de resíduo 0.031132

## Recursos

**mt04lpt010c** Ud Tijolo cerâmico furado duplo
Dados técnicos: Custo energético 11.437 MJ; Emissão de CO2 0.829 kg; Código LER 17 01 02; Massa do elemento 3.5 kg; Volume 0.0028 m3
Resíduos:
- embalagem: re170201 Madeira. (componente de resíduo); rendimento 0.008 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico; rendimento 0.002 kg

**mt04lcg020a** Ud Painel cerâmico furado com encaixe macho-fêmea, para revestir, 50x20x3 cm, com com topos rectos
Dados técnicos: Custo energético 12.713 MJ; Emissão de CO2 0.660 kg; Código LER 17 01 03; Massa do elemento 3.2 kg; Volume 0.00256 m3
Resíduos:
- embalagem: re170201 Madeira; rendimento 0.017 kg
- embalagem: re170203 Plástico; rendimento 0.004 kg

**mt13thh210a** Ud Telha de betão, perfil ondulado, cor vermelho, 42x33 cm, segundo NP EN 490
Dados técnicos: Custo energético 2.587 MJ; Emissão de CO2 0.344 kg; Código LER 17 01 01; Massa do elemento 4.2 kg; Volume 0.0028 m3
Resíduos:
- embalagem: re170201 Madeira; rendimento 0.001 kg
- embalagem: re170203 Plástico; rendimento 0.002 kg

**mt13thh211a** Ud Telhão de betão, para telhas de perfil ondulado, cor vermelho, segundo NP EN 490
Dados técnicos: Custo energético 2.571 MJ; Emissão de CO2 0.314 kg; Código LER 17 01 01; Massa do elemento 3.79 kg; Volume 0.002527 m3
Resíduos:
- embalagem: re170201 Madeira; rendimento 0.002 kg
- embalagem: re170203 Plástico; rendimento 0.003 kg

**mt13thh214a** Ud Telhão de betão, perfil ondulado, cor vermelho, segundo NP EN 490
Dados técnicos: Custo energético 2.571 MJ; Emissão de CO2 0.314 kg; Código LER 17 01 01; Massa do elemento 3.79 kg; Volume 0.002527 m3
Resíduos:
- embalagem: re170201 Madeira; rendimento 0.002 kg
- embalagem: re170203 Plástico; rendimento 0.003 kg

**mt13thh215a** Ud Telha de beirado, de betão, perfil ondulado, cor vermelho, 42x33 cm, segundo NP EN 490
Dados técnicos: Custo energético 2.841 MJ; Emissão de CO2 0.355 kg; Código LER 17 01 01; Massa do elemento 4.3 kg; Volume 0.002867 m3
Resíduos:
- embalagem: re170201 Madeira; rendimento 0.002 kg
- embalagem: re170203 Plástico; rendimento 0.003 kg

**mt13thh212a** Ud Remate lateral de betão, para telhas de perfil ondulado, cor vermelho, segundo NP EN 490
Dados técnicos: Custo energético 2.629 MJ; Emissão de CO2 0.323 kg; Código LER 17 01 01; Massa do elemento 3.9 kg; Volume 0.0026 m3
Resíduos:
- embalagem: re170201 Madeira; rendimento 0.002 kg
- embalagem: re170203 Plástico; rendimento 0.003 kg

**mt13thh213a** Ud Telha de ventilação, de betão, perfil ondulado, cor vermelho, segundo NP EN 490
Dados técnicos: Custo energético 3.318 MJ; Emissão de CO2 0.427 kg; Código LER 17 01 01; Massa do elemento 5.2 kg; Volume 0.003467 m3
Resíduos:
- embalagem: re170201 Madeira; rendimento 0.002 kg
- embalagem: re170203 Plástico; rendimento 0.003 kg

**mt13tac100** kg Pigmento para argamassa
Dados técnicos: Custo energético 0.291 MJ; Emissão de CO2 0.014 kg; Código LER 17 09 04; Massa do elemento 1 kg; Volume 0.000667 m3
Resíduos:
- embalagem: re170203 Plástico; rendimento 0.003 kg
