# Sistema SIATE "ONDULINE" de impermeabilização e isolamento térmico pelo exterior de cobertura inclinada

- Propriedade do ficheiro: CYPE Ingenieros S.A.
- Formato: FIEBDC-3/2016
- Programa: Generador de precios de la construcción. CYPE Ingenieros, S.A.
- Data: 15/06/2024
- Moeda: EUR
- Custos indirectos: 3 %
- IVA: 23 %

## Q Coberturas

### QT Inclinadas

#### QTX Sistemas de telhados

**QTX120** m² Sistema SIATE "ONDULINE" de impermeabilização e isolamento térmico pelo exterior de cobertura inclinada.
Sistema SIATE "ONDULINE" de impermeabilização e isolamento térmico pelo exterior de cobertura inclinada, sobre suporte continuo de betão, composto por: LÂMINA PARA O CONTROLO DO VAPOR: barreira pára-vapor com estanquidade ao ar, de polietileno, com armadura, Ondutiss Barrier 110 "ONDULINE", de 110 g/m²; ISOLAMENTO TÉRMICO: painel sandwich com encaixe macho-fêmea, Ondutherm Basic A40+TPC10 "ONDULINE", fixado ao suporte através pregos, Auto-fixante para betão "ONDULINE"; IMPERMEABILIZAÇÃO: placa subtelha, asfáltica DRS, BT-200 "ONDULINE", fixada ao painel com pregos, Cabeça de PVC "ONDULINE"; REVESTIMENTO: telhas canudo cerâmicas, acabamento com engobe cor vermelho, 40,8x15x11,6 cm, fixadas com espuma de poliuretano, Ondufoam "ONDULINE" e ganchos "ONDULINE". Inclusive grampos, fita autocolante para vedação de juntas, peça de remate de madeira para o fecho e protecção dos painéis em beirados e laterais, massa de poliuretano, Onduflex 300 (300 cm³) "ONDULINE", para vedação de juntas entre painéis e tela autocolante auto-protegida Ondufilm "ONDULINE", para a vedação de juntas entre painéis e entre painéis e encontros.
Critérios considerados na determinação do preço da unidade de obra: O preço não inclui a superfície suporte nem os pontos singulares e as peças especiais da cobertura.
Inclui: Limpeza da superfície suporte. Marcação e corte dos painéis. Colocação e fixação do painel sandwich. Colocação e fixação da lâmina para o controlo do vapor. Corte da fita de vedação. Colocação da fita de vedação. Colocação e fixação da placa subtelha. Vedação de juntas. Fixação das telhas com espuma.
Critério de medição de projecto: Superfície da vertente medida em verdadeira magnitude, segundo documentação gráfica de Projecto.
Critério de medição de obra: Medir-se-á, em verdadeira magnitude, a superfície realmente executada segundo especificações de Projecto.

| Código | Un | Descrição | Rendimento | Preço | Importância |
|---|---|---|---|---|---|
| mt15reo060d | m² | Barreira pára-vapor com estanquidade ao ar, de polietileno, com armadura, Ondutiss Barrier 110 "ONDULINE", de 110 g/m², de 18 m de espessura de ar equivalente face à difusão de vapor de água, segundo NP EN 1931, estanquidade à água classe W3 segundo EN 1928, (Euroclasse E de reacção ao fogo, segundo NP EN 13501-1), com resistência aos raios UV de um mês, intervalo de temperatura de trabalho de -25 a 80°C, fornecida em rolos de 1,50x20 m, segundo EN 13984. (material) | 1.1 | 1.38 | 1.518 |
| mt15pdr300c | Ud | Grampo, de aço galvanizado, de 8 mm de altura; para a fixação de lâminas para o controlo do vapor. (material) | 5 | 0.02 | 0.100 |
| mt15pdr050c | m | Fita autocolante, de polietileno, com adesivo acrílico sem dissolventes, armadura de polietileno e película de separação de papel siliconado, de 0,34 mm de espessura e 60 mm de largura, intervalo de temperatura de trabalho de -40 a 80°C, para a vedação nos encontros dos painéis e para a fixação e a vedação de lâminas impermeabilizantes e para o controlo do vapor, fornecida em rolos de 25 m de comprimento. (material) | 1.02 | 1.53 | 1.561 |
| mt13pso015daa | m² | Painel sandwich com encaixe macho-fêmea, Ondutherm Basic A40+TPC10 "ONDULINE", composto de: núcleo isolante de espuma de poliestireno extrudido de 40 mm de espessura e face interior de painel contraplacado de pinho, de 10 mm de espessura. (material) | 1.05 | 32.84 | 34.482 |
| mt13lpo033d | Ud | Prego, Auto-fixante para betão "ONDULINE", para fixação sobre suporte de betão. (material) | 6 | 0.11 | 0.660 |
| mt13bto025a | Ud | Massa de poliuretano, Onduflex 300 (300 cm³) "ONDULINE", para vedação de juntas entre painéis. (material) | 0.25 | 6.73 | 1.683 |
| mt13bto020b | m | Tela autocolante auto-protegida Ondufilm "ONDULINE", para a vedação de juntas. (material) | 1 | 4.15 | 4.150 |
| mt13bto010te | m² | Placa subtelha, asfáltica DRS (dupla camada protectora de resina e sobreposição de segurança), BT-200 "ONDULINE", armada com fibras minerais e vegetais mais resina, de 2000 mm de comprimento, 1050 mm de largura e 2,4 mm de espessura, segundo NP EN 534. (material) | 1.25 | 7.91 | 9.888 |
| mt13lpo032f | Ud | Prego, Cabeça de PVC "ONDULINE", para fixação sobre painel sandwich. (material) | 3 | 0.07 | 0.210 |
| mt13tac050a | Ud | Telha canudo cerâmica, acabamento com engobe cor vermelho, 40,8x15x11,6 cm, segundo EN 1304. (material) | 37.3 | 0.88 | 32.824 |
| mt13bto040 | Ud | Gancho "ONDULINE", para fixação de telhas em placa subtelha. (material) | 8 | 0.27 | 2.160 |
| mt13bto035a | Ud | Aerossol de 750 cm³ de espuma de poliuretano monocomponente, Ondufoam "ONDULINE". (material) | 0.325 | 6.85 | 2.226 |
| mt13pso020a | m | Peça de remate de madeira para o fecho e protecção dos painéis em beirados e laterais. (material) | 0.45 | 9.01 | 4.055 |
| mo011 | h | Oficial de 1ª montador. (mão de obra) | 0.7 | 23.31 | 16.317 |
| mo080 | h | Ajudante de montador. (mão de obra) | 0.7 | 22.13 | 15.491 |
| % | % | Custos directos complementares | 2 % | 127.325 | 2.547 |
|  |  | Custos directos |  |  | 129.872 |

Resíduos:
- colocação: mt15reo060d; factor de resíduo 0.06
- colocação: mt15pdr050c; factor de resíduo 0.044
- colocação: mt13pso015daa; factor de resíduo 0.006
- colocação: mt13bto025a Massa de poliuretano, Onduflex 300 (300 cm³) "ONDULINE", para vedação de juntas entre painéis; factor de resíduo 0.06
- colocação: mt13bto010te; factor de resíduo 0.06
- colocação: mt13tac050a Telha canudo cerâmica, acabamento com engobe cor vermelho, 40,8x15x11,6 cm, segundo EN 1304; factor de resíduo 0.0578
- colocação: mt13bto040 Gancho "ONDULINE", para fixação de telhas em placa subtelha; factor de resíduo 0.0045
- colocação: mt13bto035a Aerossol de 750 cm³ de espuma de poliuretano monocomponente, Ondufoam "ONDULINE"; factor de resíduo 0.024

## Recursos

**mt15reo060d** m² Barreira pára-vapor com estanquidade ao ar
Dados técnicos: Custo energético 20.140 MJ; Emissão de CO2 0.747 kg; Código LER 17 06 04; Massa do elemento 0.13 kg; Volume 0.000217 m3
Resíduos:
- embalagem: re170203 Plástico. (componente de resíduo); rendimento 0.024 kg; Código LER 17 02 03; Massa do elemento 1 kg; Volume 0.001667 m3

**mt15pdr300c** Ud Grampo, de aço galvanizado, de 8 mm de altura; para a fixação de lâminas para o controlo do vapor
Dados técnicos: Custo energético 0.713 MJ; Emissão de CO2 1.122 kg
Resíduos:
- embalagem: re150101 Embalagens de papel e cartão. (componente de resíduo); rendimento 1.32 kg; Código LER 15 01 01; Massa do elemento 1 kg; Volume 0.001333 m3

**mt15pdr050c** m Fita autocolante
Dados técnicos: Custo energético 8.037 MJ; Emissão de CO2 0.018 kg; Código LER 17 02 03; Massa do elemento 0.019 kg; Volume 0.000032 m3
Resíduos:
- embalagem: re170201 Madeira. (componente de resíduo); rendimento 0.04 kg; Código LER 17 02 01; Massa do elemento 1 kg; Volume 0.000909 m3

**mt13pso015daa** m² Painel sandwich com encaixe macho-fêmea
Dados técnicos: Custo energético 302.674 MJ; Emissão de CO2 6.387 kg; Código LER 17 02 01; Massa do elemento 5.9 kg; Volume 0.005364 m3
Resíduos:
- embalagem: re170203 Plástico; rendimento 0.032 kg

**mt13bto025a** Ud Massa de poliuretano, Onduflex 300 (300 cm³) "ONDULINE", para vedação de juntas entre painéis
Dados técnicos: Custo energético 12.716 MJ; Emissão de CO2 0.628 kg; Código LER 17 09 04; Massa do elemento 0.021 kg; Volume 0.000014 m3
Resíduos:
- embalagem: re170203 Plástico; rendimento 0.1 kg

**mt13bto010te** m² Placa subtelha, asfáltica DRS (dupla camada protectora de resina e sobreposição de segurança)
Dados técnicos: Custo energético 134.914 MJ; Emissão de CO2 4.072 kg; Código LER 17 03 02; Massa do elemento 3 kg; Volume 0.003 m3
Resíduos:
- embalagem: re170201 Madeira; rendimento 0.017 kg
- embalagem: re170203 Plástico; rendimento 0.005 kg

**mt13tac050a** Ud Telha canudo cerâmica, acabamento com engobe cor vermelho, 40,8x15x11,6 cm, segundo EN 1304
Dados técnicos: Custo energético 5.610 MJ; Emissão de CO2 0.274 kg; Código LER 17 01 03; Massa do elemento 1.35 kg; Volume 0.00108 m3
Resíduos:
- embalagem: re170201 Madeira; rendimento 0.003 kg
- embalagem: re170203 Plástico; rendimento 0.002 kg

**mt13bto040** Ud Gancho "ONDULINE", para fixação de telhas em placa subtelha
Dados técnicos: Custo energético 0.053 MJ; Emissão de CO2 0.004 kg; Código LER 17 04 05; Massa do elemento 0.004 kg; Volume 0.000002 m3
Resíduos:
- embalagem: re150101 Embalagens de papel e cartão; rendimento 0.001 kg

**mt13bto035a** Ud Aerossol de 750 cm³ de espuma de poliuretano monocomponente, Ondufoam "ONDULINE"
Dados técnicos: Custo energético 4.178 MJ; Emissão de CO2 0.208 kg; Código LER 17 06 04; Massa do elemento 0.01875 kg; Volume 0.000031 m3
Resíduos:
- embalagem: re150104 Embalagens de metal. (componente de resíduo); rendimento 0.15 kg; Código LER 15 01 04; Massa do elemento 1 kg; Volume 0.001667 m3
