# Revestimento interior com plaquetas de tijolo cerâmico face à vista montadas sobre uma malha. Colocação em camada fina

- Propriedade do ficheiro: CYPE Ingenieros S.A.
- Formato: FIEBDC-3/2016
- Programa: Generador de precios de la construcción. CYPE Ingenieros, S.A.
- Data: 15/06/2024
- Moeda: EUR
- Custos indirectos: 3 %
- IVA: 23 %

## R Revestimentos

### RA De peças rígidas em paramentos verticais

#### RAM De plaquetas de tijolo cerâmico face à vista

**RAM010** m² Revestimento interior com plaquetas de tijolo cerâmico face à vista montadas sobre uma malha. Colocação em camada fina.
Revestimento interior com plaquetas de tijolo cerâmico face à vista maciço de elaboração mecânica, de 230x50x15 mm, cor branco montadas sobre uma malha de 600x250 mm. SUPORTE: paramento de argamassa de cimento, vertical, até 3 m de altura. COLOCAÇÃO: em camada fina com cola em dispersão normal, D1, segundo NP EN 12004. ENCHIMENTO DE JUNTAS: com argamassa de cimento, confeccionada em obra, dosificação 1:5, cor branco, em juntas de 16 mm de espessura.
Critérios considerados na determinação do preço da unidade de obra: O preço não inclui as peças especiais nem a resolução de pontos singulares.
Inclui: Preparação da superfície suporte. Marcação dos níveis, da disposição de peças e das juntas. Corte das malhas. Preparação e aplicação do material de colocação. Formação de juntas de movimento. Colocação das peças. Enchimento das juntas. Acabamento e limpeza final.
Critério de medição de projecto: Superfície medida segundo documentação gráfica de Projecto, descontando as aberturas de superfície maior de 3 m². Não foi incrementada a medição por perdas, uma vez que na composição se considerou 5% a mais.
Critério de medição de obra: Medir-se-á a superfície realmente executada segundo especificações de Projecto, descontando as aberturas de superfície maior de 3 m².

| Código | Un | Descrição | Rendimento | Preço | Importância |
|---|---|---|---|---|---|
| mt09mcp100b | kg | Cola em dispersão normal, D1, segundo NP EN 12004, cor branca, à base de resinas, cargas e aditivos específicos, para a colocação em camada fina do todo o tipo de peças cerâmicas em paramentos verticais interiores. (material) | 2.5 | 1.5 | 3.750 |
| mt19pel010g | m² | Placas de tijolo cerâmico face à vista maciço de elaboração mecânica, de 230x50x15 mm, cor branco, montadas sobre uma malha de 600x250 mm, com uma junta de separação entre plaquetas de 16 mm, segundo NP EN 771-1. (material) | 1.05 | 34.82 | 36.561 |
| mt09mif010pa | t | Argamassa industrial para alvenaria, de cimento, cor branco, categoria M-7,5 (resistência à compressão 7,5 N/mm²), fornecida em sacos, segundo EN 998-2. (material) | 0.01 | 81.97 | 0.820 |
| mo024 | h | Oficial de 1ª ladrilhador (azulejador). (mão de obra) | 0.5 | 22.68 | 11.340 |
| mo062 | h | Ajudante de ladrilhador (azulejador). (mão de obra) | 0.25 | 22.13 | 5.533 |
| % | % | Custos directos complementares | 2 % | 58.004 | 1.160 |
|  |  | Custos directos |  |  | 59.164 |

Resíduos:
- colocação: mt09mcp100b; factor de resíduo 0.066053
- colocação: mt19pel010g; factor de resíduo 0.0346774
- colocação: mt09mif010pa; factor de resíduo 0.0063

## Recursos

**mt09mcp100b** kg Cola em dispersão normal
Dados técnicos: Custo energético 4.091 MJ; Emissão de CO2 0.394 kg; Código LER 17 09 04; Massa do elemento 1 kg; Volume 0.000667 m3
Resíduos:
- embalagem: re170203 Plástico. (componente de resíduo); rendimento 0.003 kg; Código LER 17 02 03; Massa do elemento 1 kg; Volume 0.001667 m3

**mt19pel010g** m² Placas de tijolo cerâmico face à vista maciço de elaboração mecânica
Dados técnicos: Custo energético 137.960 MJ; Emissão de CO2 10.056 kg; Código LER 17 01 03; Massa do elemento 34.8 kg; Volume 0.02784 m3
Resíduos:
- embalagem: re150101 Embalagens de papel e cartão. (componente de resíduo); rendimento 0.191 kg; Código LER 15 01 01; Massa do elemento 1 kg; Volume 0.001333 m3
- embalagem: re170201 Madeira. (componente de resíduo); rendimento 0.026 kg; Código LER 17 02 01; Massa do elemento 1 kg; Volume 0.000909 m3

**mt09mif010pa** t Argamassa industrial para alvenaria
Dados técnicos: Custo energético 2101.336 MJ; Emissão de CO2 182.161 kg; Código LER 17 01 01; Massa do elemento 1000 kg; Volume 0.666667 m3
Resíduos:
- embalagem: re150101 Embalagens de papel e cartão; rendimento 14.286 kg
- embalagem: re170201 Madeira; rendimento 0.769 kg
- embalagem: re170203 Plástico; rendimento 0.301 kg
