# Ponto singular com perfil "SCHLÜTER-SYSTEMS" em revestimento interior com peças cerâmicas

- Propriedade do ficheiro: CYPE Ingenieros S.A.
- Formato: FIEBDC-3/2016
- Programa: Generador de precios de la construcción. CYPE Ingenieros, S.A.
- Data: 28/05/2024
- Moeda: EUR
- Custos indirectos: 3 %
- IVA: 23 %

## R Revestimentos

### RA De peças rígidas em paramentos verticais

#### RAX Pontos singulares

**RAX030** m Ponto singular com perfil "SCHLÜTER-SYSTEMS" em revestimento interior com peças cerâmicas.
Esquina exterior com perfil de PVC, Schlüter-JOLLY-P BW 45 "SCHLÜTER-SYSTEMS", cor branco RAL 9010 acabamento brilhante, de 4,5 mm de altura, em revestimento interior com peças cerâmicas. SUPORTE: paramento vertical, de mais de 3 m de altura. COLOCAÇÃO: com o mesmo material que as peças cerâmicas.
Inclui: Marcação. Corte do perfil. Colocação do perfil. Limpeza final.
Critério de medição de projecto: Comprimento medido segundo documentação gráfica de Projecto.
Critério de medição de obra: Medir-se-á o comprimento realmente executado segundo especificações de Projecto.

| Código | Un | Descrição | Rendimento | Preço | Importância |
|---|---|---|---|---|---|
| mt19als011ba | m | Perfil de PVC, Schlüter-JOLLY-P BW 45 "SCHLÜTER-SYSTEMS", cor branco RAL 9010 acabamento brilhante, de 4,5 mm de altura e 2,5 m de comprimento, com perfurações trapezoidais para a sua fixação, para a protecção de esquinas exteriores em revestimentos interiores com peças cerâmicas. (material) | 1.05 | 2.91 | 3.056 |
| mo024 | h | Oficial de 1ª ladrilhador (azulejador). (mão de obra) | 0.11 | 22.68 | 2.495 |
| % | % | Custos directos complementares | 2 % | 5.551 | 0.111 |
|  |  | Custos directos |  |  | 5.662 |
