# Camada base de argamassa de cal e cimento sobre paramento interior

- Propriedade do ficheiro: CYPE Ingenieros S.A.
- Formato: FIEBDC-3/2016
- Programa: Generador de precios de la construcción. CYPE Ingenieros, S.A.
- Data: 23/05/2024
- Moeda: EUR
- Custos indirectos: 3 %
- IVA: 23 %

## R Revestimentos

### RB Argamassas industriais para rebocos

#### RBM Argamassas de cal e cimento

**RBM020** m² Camada base de argamassa de cal e cimento sobre paramento interior.
Camada base de argamassa de cal e cimento, tipo CR CSII W2, segundo EN 998-1, cor a escolher, de 15 mm de espessura, com aplicação de mestras, com acabamento rugoso, aplicada manualmente, sobre paramento interior de alvenaria cerâmica, vertical, de mais de 3 m de altura. Inclusive perfis de PVC, para formação de juntas.
Critérios considerados na determinação do preço da unidade de obra: O preço inclui a protecção dos elementos da envolvente que possam ser afectados durante os trabalhos e a resolução de pontos singulares, mas não inclui a camada final de argamassa.
Inclui: Preparação da superfície suporte. Disposição dos panos de trabalho. Colocação de réguas e fios. Colocação de tentos. Formação de mestras. Preparação da argamassa. Aplicação da argamassa. Realização de juntas e pontos singulares. Execução do acabamento. Cura da argamassa.
Critério de medição de projecto: Superfície medida segundo documentação gráfica de Projecto, deduzindo 50% das aberturas entre 2 e 4 m² e 100% das aberturas maiores que 4 m², adicionando no entanto, nas últimas, a superfície da parte interior da abertura, correspondente ao desenvolvimento de ombreiras e padieiras. Nas aberturas que não se deduzam, ou que se deduzam parcialmente, estão incluídos os trabalhos de realizar a superfície interior da abertura.
Critério de medição de obra: Medir-se-á a superfície realmente executada segundo especificações de Projecto, deduzindo 50% das aberturas entre 2 e 4 m² e 100% das aberturas maiores que 4 m², adicionando no entanto, nas últimas, a superfície da parte interior da abertura, correspondente ao desenvolvimento de ombreiras e padieiras. Nas aberturas que não se deduzam, ou que se deduzam parcialmente, estão incluídos os trabalhos de realizar a superfície interior da abertura.

| Código | Un | Descrição | Rendimento | Preço | Importância |
|---|---|---|---|---|---|
| mt08aaa010a | m³ | Água. (material) | 0.005 | 1.5 | 0.008 |
| mt28esp040d | kg | Argamassa de cal e cimento, tipo CR CSII W2, segundo EN 998-1, para utilização em interiores ou em exteriores, cor a escolher, composta de cimento, cal, inertes de granulometria compensada e aditivos, fornecida em sacos. (material) | 24 | 0.27 | 6.480 |
| mt28mon030 | m | Perfil para juntas de PVC. (material) | 0.75 | 0.35 | 0.263 |
| mo039 | h | Oficial de 1ª rebocador. (mão de obra) | 0.56 | 22.68 | 12.701 |
| mo111 | h | Operário especializado rebocador. (mão de obra) | 0.259 | 22.36 | 5.791 |
| % | % | Custos directos complementares | 2 % | 25.243 | 0.505 |
|  |  | Custos directos |  |  | 25.748 |

Resíduos:
- colocação: mt28esp040d; factor de resíduo 0.0198
- colocação: mt28mon030 Perfil para juntas de PVC; factor de resíduo 0.08

## Recursos

**mt08aaa010a** m³ Água
Dados técnicos: Custo energético 60.000 MJ; Emissão de CO2 30.000 kg

**mt28esp040d** kg Argamassa de cal e cimento
Dados técnicos: Custo energético 3.340 MJ; Emissão de CO2 0.250 kg; Código LER 17 01 01; Massa do elemento 1 kg; Volume 0.000667 m3

**mt28mon030** m Perfil para juntas de PVC
Dados técnicos: Custo energético 8.631 MJ; Emissão de CO2 0.272 kg; Código LER 17 02 03; Massa do elemento 0.07 kg; Volume 0.000117 m3
Resíduos:
- embalagem: re170201 Madeira. (componente de resíduo); rendimento 0.04 kg; Código LER 17 02 01; Massa do elemento 1 kg; Volume 0.000909 m3
- embalagem: re170203 Plástico. (componente de resíduo); rendimento 0.001 kg; Código LER 17 02 03; Massa do elemento 1 kg; Volume 0.001667 m3
