# Pintura com tinta natural de origem mineral de cal sobre paramento interior de betão

- Propriedade do ficheiro: CYPE Ingenieros S.A.
- Formato: FIEBDC-3/2016
- Programa: Generador de precios de la construcción. CYPE Ingenieros, S.A.
- Data: 15/06/2024
- Moeda: EUR
- Custos indirectos: 3 %
- IVA: 23 %

## R Revestimentos

### RI Pinturas em paramentos interiores

#### RIA Tintas naturais de origem mineral de cal

**RIA040** m² Pintura com tinta natural de origem mineral de cal sobre paramento interior de betão.
Aplicação manual de duas demãos de tinta natural de origem mineral de cal, cor branca, acabamento mate, textura lisa, sem diluir, (rendimento: 0,17 l/m² cada demão); sobre paramento interior de betão, vertical, até 3 m de altura. Inclusive solução de ácido clorídrico de 10% para eliminar as eflorescâncias salinas (salitre) presentes em 10% da superfície suporte.
Critérios considerados na determinação do preço da unidade de obra: O preço inclui a protecção dos elementos da envolvente que possam ser afectados durante os trabalhos e a resolução de pontos singulares.
Inclui: Preparação da superfície suporte. Aplicação de uma demão de primário e uma demão de acabamento.
Critério de medição de projecto: Superfície medida segundo documentação gráfica de Projecto, com o mesmo critério que o suporte base.
Critério de medição de obra: Medir-se-á a superfície realmente executada segundo especificações de Projecto, com o mesmo critério que o suporte base.

| Código | Un | Descrição | Rendimento | Preço | Importância |
|---|---|---|---|---|---|
| mt27pfj120 | l | Solução de ácido clorídrico diluído em dez partes de água. (material) | 0.03 | 5 | 0.150 |
| mt27pco020o | l | Tinta natural de origem mineral de cal para interior, à base de cal aérea tipo CL 90-S PL, segundo NP EN 459-1, aditivos especiais, cargas inertes e pigmentos naturais, cor branca, acabamento mate, textura lisa, sem compostos orgânicos voláteis (COV), com Rótulo Ecológico da União Europeia (REUE); para aplicar com trincha, rolo ou pistola. (material) | 0.34 | 4.1 | 1.394 |
| mo038 | h | Oficial de 1ª pintor. (mão de obra) | 0.084 | 22.68 | 1.905 |
| mo076 | h | Ajudante de pintor. (mão de obra) | 0.088 | 22.13 | 1.947 |
| % | % | Custos directos complementares | 2 % | 5.396 | 0.108 |
|  |  | Custos directos |  |  | 5.504 |

Resíduos:
- colocação: mt27pfj120 Solução de ácido clorídrico diluído em dez partes de água; factor de resíduo 0.014

## Recursos

**mt27pfj120** l Solução de ácido clorídrico diluído em dez partes de água
Dados técnicos: Custo energético 2.026 MJ; Emissão de CO2 0.136 kg; Código LER 06 01 06; Massa do elemento 1.049 kg; Volume 0.001049 m3
Resíduos:
- embalagem: re170203 Plástico. (componente de resíduo); rendimento 0.003 kg; Código LER 17 02 03; Massa do elemento 1 kg; Volume 0.001667 m3
