# Verniz sintético para madeira

- Propriedade do ficheiro: CYPE Ingenieros S.A.
- Formato: FIEBDC-3/2016
- Programa: Generador de precios de la construcción. CYPE Ingenieros, S.A.
- Data: 23/05/2024
- Moeda: EUR
- Custos indirectos: 3 %
- IVA: 23 %

## R Revestimentos

### RM Pinturas e tratamentos em madeira

#### RMB Vernizes

**RMB015** m² Verniz sintético para madeira.
Aplicação manual de duas demãos de verniz sintético, a poro fechado, acabamento acetinado, inodoro, incolor, aplicada com trincha, rolo ou pistola, sem diluir, (rendimento: 0,074 l/m² cada demão); (), sobre superfície de revestimento mural de madeira, em interiores. Inclusive líquido protector incolor para tratamento preventivo contra insectos xilófagos e fungos de podridão.
Critérios considerados na determinação do preço da unidade de obra: O preço inclui a protecção dos elementos da envolvente que possam ser afectados durante os trabalhos, mas não inclui a preparação do suporte.
Inclui: Aplicação do tratamiento. Aplicação de duas demãos de acabamento.
Critério de medição de projecto: Superfície medida segundo documentação gráfica de Projecto.
Critério de medição de obra: Medir-se-á a superfície realmente executada segundo especificações de Projecto.

| Código | Un | Descrição | Rendimento | Preço | Importância |
|---|---|---|---|---|---|
| mt27prj020a | l | Líquido protector incolor para tratamento preventivo contra insectos xilófagos e fungos de podridão para interior e exterior, transparente e incolor, aplicado por pulverização, pincelado ou imersão. (material) | 0.22 | 18.98 | 4.176 |
| mt27bsj040a | l | Verniz sintético para interior, a poro fechado, incolor, acabamento acetinado, à base de resinas alcídicas modificadas com poliuretano alifático, para aplicar com trincha, rolo ou pistola. (material) | 0.148 | 16.02 | 2.371 |
| mo038 | h | Oficial de 1ª pintor. (mão de obra) | 0.25 | 22.68 | 5.670 |
| mo076 | h | Ajudante de pintor. (mão de obra) | 0.05 | 22.13 | 1.107 |
| % | % | Custos directos complementares | 2 % | 13.324 | 0.266 |
|  |  | Custos directos |  |  | 13.590 |

Resíduos:
- colocação: mt27prj020a; factor de resíduo 0.03
- colocação: mt27bsj040a; factor de resíduo 0.0275

## Recursos

**mt27prj020a** l Líquido protector incolor para tratamento preventivo contra insectos xilófagos e fungos de podridão para interior e
Dados técnicos: Custo energético 0.629 MJ; Emissão de CO2 0.033 kg; Código LER 17 09 04; Massa do elemento 1 kg; Volume 0.000667 m3
Resíduos:
- embalagem: re150104 Embalagens de metal. (componente de resíduo); rendimento 0.064 kg; Código LER 15 01 04; Massa do elemento 1 kg; Volume 0.001667 m3

**mt27bsj040a** l Verniz sintético para interior
Dados técnicos: Custo energético 29.162 MJ; Emissão de CO2 1.730 kg; Código LER 08 01 11; Massa do elemento 0.9 kg; Volume 0.001 m3
Resíduos:
- embalagem: re150104 Embalagens de metal; rendimento 0.057 kg
