# Esmalte sobre tubagem de aço preto

- Propriedade do ficheiro: CYPE Ingenieros S.A.
- Formato: FIEBDC-3/2016
- Programa: Generador de precios de la construcción. CYPE Ingenieros, S.A.
- Data: 24/05/2024
- Moeda: EUR
- Custos indirectos: 3 %
- IVA: 23 %

## R Revestimentos

### RN Pinturas em metais

#### RNS Tintas especiais

**RNS040** m Esmalte sobre tubagem de aço preto.
Aplicação manual de duas demãos de esmalte sintético à base de resinas alquídicas, cor vermelho RAL 3001, acabamento brilhante; aplicação prévia de uma demão de primário sintético antioxidante, à base de resinas alquídicas, cor cinzento, acabamento mate, sobre tubagem interior de aço preto de 1 1/4" de diâmetro nominal interior.
Inclui: Preparação e limpeza da superfície suporte. Aplicação da demão de primário. Aplicação de duas demãos de acabamento.
Critério de medição de projecto: Comprimento medido segundo documentação gráfica de Projecto.
Critério de medição de obra: Medir-se-á o comprimento realmente executado segundo especificações de Projecto.

| Código | Un | Descrição | Rendimento | Preço | Importância |
|---|---|---|---|---|---|
| mt27pfi203a | l | Primário sintético antioxidante de secagem rápida, cor cinzento, acabamento mate, à base de resinas alquídicas, pigmentos orgânicos, pigmentos inorgânicos, pigmentos antioxidantes e dissolvente formado à base de uma mistura de hidrocarbonetos, de alta resistência à corrosão, para aplicar com trincha, rolo ou pistola sobre superfícies metálicas. (material) | 0.011 | 9.32 | 0.103 |
| mt27ess201c | l | Esmalte sintético, para interior, cor vermelho RAL 3001, acabamento brilhante, à base de resinas alquídicas, pigmentos orgânicos, pigmentos inorgânicos, pigmentos antioxidantes e dissolvente formado à base de uma mistura de hidrocarbonetos alifáticos, de alta resistência à corrosão, para aplicar com trincha, rolo ou pistola sobre superfícies metálicas. (material) | 0.016 | 19.18 | 0.307 |
| mo038 | h | Oficial de 1ª pintor. (mão de obra) | 0.065 | 22.68 | 1.474 |
| mo076 | h | Ajudante de pintor. (mão de obra) | 0.038 | 22.13 | 0.841 |
| % | % | Custos directos complementares | 2 % | 2.725 | 0.055 |
|  |  | Custos directos |  |  | 2.780 |

Resíduos:
- colocação: mt27ess201c; factor de resíduo 0.0275

## Recursos

**mt27ess201c** l Esmalte sintético
Dados técnicos: Custo energético 46.907 MJ; Emissão de CO2 2.476 kg; Código LER 08 01 11; Massa do elemento 1.05 kg; Volume 0.001167 m3
Resíduos:
- embalagem: re150104 Embalagens de metal. (componente de resíduo); rendimento 0.057 kg; Código LER 15 01 04; Massa do elemento 1 kg; Volume 0.001667 m3
