# Emboço de cimento sobre paramento exterior

- Propriedade do ficheiro: CYPE Ingenieros S.A.
- Formato: FIEBDC-3/2016
- Programa: Generador de precios de la construcción. CYPE Ingenieros, S.A.
- Data: 15/06/2024
- Moeda: EUR
- Custos indirectos: 3 %
- IVA: 23 %

## R Revestimentos

### RP Conglomerados tradicionais

#### RPE Emboços

**RPE010** m² Emboço de cimento sobre paramento exterior.
Formação de revestimento contínuo de argamassa de cimento, tipo GP CSIII W2, aplicado directamente, de 15 mm de espessura, aplicado sobre um paramento vertical exterior, acabamento superficial rugoso, para servir de base a um posterior revestimento. Inclusive, formação de juntas, cantos, mestras com separação entre elas não superior a três metros, arestas, reentrâncias, ombreiras, padieiras, remates nos encontros com paramentos, revestimentos ou outros elementos assentes na sua superfície.
Inclui: Disposição dos panos de trabalho. Execução de mestras. Aplicação da argamassa. Realização de juntas e encontros. Acabamento superficial. Cura da argamassa.
Critério de medição de projecto: Superfície medida segundo documentação gráfica de Projecto, sem deduzir aberturas menores que 4 m² e descontando, nas aberturas de superfície maior de 4 m², o excesso sobre 4 m².
Critério de medição de obra: Medir-se-á a superfície realmente executada segundo especificações de Projecto, descontando, nas aberturas de superfície maior de 4 m², o excesso sobre 4 m².

| Código | Un | Descrição | Rendimento | Preço | Importância |
|---|---|---|---|---|---|
| mt08aaa010a | m³ | Água. (material) | 0.005 | 1.5 | 0.008 |
| mt28mif010f | t | Argamassa industrial de uso corrente para rebocos exteriores e interiores, de cimento, tipo GP CSIII W2, fornecida em sacos, segundo EN 998-1. (material) | 0.028 | 53.33 | 1.493 |
| mq06hor010 | h | Betoneira eléctrica com uma capacidade de amassadura de 160 l. (equipamento) | 0.005 | 3.45 | 0.017 |
| mo020 | h | Oficial de 1ª construção. (mão de obra) | 0.396 | 22.68 | 8.981 |
| mo113 | h | Operário não qualificado construção. (mão de obra) | 0.273 | 21.45 | 5.856 |
| % | % | Custos directos complementares | 2 % | 16.355 | 0.327 |
|  |  | Custos directos |  |  | 16.682 |

Resíduos:
- colocação: mt28mif010f; factor de resíduo 0.0066

## Recursos

**mt08aaa010a** m³ Água
Dados técnicos: Custo energético 60.000 MJ; Emissão de CO2 30.000 kg

**mt28mif010f** t Argamassa industrial de uso corrente para rebocos exteriores e interiores
Dados técnicos: Custo energético 3347.560 MJ; Emissão de CO2 261.900 kg; Código LER 17 01 01; Massa do elemento 1000 kg; Volume 0.666667 m3
Resíduos:
- embalagem: re150101 Embalagens de papel e cartão. (componente de resíduo); rendimento 14 kg; Código LER 15 01 01; Massa do elemento 1 kg; Volume 0.001333 m3
