# Revestimento interior autoportante de placas de argila

- Propriedade do ficheiro: CYPE Ingenieros S.A.
- Formato: FIEBDC-3/2016
- Programa: Generador de precios de la construcción. CYPE Ingenieros, S.A.
- Data: 24/05/2024
- Moeda: EUR
- Custos indirectos: 3 %
- IVA: 23 %

## R Revestimentos

### RR Paredes (placas e painéis)

#### RRA De placas de argila

**RRA005** m² Revestimento interior autoportante de placas de argila.
Revestimento interior autoportante contraventado, de 120 mm de espessura total, formado por placa de argila tipo standard de 20 mm de espessura, aparafusada directamente a uma estrutura autoportante de aço galvanizado formada por canais horizontais, solidamente fixados ao piso a ao tecto e montantes verticais de 100 mm e 0,6 mm de espessura com uma modulação de 400 mm e com disposição normal "N", montados sobre canais e fixados ao paramento vertical. Inclusive banda dessolidarizadora; fixações para a ancoragem dos perfis metálicos; parafusos para a fixação das placas e malha de fibras de juta e argamassa natural de argila sem aditivos, para regularização de superfícies.
Critérios considerados na determinação do preço da unidade de obra: O preço inclui a resolução de encontros e pontos singulares, mas não inclui o isolamento a colocar entre as placas e o paramento.
Inclui: Marcação na laje inferior e na superior dos perfis. Colocação de banda de estanquidade e canais inferiores, sobre pavimento finalizado ou base de assentamento. Colocação de banda de estanquidade e canais superiores, sob lajes. Colocação e fixação dos montantes sobre os elementos horizontais. Corte das placas. Fixação das placas. Implantação das caixas de mecanismos eléctricos e de passagem de instalações, e perfuração posterior das placas. Tratamento de juntas. Preparação da argamassa. Aplicação da argamassa.
Critério de medição de projecto: Superfície medida segundo documentação gráfica de Projecto, sem duplicar esquinas nem encontros.
Critério de medição de obra: Medir-se-á a superfície realmente executada segundo especificações de Projecto, sem duplicar esquinas nem encontros.

| Código | Un | Descrição | Rendimento | Preço | Importância |
|---|---|---|---|---|---|
| mt12psg041e | m | Banda autocolante dessolidarizante de espuma de poliuretano de células fechadas, de 3,2 mm de espessura e 100 mm de largura, resistência térmica 0,10 m²°C/W, condutibilidade térmica 0,032 W/(m°C). (material) | 0.8 | 0.46 | 0.368 |
| mt12psg070f | m | Canal de perfil de aço galvanizado de 100 mm de largura, segundo EN 14195. (material) | 0.8 | 2.49 | 1.992 |
| mt12psg060f | m | Montante de perfil de aço galvanizado de 100 mm de largura, segundo EN 14195. (material) | 3 | 2.94 | 8.820 |
| mt12ply010a | m² | Placa de argila com fibras vegetais, de 20 mm de espessura, 600 mm de largura e 1200 mm de comprimento, reforçada com malha de juta em ambas as faces, Euroclasse A2-s1, d0 de reacção ao fogo, segundo NP EN 13501-1, com acessórios de fixação. (material) | 1.02 | 26.77 | 27.305 |
| mt12psg081d | Ud | Parafuso autoperfurante 3,5x35 mm. (material) | 18 | 0.01 | 0.180 |
| mt12psg220 | Ud | Fixação composta por bucha e parafuso 5x27. (material) | 2 | 0.06 | 0.120 |
| mt28mca005a | m² | Malha de fibras de juta engomada com amido de milho, de 135 g/m² de massa superficial. (material) | 0.26 | 2.57 | 0.668 |
| mt28mca015a | kg | Argamassa natural de argila sem aditivos, composta por inertes seleccionados com granulometria até 3 mm de diâmetro, densidade 1800 kg/m³, resistência à compressão 1,9 N/mm², fornecida em sacos, para regularização de superfícies. (material) | 4.2 | 0.19 | 0.798 |
| mo053 | h | Oficial de 1ª montador de pré-fabricados interiores. (mão de obra) | 0.37 | 23.31 | 8.625 |
| mo100 | h | Ajudante de montador de pré-fabricados interiores. (mão de obra) | 0.37 | 22.13 | 8.188 |
| % | % | Custos directos complementares | 2 % | 57.064 | 1.141 |
|  |  | Custos directos |  |  | 58.205 |

Resíduos:
- colocação: mt12psg041e; factor de resíduo 0.06
- colocação: mt12psg070f Canal de perfil de aço galvanizado de 100 mm de largura, segundo EN 14195; factor de resíduo 0.014063
- colocação: mt12psg060f Montante de perfil de aço galvanizado de 100 mm de largura, segundo EN 14195; factor de resíduo 0.012292
- colocação: mt12psg081d Parafuso autoperfurante 3,5x35 mm; factor de resíduo 0.00526316
- colocação: mt28mca005a Malha de fibras de juta engomada com amido de milho, de 135 g/m² de massa superficial; factor de resíduo 0.013
- colocação: mt28mca015a; factor de resíduo 0.0198

## Recursos

**mt12psg041e** m Banda autocolante dessolidarizante de espuma de poliuretano de células fechadas
Dados técnicos: Custo energético 3.327 MJ; Emissão de CO2 0.162 kg; Código LER 17 06 04; Massa do elemento 0.0224 kg; Volume 0.000037 m3
Resíduos:
- embalagem: re170203 Plástico. (componente de resíduo); rendimento 0.001 kg; Código LER 17 02 03; Massa do elemento 1 kg; Volume 0.001667 m3

**mt12psg070f** m Canal de perfil de aço galvanizado de 100 mm de largura, segundo EN 14195
Dados técnicos: Custo energético 133.166 MJ; Emissão de CO2 4.079 kg; Código LER 17 04 05; Massa do elemento 1 kg; Volume 0.000476 m3
Resíduos:
- embalagem: re170203 Plástico; rendimento 0.006 kg

**mt12psg060f** m Montante de perfil de aço galvanizado de 100 mm de largura, segundo EN 14195
Dados técnicos: Custo energético 133.204 MJ; Emissão de CO2 4.081 kg; Código LER 17 04 05; Massa do elemento 1 kg; Volume 0.000476 m3
Resíduos:
- embalagem: re170203 Plástico; rendimento 0.006 kg

**mt12psg081d** Ud Parafuso autoperfurante 3,5x35 mm
Dados técnicos: Custo energético 0.019 MJ; Emissão de CO2 0.002 kg; Código LER 17 04 05; Massa do elemento 0.0019 kg
Resíduos:
- embalagem: re150101 Embalagens de papel e cartão. (componente de resíduo); rendimento 0.001 kg; Código LER 15 01 01; Massa do elemento 1 kg; Volume 0.001333 m3

**mt28mca005a** m² Malha de fibras de juta engomada com amido de milho, de 135 g/m² de massa superficial
Dados técnicos: Custo energético 3.389 MJ; Emissão de CO2 -0.232 kg; Código LER 20 02 01; Massa do elemento 0.135 kg; Volume 0.00009 m3

**mt28mca015a** kg Argamassa natural de argila sem aditivos
Dados técnicos: Custo energético 0.345 MJ; Emissão de CO2 0.028 kg; Código LER 17 01 01; Massa do elemento 1 kg; Volume 0.000667 m3
Resíduos:
- embalagem: re150101 Embalagens de papel e cartão; rendimento 0.009 kg
