# Revestimento interior directo de placas de gesso natural (GRG)

- Propriedade do ficheiro: CYPE Ingenieros S.A.
- Formato: FIEBDC-3/2016
- Programa: Generador de precios de la construcción. CYPE Ingenieros, S.A.
- Data: 23/05/2024
- Moeda: EUR
- Custos indirectos: 3 %
- IVA: 23 %

## R Revestimentos

### RR Paredes (placas e painéis)

#### RRN De placas de gesso natural

**RRN001** m² Revestimento interior directo de placas de gesso natural (GRG).
Revestimento interior directo, de 45 mm de espessura total, com nível de qualidade do acabamento Q2, formado por placa de gesso natural (GRG) tipo standard de 15 mm de espessura, aparafusada a uma estrutura metálica de aço galvanizado de mestras de 70x30 e 0,55 mm de espessura, previamente ancorada ao paramento vertical cada 400 mm, com parafusos de aço. Inclusive colocação, ancoragem ao paramento suporte e nivelamento dos perfis auxiliares; parafusos para a fixação das placas e massa de juntas.
Critérios considerados na determinação do preço da unidade de obra: O preço inclui a resolução de encontros e pontos singulares, mas não inclui o isolamento a colocar entre as placas e o paramento.
Inclui: Marcação na laje inferior e na superior dos perfis. Implantação sobre o paramento das mestras. Colocação e ancoragem ao paramento suporte dos perfis auxiliares. Corte das placas. Fixação das placas. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12pna070a | m | Perfil de aço galvanizado, fabricado através de laminação a frio, de 3000 mm de comprimento, 70x30 mm de secção e 0,55 mm de espessura, para a realização de revestimentos interiores autoportantes e tectos, segundo EN 14195. (material) | 2.96 | 1.75 | 5.180 |
| mt12pna010ae | m² | Placa de gesso natural (GRG), sem cartão, standard / EN 13815 - 600 / 1200 / 15 / com os bordos longitudinais desiguais, formada por uma alma de gesso de origem natural reforçada pela inclusão na massa de fibra de vidro; Euroclasse A1 de reacção ao fogo, segundo NP EN 13501-1. (material) | 1.02 | 5.61 | 5.722 |
| mt12pna020b | Ud | Parafuso autoperfurante, com cabeça de trombeta, de 25 mm de comprimento, para instalação de placas de gesso natural (GRG) sobre perfis de espessura inferior a 6 mm. (material) | 18 | 0.02 | 0.360 |
| mt12pna025a | Ud | Fixação composta por bucha e parafuso de cabeça escareada, de 5x30 mm. (material) | 8.44 | 0.08 | 0.675 |
| mt12pna030eh | kg | Massa de juntas, de presa rápida (30 minutos); para aplicação manual ou mecânica sem fita de juntas. (material) | 0.11 | 1.38 | 0.152 |
| mt12pna040b | Ud | Cartucho de 300 cm³ de masa monocomponente; para a vedação de encontros perimetrais. (material) | 0.033 | 4.06 | 0.134 |
| mo053 | h | Oficial de 1ª montador de pré-fabricados interiores. (mão de obra) | 0.357 | 23.31 | 8.322 |
| mo100 | h | Ajudante de montador de pré-fabricados interiores. (mão de obra) | 0.357 | 22.13 | 7.900 |
| % | % | Custos directos complementares | 2 % | 28.445 | 0.569 |
|  |  | Custos directos |  |  | 29.014 |

Resíduos:
- colocação: mt12pna070a; factor de resíduo 0.0170131
- colocação: mt12pna020b; factor de resíduo 0.00533333
- colocação: mt12pna030eh Massa de juntas, de presa rápida (30 minutos); para aplicação manual ou mecânica sem fita de juntas; factor de resíduo 0.016275

## Recursos

**mt12pna070a** m Perfil de aço galvanizado
Dados técnicos: Custo energético 81.397 MJ; Emissão de CO2 2.496 kg; Código LER 17 04 05; Massa do elemento 0.61 kg; Volume 0.00029 m3
Resíduos:
- embalagem: re170203 Plástico. (componente de resíduo); rendimento 0.005 kg; Código LER 17 02 03; Massa do elemento 1 kg; Volume 0.001667 m3

**mt12pna020b** Ud Parafuso autoperfurante
Dados técnicos: Custo energético 0.015 MJ; Emissão de CO2 0.002 kg; Código LER 17 04 05; Massa do elemento 0.0015 kg
Resíduos:
- embalagem: re150101 Embalagens de papel e cartão. (componente de resíduo); rendimento 0.001 kg; Código LER 15 01 01; Massa do elemento 1 kg; Volume 0.001333 m3

**mt12pna030eh** kg Massa de juntas, de presa rápida (30 minutos); para aplicação manual ou mecânica sem fita de juntas
Dados técnicos: Custo energético 13.270 MJ; Emissão de CO2 0.460 kg; Código LER 17 08 02; Massa do elemento 1 kg; Volume 0.001 m3
Resíduos:
- embalagem: re170203 Plástico; rendimento 0.025 kg
