# Carpete de entrada do edifício, com perfis de alumínio

- Propriedade do ficheiro: CYPE Ingenieros S.A.
- Formato: FIEBDC-3/2016
- Programa: Generador de precios de la construcción. CYPE Ingenieros, S.A.
- Data: 23/05/2024
- Moeda: EUR
- Custos indirectos: 3 %
- IVA: 23 %

## R Revestimentos

### RS Pavimentos

#### RSF Carpetes e tapetes

**RSF005** m² Carpete de entrada do edifício, com perfis de alumínio.
Carpete de entrada do edifício com nível de trânsito médio, com capacidade de retenção de partículas grossas de sujidade existente no calçado, formada por perfis de alumínio anodizado, cor ouro, de 17 mm de altura, 28 mm de largura e 5 mm de distância entre perfis, com inserções de borracha combinadas com tiras de escovas. COLOCAÇÃO: em rebaixo do pavimento.
Inclui: Limpeza da superfície suporte. Marcação. Colocação.
Critério de medição de projecto: Superfície medida segundo documentação gráfica de Projecto.
Critério de medição de obra: Medir-se-á a superfície realmente executada segundo especificações de Projecto.

| Código | Un | Descrição | Rendimento | Preço | Importância |
|---|---|---|---|---|---|
| mt18fel110eb | m² | Carpete de entrada do edifício com nível de trânsito médio, com capacidade de retenção de partículas grossas de sujidade existente no calçado, formada por perfis de alumínio anodizado, cor ouro, de 17 mm de altura, 28 mm de largura e 5 mm de distância entre perfis, com inserções de borracha combinadas com tiras de escovas, para instalar em caixa de pavimento. (material) | 1 | 661 | 661.000 |
| mo027 | h | Oficial de 1ª instalador de alcatifas e revestimentos têxteis. (mão de obra) | 0.08 | 22.68 | 1.814 |
| mo065 | h | Ajudante de instalador de alcatifas e revestimentos têxteis. (mão de obra) | 0.08 | 22.13 | 1.770 |
| % | % | Custos directos complementares | 2 % | 664.584 | 13.292 |
|  |  | Custos directos |  |  | 677.876 |

Resíduos:
- colocação: mt18fel110eb; factor de resíduo 0.024

## Recursos

**mt18fel110eb** m² Carpete de entrada do edifício com nível de trânsito médio
Dados técnicos: Custo energético 2125.090 MJ; Emissão de CO2 144.781 kg; Código LER 17 04 02; Massa do elemento 19.8 kg; Volume 0.0132 m3
Resíduos:
- embalagem: re170203 Plástico. (componente de resíduo); rendimento 0.032 kg; Código LER 17 02 03; Massa do elemento 1 kg; Volume 0.001667 m3
