# Perfil para junta estrutural

- Propriedade do ficheiro: CYPE Ingenieros S.A.
- Formato: FIEBDC-3/2016
- Programa: Generador de precios de la construcción. CYPE Ingenieros, S.A.
- Data: 15/06/2024
- Moeda: EUR
- Custos indirectos: 3 %
- IVA: 23 %

## R Revestimentos

### RS Pavimentos

#### RSG Cerâmicos

**RSG032** m Perfil para junta estrutural.
Perfil para juntas estruturais, de aço inoxidável AISI 304, de 35 mm de altura, com mola de absorção de movimentos horizontais, união ranhurada.
Inclui: Marcação da disposição das peças segundo o seu comprimento. Corte das peças. Fixação das peças.
Critério de medição de projecto: Comprimento medido segundo documentação gráfica de Projecto.
Critério de medição de obra: Medir-se-á o comprimento realmente executado segundo especificações de Projecto.

| Código | Un | Descrição | Rendimento | Preço | Importância |
|---|---|---|---|---|---|
| mt18jrs310v | m | Perfil para juntas estruturais, de aço inoxidável AISI 304, de 35 mm de altura, com mola de absorção de movimentos horizontais, união ranhurada, fornecido em barras de 2,5 m de comprimento. (material) | 1.05 | 37.36 | 39.228 |
| mo023 | h | Oficial de 1ª ladrilhador. (mão de obra) | 0.15 | 22.68 | 3.402 |
| % | % | Custos directos complementares | 2 % | 42.630 | 0.853 |
|  |  | Custos directos |  |  | 43.483 |

Resíduos:
- colocação: mt18jrs310v; factor de resíduo 0.0045

## Recursos

**mt18jrs310v** m Perfil para juntas estruturais
Dados técnicos: Custo energético 93.158 MJ; Emissão de CO2 13.618 kg; Código LER 17 04 05; Massa do elemento 1.94 kg; Volume 0.000924 m3
Resíduos:
- embalagem: re170203 Plástico. (componente de resíduo); rendimento 0.008 kg; Código LER 17 02 03; Massa do elemento 1 kg; Volume 0.001667 m3
