# Pavimento deck de compósito (WPC) para exterior

- Propriedade do ficheiro: CYPE Ingenieros S.A.
- Formato: FIEBDC-3/2016
- Programa: Generador de precios de la construcción. CYPE Ingenieros, S.A.
- Data: 17/05/2024
- Moeda: EUR
- Custos indirectos: 3 %
- IVA: 23 %

## R Revestimentos

### RS Pavimentos

#### RSJ De compósito

**RSJ010** m² Pavimento deck de compósito (WPC) para exterior.
Pavimento deck para exterior, formado por réguas maciças de compósito (WPC) com fibras de madeira e polietileno, de 20x127x2440 mm, uma face à vista com textura de madeira, fixadas através do sistema de fixação oculta, sobre ripas de madeira de pinho, com classe de risco 4 segundo NP EN 335 de 35x45 mm, separadas entre elas 300 mm e apoiadas sobre suportes reguláveis, de poliolefinas, com base redonda plana, para alturas entre 30 e 50 mm. Inclusive clipes e parafusos de aço inoxidável para fixação das tábuas às ripas e massa de poliuretano para fixação dos suportes reguláveis à superfície suporte.
Critérios considerados na determinação do preço da unidade de obra: O preço não inclui o perfil para remate lateral.
Inclui: Implantação e nivelamento dos suportes. Aplicação da massa. Colocação das ripas sobre os suportes. Colocação das tábuas da primeira fiada. Fixação de uma fiada de clipes sobre a ripa. Apresentação das tabelas da segunda fiada. Encaixe dos clipes entre as tábuas. Colocação e fixação das sucessivas fiadas.
Critério de medição de projecto: Superfície útil, medida segundo documentação gráfica de Projecto. Não foi incrementada a medição por perdas, uma vez que na composição se considerou 5% a mais.
Critério de medição de obra: Medir-se-á a superfície realmente executada segundo especificações de Projecto.

| Código | Un | Descrição | Rendimento | Preço | Importância |
|---|---|---|---|---|---|
| mt18acc030aa | Ud | Suporte regulável, de poliolefinas, com adição de carga mineral, de cor preto, com 750 kg de capacidade mecânica à compressão e base redonda plana, para alturas entre 30 e 50 mm; estabilidade térmica de -25°C até 110°C; imputrescível, com resistência ao envelhecimento e à intempérie. (material) | 9 | 1.06 | 9.540 |
| mt15sja140a | Ud | Cartucho de massa elástica monocomponente à base de poliuretano, de 310 cm³, de elasticidade permanente e cura rápida, cor cinzento. (material) | 0.333 | 9.95 | 3.313 |
| mt18mva015b | m | Ripa de 35x45 mm de secção, de madeira de pinheiro-bravo (Pinus pinaster), tratada em autoclave, com classe de risco 4, segundo NP EN 335, acabamento escovado, com humidade inferior a 20%. (material) | 3.5 | 1.97 | 6.895 |
| mt18fmp010a | m² | Réguas maciças de compósito (WPC) com fibras de madeira e polietileno, de 20x127x2440 mm, uma face à vista com textura de madeira e ranhuras laterais, segundo NP EN 15534-4. (material) | 1.05 | 56.44 | 59.262 |
| mt18acc020 | Ud | Kit de samblagem para pavimento deck, composto por clipe de aço inoxidável, em forma de omega, para a samblagem das pranchas, e parafuso de aço inoxidável, para fixação do clipe à ripa. (material) | 20 | 0.34 | 6.800 |
| mo017 | h | Oficial de 1ª carpinteiro. (mão de obra) | 0.5 | 23.03 | 11.515 |
| mo058 | h | Ajudante de carpinteiro. (mão de obra) | 0.5 | 22.27 | 11.135 |
| % | % | Custos directos complementares | 2 % | 108.460 | 2.169 |
|  |  | Custos directos |  |  | 110.629 |

Resíduos:
- colocação: mt15sja140a; factor de resíduo 0.03
- colocação: mt18mva015b; factor de resíduo 0.013731
- colocação: mt18fmp010a; factor de resíduo 0.007
- colocação: mt18acc020; factor de resíduo 0.00415

## Recursos

**mt18acc030aa** Ud Suporte regulável
Dados técnicos: Custo energético 13.118 MJ; Emissão de CO2 0.711 kg
Resíduos:
- embalagem: re150101 Embalagens de papel e cartão. (componente de resíduo); rendimento 0.072 kg; Código LER 15 01 01; Massa do elemento 1 kg; Volume 0.001333 m3

**mt15sja140a** Ud Cartucho de massa elástica monocomponente à base de poliuretano
Dados técnicos: Custo energético 75.606 MJ; Emissão de CO2 3.692 kg; Código LER 17 09 04; Massa do elemento 0.39 kg; Volume 0.00026 m3
Resíduos:
- embalagem: re170203 Plástico. (componente de resíduo); rendimento 0.2 kg; Código LER 17 02 03; Massa do elemento 1 kg; Volume 0.001667 m3

**mt18mva015b** m Ripa de 35x45 mm de secção
Dados técnicos: Custo energético 72.956 MJ; Emissão de CO2 -1.156 kg; Código LER 17 02 01; Massa do elemento 0.87 kg; Volume 0.000791 m3
Resíduos:
- embalagem: re170203 Plástico; rendimento 0.002 kg

**mt18fmp010a** m² Réguas maciças de compósito (WPC) com fibras de madeira e polietileno
Dados técnicos: Custo energético 1188.325 MJ; Emissão de CO2 -1.814 kg; Código LER 17 02 01; Massa do elemento 28.8 kg; Volume 0.026182 m3
Resíduos:
- embalagem: re170203 Plástico; rendimento 0.042 kg

**mt18acc020** Ud Kit de samblagem para pavimento deck
Dados técnicos: Custo energético 0.971 MJ; Emissão de CO2 0.142 kg; Código LER 17 04 05; Massa do elemento 0.02 kg; Volume 0.00001 m3
Resíduos:
- embalagem: re150101 Embalagens de papel e cartão; rendimento 0.001 kg
