# Pavimento de pedra natural com argamassa de cimento como material de fixação

- Propriedade do ficheiro: CYPE Ingenieros S.A.
- Formato: FIEBDC-3/2016
- Programa: Generador de precios de la construcción. CYPE Ingenieros, S.A.
- Data: 19/05/2024
- Moeda: EUR
- Custos indirectos: 3 %
- IVA: 23 %

## R Revestimentos

### RS Pavimentos

#### RSP De pedra natural

**RSP011** m² Pavimento de pedra natural com argamassa de cimento como material de fixação.
Fornecimento e colocação de pavimento em mosaicos de mármore Creme Levante, para interiores, de 60x30x2 cm, acabamento polido; assentes com argamassa de cimento M-5, confeccionada em obra sem retardantes. Inclusive formação de juntas perimetrais contínuas, de largura não menor de 5 mm, nos limites com paredes, pilares isentos e elevações de nível e, se for o caso, juntas de fracionamento e juntas estruturais ou de dilatação existentes no suporte, enchimento de juntas com argamassa de juntas cimentosa, CG1, para junta mínima (entre 1,5 e 3 mm), com a mesma tonalidade das peças e limpeza.
Inclui: Limpeza, nivelamento e preparação da superfície suporte. Marcação de níveis. Espalhamento da camada de argamassa. Implantação da disposição das peças e juntas de movimento. Polvilhamento da superfície com cimento. Colocação dos ladrilhos com a ponta da colher de pedreiro. Verificação da planeza. Enchimento das juntas de dilatação. Enchimento de juntas de separação entre ladrilhos.
Critério de medição de projecto: Superfície construída, medida segundo documentação gráfica de Projecto. Não foi incrementada a medição por perdas, uma vez que na composição se considerou 5% a mais.
Critério de medição de obra: Medir-se-á a superfície realmente executada segundo especificações de Projecto.

| Código | Un | Descrição | Rendimento | Preço | Importância |
|---|---|---|---|---|---|
| mt09mor010c | m³ | Argamassa de cimento CEM II/B-L 32,5 N tipo M-5, confeccionada em obra com 230 kg/m³ de cimento e uma proporção em volume 1/6. (material) | 0.032 | 115.3 | 3.690 |
| mt18bmn010nha | m² | Ladrilho de mármore de Espanha, Creme Levante polido, 60x30x2 cm, segundo NP EN 12058. (material) | 1.05 | 20.07 | 21.074 |
| mt09mcr060c | kg | Argamassa de juntas cimentosa, CG1, para junta mínima entre 1,5 e 3 mm, segundo EN 13888. (material) | 0.15 | 0.7 | 0.105 |
| mo023 | h | Oficial de 1ª ladrilhador. (mão de obra) | 0.311 | 22.68 | 7.053 |
| mo061 | h | Ajudante de ladrilhador. (mão de obra) | 0.311 | 22.13 | 6.882 |
| % | % | Custos directos complementares | 2 % | 38.804 | 0.776 |
|  |  | Custos directos |  |  | 39.580 |

Resíduos:
- colocação: mt09mor010c; factor de resíduo 0.0036
- colocação: mt18bmn010nha Ladrilho de mármore de Espanha, Creme Levante polido, 60x30x2 cm, segundo NP EN 12058; factor de resíduo 0.0385
- colocação: mt09mcr060c Argamassa de juntas cimentosa, CG1, para junta mínima entre 1,5 e 3 mm, segundo EN 13888; factor de resíduo 0.07

## Recursos

**mt09mor010c** m³ Argamassa de cimento CEM II/B-L 32,5 N tipo M-5
Dados técnicos: Custo energético 3724.000 MJ; Emissão de CO2 323.000 kg; Código LER 17 01 01; Massa do elemento 1900 kg; Volume 1.266667 m3

**mt18bmn010nha** m² Ladrilho de mármore de Espanha, Creme Levante polido, 60x30x2 cm, segundo NP EN 12058
Dados técnicos: Custo energético 126.029 MJ; Emissão de CO2 4.359 kg; Código LER 01 04 13; Massa do elemento 54 kg; Volume 0.036 m3
Resíduos:
- embalagem: re170201 Madeira. (componente de resíduo); rendimento 0.031 kg; Código LER 17 02 01; Massa do elemento 1 kg; Volume 0.000909 m3
- embalagem: re170203 Plástico. (componente de resíduo); rendimento 0.02 kg; Código LER 17 02 03; Massa do elemento 1 kg; Volume 0.001667 m3

**mt09mcr060c** kg Argamassa de juntas cimentosa, CG1, para junta mínima entre 1,5 e 3 mm, segundo EN 13888
Dados técnicos: Custo energético 7.725 MJ; Emissão de CO2 0.576 kg; Código LER 17 09 04; Massa do elemento 1 kg; Volume 0.000667 m3
Resíduos:
- embalagem: re150101 Embalagens de papel e cartão. (componente de resíduo); rendimento 0.02 kg; Código LER 15 01 01; Massa do elemento 1 kg; Volume 0.001333 m3
- embalagem: re170201 Madeira; rendimento 0.005 kg
- embalagem: re170203 Plástico; rendimento 0.008 kg
