# Tecto falso contínuo de placas de gesso laminado. Sistema "KNAUF"

- Propriedade do ficheiro: CYPE Ingenieros S.A.
- Formato: FIEBDC-3/2016
- Programa: Generador de precios de la construcción. CYPE Ingenieros, S.A.
- Data: 15/06/2024
- Moeda: EUR
- Custos indirectos: 3 %
- IVA: 23 %

## R Revestimentos

### RT Tectos falsos em interiores

#### RTC Contínuos, de placas de gesso laminado

**RTC016** m² Tecto falso contínuo de placas de gesso laminado. Sistema "KNAUF".
Tecto falso contínuo suspenso, liso, situado a uma altura menor de 4 m, com nível de qualidade do acabamento Q2. Sistema D47.es "KNAUF" (12,5+17), constituído por: ESTRUTURA: estrutura metálica de aço galvanizado de mestras primárias 60/27 mm com uma modulação de 500 mm e suspensas da laje ou elemento de suporte de betão com suspensões Pivot F-47, para mestra 47/17, "KNAUF", e varões cada 1200 mm; PLACAS: uma camada de placas de gesso laminado A / EN 520 - 1200 / comprimento / 12,5 / com os bordos longitudinais afinados, Standard "KNAUF". Inclusive fita acústica de dilatação, autocolante, "KNAUF", perfis U 30/30 "KNAUF", fixações para a ancoragem dos perfis, parafusos para a fixação das placas, massa de juntas Unik Fill & Finish Light "KNAUF", fita microperfurada de papel "KNAUF" e acessórios de montagem.
Inclui: Marcação dos eixos da estrutura metálica. Nivelamento e fixação dos perfis perimetrais. Sinalização dos pontos de ancoragem à laje ou elemento de suporte. Nivelação e suspensão dos perfis primários da estrutura. Corte das placas. Fixação das placas. Resolução de encontros e pontos singulares. Tratamento de juntas.
Critério de medição de projecto: Superfície medida entre paramentos, segundo documentação gráfica de Projecto, sem descontar aberturas para instalações.
Critério de medição de obra: Medir-se-á a superfície realmente executada segundo especificações de Projecto, sem deduzir as aberturas de superfície menor de 1 m².

| Código | Un | Descrição | Rendimento | Preço | Importância |
|---|---|---|---|---|---|
| mt12pfk012a | m | Perfil U 30/30 de chapa de aço galvanizado, "KNAUF", espessura 0,55 mm. (material) | 0.4 | 1.18 | 0.472 |
| mt12psg220 | Ud | Fixação composta por bucha e parafuso 5x27. (material) | 1.3 | 0.06 | 0.078 |
| mt12pek020yb | Ud | Suspensão Pivot F-47, para mestra 47/17, "KNAUF". (material) | 1.52 | 0.19 | 0.289 |
| mt12pek020ub | Ud | Ancoragem Universal, para mestra 47/17, "KNAUF". (material) | 1.52 | 0.34 | 0.517 |
| mt12pek030 | Ud | Varão de suspensão "KNAUF" de 100 cm. (material) | 1.3 | 0.39 | 0.507 |
| mt12pfk011b | m | Mestra 47/17 "KNAUF", de chapa de aço galvanizado. (material) | 1.9 | 1.3 | 2.470 |
| mt12pek020pb | Ud | União F-47, para mestra 47/17, "KNAUF". (material) | 0.4 | 0.2 | 0.080 |
| mt12ppk010aa | m² | Placa de gesso laminado A / EN 520 - 1200 / comprimento / 12,5 / com os bordos longitudinais afinados, Standard "KNAUF"; Euroclasse A2-s1, d0 de reacção ao fogo, segundo NP EN 13501-1. (material) | 1.05 | 4.13 | 4.337 |
| mt12ptk010cc | Ud | Parafuso autoperfurante TN "KNAUF" 3,5x25. (material) | 12 | 0.01 | 0.120 |
| mt12pck020b | m | Fita acústica de dilatação, autocolante, de espuma de poliuretano de células fechadas "KNAUF", de 3,2 mm de espessura e 50 mm de largura, resistência térmica 0,10 m²°C/W, condutibilidade térmica 0,032 W/(m°C). (material) | 0.4 | 0.25 | 0.100 |
| mt12pik014k | kg | Massa de juntas Unik Fill & Finish Light "KNAUF", Euroclasse A2-s1, d0 de reacção ao fogo, segundo NP EN 13501-1, intervalo de temperatura de trabalho de 5 a 30°C, para aplicação manual ou mecânica com fita de juntas, segundo EN 13963. (material) | 0.3 | 0.06 | 0.018 |
| mt12pik012oi | kg | Massa de presa em pó Unik 2H "KNAUF", de presa lenta (120 minutos); Euroclasse A2-s1, d0 de reacção ao fogo, segundo NP EN 13501-1, intervalo de temperatura de trabalho de 5 a 30°C, para aplicação manual com fita de juntas, segundo EN 13963. (material) | 0.306 | 0.83 | 0.254 |
| mt12pck010a | m | Fita microperfurada de papel "KNAUF" de 50 mm de largura, segundo EN 13963. (material) | 1.2 | 0.04 | 0.048 |
| mo015 | h | Oficial de 1ª montador de tectos falsos. (mão de obra) | 0.22 | 23.31 | 5.128 |
| mo082 | h | Ajudante de montador de tectos falsos. (mão de obra) | 0.22 | 22.13 | 4.869 |
| % | % | Custos directos complementares | 2 % | 19.287 | 0.386 |
|  |  | Custos directos |  |  | 19.673 |

Resíduos:
- colocação: mt12pfk012a Perfil U 30/30 de chapa de aço galvanizado, "KNAUF", espessura 0,55 mm; factor de resíduo 0.0188
- colocação: mt12pek020yb Suspensão Pivot F-47, para mestra 47/17, "KNAUF"; factor de resíduo 0.02
- colocação: mt12pek020ub Ancoragem Universal, para mestra 47/17, "KNAUF"; factor de resíduo 0.02
- colocação: mt12pfk011b Mestra 47/17 "KNAUF", de chapa de aço galvanizado; factor de resíduo 0.0188
- colocação: mt12pek020pb União F-47, para mestra 47/17, "KNAUF"; factor de resíduo 0.02
- colocação: mt12ppk010aa; factor de resíduo 0.018
- colocação: mt12ptk010cc Parafuso autoperfurante TN "KNAUF" 3,5x25; factor de resíduo 0.00533333
- colocação: mt12pck020b; factor de resíduo 0.06
- colocação: mt12pik014k; factor de resíduo 0.03
- colocação: mt12pik012oi; factor de resíduo 0.03
- colocação: mt12pck010a Fita microperfurada de papel "KNAUF" de 50 mm de largura, segundo EN 13963; factor de resíduo 0.0440299

## Recursos

**mt12pfk012a** m Perfil U 30/30 de chapa de aço galvanizado, "KNAUF", espessura 0,55 mm
Dados técnicos: Custo energético 52.191 MJ; Emissão de CO2 1.604 kg; Código LER 17 04 05; Massa do elemento 0.39 kg; Volume 0.000186 m3
Resíduos:
- embalagem: re170203 Plástico. (componente de resíduo); rendimento 0.005 kg; Código LER 17 02 03; Massa do elemento 1 kg; Volume 0.001667 m3

**mt12pek020yb** Ud Suspensão Pivot F-47, para mestra 47/17, "KNAUF"
Dados técnicos: Custo energético 3.307 MJ; Emissão de CO2 0.166 kg; Código LER 17 04 05; Massa do elemento 0.09 kg; Volume 0.000043 m3
Resíduos:
- embalagem: re170203 Plástico; rendimento 0.025 kg

**mt12pek020ub** Ud Ancoragem Universal, para mestra 47/17, "KNAUF"
Dados técnicos: Custo energético 4.191 MJ; Emissão de CO2 0.212 kg; Código LER 17 04 05; Massa do elemento 0.18 kg; Volume 0.000086 m3
Resíduos:
- embalagem: re170203 Plástico; rendimento 0.025 kg

**mt12pfk011b** m Mestra 47/17 "KNAUF", de chapa de aço galvanizado
Dados técnicos: Custo energético 66.774 MJ; Emissão de CO2 2.049 kg; Código LER 17 04 05; Massa do elemento 0.5 kg; Volume 0.000238 m3
Resíduos:
- embalagem: re170203 Plástico; rendimento 0.005 kg

**mt12pek020pb** Ud União F-47, para mestra 47/17, "KNAUF"
Dados técnicos: Custo energético 2.914 MJ; Emissão de CO2 0.146 kg; Código LER 17 04 05; Massa do elemento 0.05 kg; Volume 0.000024 m3
Resíduos:
- embalagem: re170203 Plástico; rendimento 0.025 kg

**mt12ppk010aa** m² Placa de gesso laminado A / EN 520 - 1200 / comprimento / 12,5 / com os bordos longitudinais afinados
Dados técnicos: Custo energético 27.495 MJ; Emissão de CO2 1.302 kg; Código LER 17 08 02; Massa do elemento 8.02 kg; Volume 0.00802 m3
Resíduos:
- embalagem: re170203 Plástico; rendimento 0.004 kg

**mt12ptk010cc** Ud Parafuso autoperfurante TN "KNAUF" 3,5x25
Dados técnicos: Custo energético 0.015 MJ; Emissão de CO2 0.002 kg; Código LER 17 04 05; Massa do elemento 0.0015 kg
Resíduos:
- embalagem: re150101 Embalagens de papel e cartão. (componente de resíduo); rendimento 0.001 kg; Código LER 15 01 01; Massa do elemento 1 kg; Volume 0.001333 m3

**mt12pck020b** m Fita acústica de dilatação
Dados técnicos: Custo energético 1.712 MJ; Emissão de CO2 0.083 kg; Código LER 17 06 04; Massa do elemento 0.0112 kg; Volume 0.000019 m3
Resíduos:
- embalagem: re170203 Plástico; rendimento 0.001 kg

**mt12pik014k** kg Massa de juntas Unik Fill & Finish Light "KNAUF"
Dados técnicos: Custo energético 12.798 MJ; Emissão de CO2 0.436 kg; Código LER 17 08 02; Massa do elemento 1 kg; Volume 0.001 m3
Resíduos:
- embalagem: re170203 Plástico; rendimento 0.02 kg

**mt12pik012oi** kg Massa de presa em pó Unik 2H "KNAUF"
Dados técnicos: Custo energético 5.138 MJ; Emissão de CO2 0.246 kg; Código LER 17 08 02; Massa do elemento 1 kg; Volume 0.001 m3
Resíduos:
- embalagem: re170203 Plástico; rendimento 0.02 kg

**mt12pck010a** m Fita microperfurada de papel "KNAUF" de 50 mm de largura, segundo EN 13963
Dados técnicos: Custo energético 0.004 MJ; Emissão de CO2 0.006 kg; Código LER 20 01 01; Massa do elemento 0.0067 kg; Volume 0.000009 m3
