# Tecto falso contínuo de placas de gesso laminado, de alta resistência à humidade. Sistema "KNAUF"

- Propriedade do ficheiro: CYPE Ingenieros S.A.
- Formato: FIEBDC-3/2016
- Programa: Generador de precios de la construcción. CYPE Ingenieros, S.A.
- Data: 15/06/2024
- Moeda: EUR
- Custos indirectos: 3 %
- IVA: 23 %

## R Revestimentos

### RT Tectos falsos em interiores

#### RTC Contínuos, de placas de gesso laminado

**RTC046** m² Tecto falso contínuo de placas de gesso laminado, de alta resistência à humidade. Sistema "KNAUF".
Tecto falso contínuo suspenso, liso, situado a uma altura menor de 4 m, com nível de qualidade do acabamento Q1. Sistema D112.es Drystar "KNAUF" (12,5+27+27), constituído por: ESTRUTURA: estrutura metálica de aço galvanizado de mestras primárias 60/27 mm com uma modulação de 1000 mm e suspensas da laje ou elemento de suporte de betão com suspensões Clip "KNAUF", e varões cada 950 mm, e mestras secundárias fixadas perpendicularmente às mestras primárias com conectores tipo cavalete com uma modulação de 500 mm; PLACAS: uma camada de placas de gesso laminado reforçadas com tecido de fibra EN 15283-1 GM-FH1IR / 1200 / 2600 / 12,5 / com os bordos longitudinais quadrados, especiais Drystar "KNAUF" com alma de gesso e faces revestidas com uma lâmina de fibra de vidro. Inclusive fita acústica de dilatação, autocolante, "KNAUF", perfis em U 30/25/3000 mm, "KNAUF", fixações para a ancoragem dos perfis, parafusos para a fixação das placas, massa de juntas Drystar Filler "KNAUF", fita de juntas Drystar Tape "KNAUF" e acessórios de montagem.
Inclui: Marcação dos eixos da estrutura metálica. Nivelamento e fixação dos perfis perimetrais. Sinalização dos pontos de ancoragem à laje ou elemento de suporte. Nivelamento e suspensão dos perfis primários e secundários da estrutura. Corte das placas. Fixação das placas. Resolução de encontros e pontos singulares. Tratamento de juntas.
Critério de medição de projecto: Superfície medida entre paramentos, segundo documentação gráfica de Projecto, sem descontar aberturas para instalações.
Critério de medição de obra: Medir-se-á a superfície realmente executada segundo especificações de Projecto, sem deduzir as aberturas de superfície menor de 1 m².

| Código | Un | Descrição | Rendimento | Preço | Importância |
|---|---|---|---|---|---|
| mt12drk050a | m | Perfil em U 30/25/3000 mm, "KNAUF", de aço Z2 (Z275) galvanizado normal, 0,55 mm de espessura, segundo EN 13964. (material) | 0.4 | 6.86 | 2.744 |
| mt12psg220 | Ud | Fixação composta por bucha e parafuso 5x27. (material) | 2 | 0.06 | 0.120 |
| mt12pek070 | Ud | Suspensão Clip "KNAUF", para tectos falsos suspensos. (material) | 1.2 | 0.24 | 0.288 |
| mt12pek030 | Ud | Varão de suspensão "KNAUF" de 100 cm. (material) | 1.2 | 0.39 | 0.468 |
| mt12drk040a | m | Mestra 60/27 "KNAUF", de aço Z4 (Z450) galvanizado especial. (material) | 3.2 | 2.91 | 9.312 |
| mt12pek020za | Ud | Conector, para mestra 60/27, "KNAUF". (material) | 0.6 | 0.2 | 0.120 |
| mt12pek020ra | Ud | Conector tipo cavalete, para mestra 60/27, "KNAUF". (material) | 2.3 | 0.24 | 0.552 |
| mt12drk010a | m² | Placa de gesso laminado reforçada com tecido de fibra EN 15283-1 GM-FH1IR / 1200 / 2600 / 12,5 / com os bordos longitudinais quadrados, especial Drystar "KNAUF" com alma de gesso e faces revestidas com uma lâmina de fibra de vidro; Euroclasse A2-s1, d0 de reacção ao fogo, segundo NP EN 13501-1. (material) | 1.05 | 15.27 | 16.034 |
| mt12drk014e | Ud | Parafuso autoperfurante Drystar XTN "KNAUF" 3,9x23; com revestimento anticorrosivo. (material) | 17 | 0.02 | 0.340 |
| mt12drk014f | Ud | Parafuso autoperfurante Drystar XTN "KNAUF" 3,9x38; com revestimento anticorrosivo. (material) | 17 | 0.03 | 0.510 |
| mt12pck020b | m | Fita acústica de dilatação, autocolante, de espuma de poliuretano de células fechadas "KNAUF", de 3,2 mm de espessura e 50 mm de largura, resistência térmica 0,10 m²°C/W, condutibilidade térmica 0,032 W/(m°C). (material) | 0.4 | 0.25 | 0.100 |
| mt12drk012a | kg | Massa de juntas Drystar Filler "KNAUF", com aditivo hidrófugo, Euroclasse A2-s1, d0 de reacção ao fogo, segundo NP EN 13501-1, intervalo de temperatura de trabalho de 10 a 35°C, para aplicação manual ou mecânica com fita de juntas, segundo EN 13963. (material) | 0.291 | 1.18 | 0.343 |
| mt12drk013 | m | Fita de juntas Drystar Tape "KNAUF". (material) | 0.45 | 0.06 | 0.027 |
| mo015 | h | Oficial de 1ª montador de tectos falsos. (mão de obra) | 0.27 | 23.31 | 6.294 |
| mo082 | h | Ajudante de montador de tectos falsos. (mão de obra) | 0.27 | 22.13 | 5.975 |
| % | % | Custos directos complementares | 2 % | 43.227 | 0.865 |
|  |  | Custos directos |  |  | 44.092 |

Resíduos:
- colocação: mt12drk050a Perfil em U 30/25/3000 mm, "KNAUF", de aço Z2 (Z275) galvanizado normal, 0,55 mm de espessura, segundo EN 13964; factor de resíduo 0.0053
- colocação: mt12pek020za Conector, para mestra 60/27, "KNAUF"; factor de resíduo 0.02
- colocação: mt12pek020ra Conector tipo cavalete, para mestra 60/27, "KNAUF"; factor de resíduo 0.02
- colocação: mt12drk010a; factor de resíduo 0.0167754
- colocação: mt12drk014e Parafuso autoperfurante Drystar XTN "KNAUF" 3,9x23; com revestimento anticorrosivo; factor de resíduo 0.005
- colocação: mt12drk014f Parafuso autoperfurante Drystar XTN "KNAUF" 3,9x38; com revestimento anticorrosivo; factor de resíduo 0.005
- colocação: mt12pck020b; factor de resíduo 0.06
- colocação: mt12drk012a; factor de resíduo 0.03
- colocação: mt12drk013 Fita de juntas Drystar Tape "KNAUF"; factor de resíduo 0.044

## Recursos

**mt12drk050a** m Perfil em U 30/25/3000 mm, "KNAUF", de aço Z2 (Z275) galvanizado normal, 0,55 mm de espessura, segundo EN 13964
Dados técnicos: Custo energético 57.784 MJ; Emissão de CO2 1.780 kg; Código LER 17 04 05; Massa do elemento 0.43 kg; Volume 0.000205 m3
Resíduos:
- embalagem: re170203 Plástico. (componente de resíduo); rendimento 0.008 kg; Código LER 17 02 03; Massa do elemento 1 kg; Volume 0.001667 m3

**mt12pek020za** Ud Conector, para mestra 60/27, "KNAUF"
Dados técnicos: Custo energético 3.307 MJ; Emissão de CO2 0.166 kg; Código LER 17 04 05; Massa do elemento 0.09 kg; Volume 0.000043 m3
Resíduos:
- embalagem: re170203 Plástico; rendimento 0.025 kg

**mt12pek020ra** Ud Conector tipo cavalete, para mestra 60/27, "KNAUF"
Dados técnicos: Custo energético 3.503 MJ; Emissão de CO2 0.176 kg; Código LER 17 04 05; Massa do elemento 0.11 kg; Volume 0.000052 m3
Resíduos:
- embalagem: re170203 Plástico; rendimento 0.025 kg

**mt12drk010a** m² Placa de gesso laminado reforçada com tecido de fibra EN 15283-1 GM-FH1IR / 1200 / 2600 / 12,5 / com os bordos
Dados técnicos: Custo energético 284.092 MJ; Emissão de CO2 4.236 kg; Código LER 17 08 02; Massa do elemento 10.8 kg; Volume 0.0108 m3
Resíduos:
- embalagem: re170203 Plástico; rendimento 0.005 kg

**mt12drk014e** Ud Parafuso autoperfurante Drystar XTN "KNAUF" 3,9x23; com revestimento anticorrosivo
Dados técnicos: Custo energético 0.014 MJ; Emissão de CO2 0.002 kg; Código LER 17 04 05; Massa do elemento 0.0014 kg
Resíduos:
- embalagem: re150101 Embalagens de papel e cartão. (componente de resíduo); rendimento 0.001 kg; Código LER 15 01 01; Massa do elemento 1 kg; Volume 0.001333 m3

**mt12drk014f** Ud Parafuso autoperfurante Drystar XTN "KNAUF" 3,9x38; com revestimento anticorrosivo
Dados técnicos: Custo energético 0.020 MJ; Emissão de CO2 0.002 kg; Código LER 17 04 05; Massa do elemento 0.002 kg
Resíduos:
- embalagem: re150101 Embalagens de papel e cartão; rendimento 0.001 kg

**mt12pck020b** m Fita acústica de dilatação
Dados técnicos: Custo energético 1.712 MJ; Emissão de CO2 0.083 kg; Código LER 17 06 04; Massa do elemento 0.0112 kg; Volume 0.000019 m3
Resíduos:
- embalagem: re170203 Plástico; rendimento 0.001 kg

**mt12drk012a** kg Massa de juntas Drystar Filler "KNAUF"
Dados técnicos: Custo energético 12.798 MJ; Emissão de CO2 0.436 kg; Código LER 17 08 02; Massa do elemento 1 kg; Volume 0.001 m3
Resíduos:
- embalagem: re170203 Plástico; rendimento 0.02 kg

**mt12drk013** m Fita de juntas Drystar Tape "KNAUF"
Dados técnicos: Custo energético 20.508 MJ; Emissão de CO2 0.460 kg; Código LER 17 02 03; Massa do elemento 0.11 kg; Volume 0.000183 m3
Resíduos:
- embalagem: re170201 Madeira. (componente de resíduo); rendimento 0.04 kg; Código LER 17 02 01; Massa do elemento 1 kg; Volume 0.000909 m3
