# Tecto falso contínuo de placas de gesso laminado. Sistema Neo "PLADUR"

- Propriedade do ficheiro: CYPE Ingenieros S.A.
- Formato: FIEBDC-3/2016
- Programa: Generador de precios de la construcción. CYPE Ingenieros, S.A.
- Data: 17/06/2024
- Moeda: EUR
- Custos indirectos: 3 %
- IVA: 23 %

## R Revestimentos

### RT Tectos falsos em interiores

#### RTC Contínuos, de placas de gesso laminado

**RTC071** m² Tecto falso contínuo de placas de gesso laminado. Sistema Neo "PLADUR".
Tecto falso contínuo suspenso, liso, situado a uma altura menor de 4 m, com nível de qualidade do acabamento Q2. Sistema Neo Ligero/1000 / 1x12,5 Ultra L-Tec "PLADUR" (12,5+46), constituído por: ESTRUTURA: estrutura metálica de aço galvanizado de perfis primários P-48/600, de 45 mm de largura e 0,6 mm de espessura com uma modulação de 1000 mm e suspensos da laje ou elemento de suporte de betão com varões cada 1650 mm, e perfis secundários S-1000, de 45 mm de largura e 0,6 mm de espessura fixados perpendicularmente aos perfis primários com uma modulação de 600 mm; PLACAS: uma camada de placas de gesso laminado A / EN 520 - 1200 / / 12,5 / com os bordos longitudinais afinados, standard, de massa superficial baixa Ultra L-Tec "PLADUR", Euroclasse A2-s1, d0 de reacção ao fogo, segundo NP EN 13501-1. Inclusive banda estanque autocolante "PLADUR", perfis em U CP-48/600 "PLADUR", fixações para a ancoragem dos perfis, parafusos para a fixação das placas, massa de secagem em pó JN "PLADUR", fita microperfurada de papel "PLADUR" e acessórios de montagem.
Inclui: Marcação dos eixos da estrutura metálica. Colocação da fita acústica. Nivelamento e fixação dos perfis perimetrais. Sinalização dos pontos de ancoragem à laje ou elemento de suporte. Nivelamento e suspensão dos perfis primários e secundários da estrutura. Corte das placas. Fixação das placas. Resolução de encontros e pontos singulares. Tratamento de juntas.
Critério de medição de projecto: Superfície medida entre paramentos, segundo documentação gráfica de Projecto, sem descontar aberturas para instalações.
Critério de medição de obra: Medir-se-á a superfície realmente executada segundo especificações de Projecto, sem deduzir as aberturas de superfície menor de 1 m².

| Código | Un | Descrição | Rendimento | Preço |
|---|---|---|---|---|
| mt12pfp091e |  |  | 0.91 |  |
| mt12psg220 |  |  | 0.64 |  |
| mt12prp030b |  |  | 0.64 |  |
| mt12pfp090mc |  |  | 1.05 |  |
| mt12pfp090ri |  |  | 1.75 |  |
| mt12psp010qTB |  |  | 1.05 |  |
| mt12ptp010fg | Ud | Parafuso auto-roscante de aço revestido com fosfatos, PM 3,5x25 "PLADUR", com cabeça de trombeta e ponta afiada; para a fixação de placas de gesso laminado a perfis metálicos de até 0,75 mm de espessura. (material) | 18 | 0.01 |
| mt12pip020j |  |  | 0.7 |  |
| mt12pep010Ja |  |  | 0.42 |  |
| mt12pip010ma |  |  | 2.1 |  |
| mo015 | h | Oficial de 1ª montador de tectos falsos. (mão de obra) | 0.196 | 23.31 |
| mo082 | h | Ajudante de montador de tectos falsos. (mão de obra) | 0.196 | 22.13 |
| % | % | Custos directos complementares | 2 % |  |

Resíduos:
- colocação: mt12pfp091e; factor de resíduo 0.0147897
- colocação: mt12pfp090mc; factor de resíduo 0.0157023
- colocação: mt12pfp090ri; factor de resíduo 0.0188
- colocação: mt12psp010qTB; factor de resíduo 0.018
- colocação: mt12pip020j; factor de resíduo 0.06
- colocação: mt12pep010Ja; factor de resíduo 0.027311
- colocação: mt12pip010ma; factor de resíduo 0.0440299

## Recursos

**mt12psp010qTB**
Dados técnicos: Custo energético 171.078 MJ; Emissão de CO2 2.554 kg; Código LER 17 08 02; Massa do elemento 6.5 kg; Volume 0.0065 m3
Resíduos:
- embalagem: re170203; rendimento 0.004 

## Outros textos do ficheiro
- ler\17 02 01 \m\1.000000n
