# Tecto falso contínuo de placas de gesso laminado. Sistema Neo "PLADUR"

- Propriedade do ficheiro: CYPE Ingenieros S.A.
- Formato: FIEBDC-3/2016
- Programa: Generador de precios de la construcción. CYPE Ingenieros, S.A.
- Data: 15/06/2024
- Moeda: EUR
- Custos indirectos: 3 %
- IVA: 23 %

## R Revestimentos

### RT Tectos falsos em interiores

#### RTC Contínuos, de placas de gesso laminado

**RTC071** m² Tecto falso contínuo de placas de gesso laminado. Sistema Neo "PLADUR".
Tecto falso contínuo suspenso, liso, situado a uma altura menor de 4 m, com nível de qualidade do acabamento Q2. Sistema Neo 1200/1000 / 2x12,5 N "PLADUR" (12,5+12,5+46), constituído por: ESTRUTURA: estrutura metálica de aço galvanizado de perfis primários P-48/600, de 45 mm de largura e 0,6 mm de espessura com uma modulação de 1000 mm e suspensos da laje ou elemento de suporte de betão com varões cada 1500 mm, e perfis secundários S-1000, de 45 mm de largura e 0,6 mm de espessura fixados perpendicularmente aos perfis primários com uma modulação de 600 mm; PLACAS: duas camadas de placas de gesso laminado A / EN 520 - 1200 / 3200 / 12,5 / com os bordos longitudinais afinados, standard N "PLADUR", Euroclasse A2-s1, d0 de reacção ao fogo, segundo NP EN 13501-1. Inclusive banda estanque autocolante "PLADUR", perfis em U CP-48/600 "PLADUR", fixações para a ancoragem dos perfis, parafusos para a fixação das placas, massa de secagem em pó JF "PLADUR", massa de secagem em pó JN "PLADUR", fita microperfurada de papel "PLADUR" e acessórios de montagem.
Inclui: Marcação dos eixos da estrutura metálica. Colocação da fita acústica. Nivelamento e fixação dos perfis perimetrais. Sinalização dos pontos de ancoragem à laje ou elemento de suporte. Nivelamento e suspensão dos perfis primários e secundários da estrutura. Corte das placas. Fixação das placas. Resolução de encontros e pontos singulares. Tratamento de juntas.
Critério de medição de projecto: Superfície medida entre paramentos, segundo documentação gráfica de Projecto, sem descontar aberturas para instalações.
Critério de medição de obra: Medir-se-á a superfície realmente executada segundo especificações de Projecto, sem deduzir as aberturas de superfície menor de 1 m².

| Código | Un | Descrição | Rendimento | Preço | Importância |
|---|---|---|---|---|---|
| mt12pfp091e | m | Perfil em U CP-48/600 48/47x3600 "PLADUR", de 0,64 mm de espessura e 3600 mm de comprimento, de aço galvanizado Z1 (Z140), segundo EN 14195. (material) | 0.91 | 2.31 | 2.102 |
| mt12psg220 | Ud | Fixação composta por bucha e parafuso 5x27. (material) | 0.7 | 0.06 | 0.042 |
| mt12prp030b | Ud | Varão de suspensão "PLADUR". (material) | 0.7 | 0.97 | 0.679 |
| mt12pfp090mc | m | Perfil em C 48/45x4200 mm, P-48/600 "PLADUR", de 0,6 mm de espessura, de aço galvanizado Z1 (Z140), segundo EN 14195. (material) | 1.05 | 2.08 | 2.184 |
| mt12pfp090ri | m | Perfil em C 45x18x1000 mm, S-1000 "PLADUR", de 0,6 mm de espessura, de aço galvanizado Z1 (Z140), segundo EN 14195. (material) | 1.75 | 1.26 | 2.205 |
| mt12psp010jaa | m² | Placa de gesso laminado A / EN 520 - 1200 / 3200 / 12,5 / com os bordos longitudinais afinados, standard N "PLADUR", Euroclasse A2-s1, d0 de reacção ao fogo, segundo NP EN 13501-1. (material) | 2.1 | 6.97 | 14.637 |
| mt12ptp010fg | Ud | Parafuso auto-roscante de aço revestido com fosfatos, PM 3,5x25 "PLADUR", com cabeça de trombeta e ponta afiada; para a fixação de placas de gesso laminado a perfis metálicos de até 0,75 mm de espessura. (material) | 18 | 0.01 | 0.180 |
| mt12ptp010ff | Ud | Parafuso auto-roscante de aço revestido com fosfatos, PM 3,5x35 "PLADUR", com cabeça de trombeta e ponta afiada; para a fixação de placas de gesso laminado a perfis metálicos de até 0,75 mm de espessura. (material) | 25 | 0.02 | 0.500 |
| mt12pip020j | m | Banda estanque autocolante de espuma de poliuretano de células fechadas "PLADUR", de 3 mm de espessura e 46 mm de largura, resistência térmica 0,10 m²°C/W, condutibilidade térmica 0,034 W/(m°C). (material) | 0.7 | 0.32 | 0.224 |
| mt12pep010Ka | kg | Massa de secagem em pó JF "PLADUR", 3A, cor branca, Euroclasse A2-s1, d0 de reacção ao fogo, segundo NP EN 13501-1, intervalo de temperatura de trabalho de 5 a 35°C, para aplicação manual com fita de juntas, segundo EN 13963. (material) | 0.84 | 1.27 | 1.067 |
| mt12pip010ma | m | Fita microperfurada de papel "PLADUR", de 51 mm de largura e 0,215 mm de espessura, segundo EN 13963. (material) | 4.2 | 0.06 | 0.252 |
| mo015 | h | Oficial de 1ª montador de tectos falsos. (mão de obra) | 0.247 | 23.31 | 5.758 |
| mo082 | h | Ajudante de montador de tectos falsos. (mão de obra) | 0.247 | 22.13 | 5.466 |
| % | % | Custos directos complementares | 2 % | 35.296 | 0.706 |
|  |  | Custos directos |  |  | 36.002 |

Resíduos:
- colocação: mt12pfp091e; factor de resíduo 0.0147897
- colocação: mt12pfp090mc Perfil em C 48/45x4200 mm, P-48/600 "PLADUR", de 0,6 mm de espessura, de aço galvanizado Z1 (Z140), segundo EN 14195; factor de resíduo 0.0157023
- colocação: mt12pfp090ri Perfil em C 45x18x1000 mm, S-1000 "PLADUR", de 0,6 mm de espessura, de aço galvanizado Z1 (Z140), segundo EN 14195; factor de resíduo 0.0188
- colocação: mt12psp010jaa; factor de resíduo 0.018
- colocação: mt12pip020j; factor de resíduo 0.06
- colocação: mt12pep010Ka; factor de resíduo 0.024383
- colocação: mt12pip010ma Fita microperfurada de papel "PLADUR", de 51 mm de largura e 0,215 mm de espessura, segundo EN 13963; factor de resíduo 0.0440299

## Recursos

**mt12pfp091e** m Perfil em U CP-48/600 48/47x3600 "PLADUR"
Dados técnicos: Custo energético 90.725 MJ; Emissão de CO2 2.782 kg; Código LER 17 04 05; Massa do elemento 0.68 kg; Volume 0.000324 m3
Resíduos:
- embalagem: re170203 Plástico. (componente de resíduo); rendimento 0.006 kg; Código LER 17 02 03; Massa do elemento 1 kg; Volume 0.001667 m3

**mt12pfp090mc** m Perfil em C 48/45x4200 mm, P-48/600 "PLADUR", de 0,6 mm de espessura, de aço galvanizado Z1 (Z140), segundo EN 14195
Dados técnicos: Custo energético 13.276 MJ; Emissão de CO2 1.013 kg; Código LER 17 04 05; Massa do elemento 0.44 kg; Volume 0.00021 m3
Resíduos:
- embalagem: re170203 Plástico; rendimento 0.006 kg

**mt12pfp090ri** m Perfil em C 45x18x1000 mm, S-1000 "PLADUR", de 0,6 mm de espessura, de aço galvanizado Z1 (Z140), segundo EN 14195
Dados técnicos: Custo energético 14.029 MJ; Emissão de CO2 1.090 kg; Código LER 17 04 05; Massa do elemento 0.43 kg; Volume 0.000205 m3
Resíduos:
- embalagem: re170203 Plástico; rendimento 0.005 kg

**mt12psp010jaa** m² Placa de gesso laminado A / EN 520 - 1200 / 3200 / 12,5 / com os bordos longitudinais afinados
Dados técnicos: Custo energético 27.358 MJ; Emissão de CO2 3.151 kg; Código LER 17 08 02; Massa do elemento 8.7 kg; Volume 0.0087 m3
Resíduos:
- embalagem: re170203 Plástico; rendimento 0.004 kg

**mt12pip020j** m Banda estanque autocolante de espuma de poliuretano de células fechadas "PLADUR"
Dados técnicos: Custo energético 1.495 MJ; Emissão de CO2 0.073 kg; Código LER 17 06 04; Massa do elemento 0.0097 kg; Volume 0.000016 m3
Resíduos:
- embalagem: re170203 Plástico; rendimento 0.001 kg

**mt12pep010Ka** kg Massa de secagem em pó JF "PLADUR"
Dados técnicos: Custo energético 5.931 MJ; Emissão de CO2 0.266 kg; Código LER 17 08 02; Massa do elemento 1 kg; Volume 0.001 m3
Resíduos:
- embalagem: re170203 Plástico; rendimento 0.022 kg

**mt12pip010ma** m Fita microperfurada de papel "PLADUR", de 51 mm de largura e 0,215 mm de espessura, segundo EN 13963
Dados técnicos: Custo energético 0.004 MJ; Emissão de CO2 0.006 kg; Código LER 20 01 01; Massa do elemento 0.0067 kg; Volume 0.000009 m3
