# Tecto falso amovível de painéis de lã de rocha. Sistema "ROCKFON"

- Propriedade do ficheiro: CYPE Ingenieros S.A.
- Formato: FIEBDC-3/2016
- Programa: Generador de precios de la construcción. CYPE Ingenieros, S.A.
- Data: 19/05/2024
- Moeda: EUR
- Custos indirectos: 3 %
- IVA: 23 %

## R Revestimentos

### RT Tectos falsos em interiores

#### RTF Amovíveis, de fibras minerais

**RTF010** m² Tecto falso amovível de painéis de lã de rocha. Sistema "ROCKFON".
Tecto falso amovível suspenso, situado a uma altura menor de 4 m. Sistema "ROCKFON", constituído por: ESTRUTURA: perfis à vista T 24, com sola de 24 mm de largura, de aço galvanizado, cor branca, compreendendo perfis primários e secundários, suspensos da laje ou elemento de suporte com varões e suspensões; PAINÉIS: painéis acústicos autoportantes de lã de rocha, modelo Blanka "ROCKFON", compostos por módulos de 2100x600x20 mm, com uma camada de tinta na face à vista e um véu mineral na face oposta; acabamento liso, cor branca, com canto recto A24. Inclusive perfis angulares, fixações para a ancoragem dos perfis e acessórios de montagem.
Inclui: Marcação dos eixos da malha modular. Nivelamento e fixação dos perfis perimetrais. Implantação dos perfis primários da trama. Sinalização dos pontos de ancoragem à laje. Nivelamento e suspensão dos perfis primários e secundários da trama. Corte dos painéis. Colocação dos painéis. Resolução de encontros e pontos singulares.
Critério de medição de projecto: Superfície medida entre paramentos, segundo documentação gráfica de Projecto, sem descontar aberturas para instalações.
Critério de medição de obra: Medir-se-á a superfície realmente executada segundo especificações de Projecto, sem descontar aberturas para instalações.

| Código | Un | Descrição | Rendimento | Preço | Importância |
|---|---|---|---|---|---|
| mt16par026aec | m² | Painel acústico autoportante de lã de rocha vulcânica, modelo Blanka "ROCKFON", de resistência térmica 1 m²°C/W, coeficiente de absorção sonora médio 1 para uma frequência de 500 Hz, Euroclasse A1 de reacção ao fogo segundo NP EN 13501-1, composto por módulos de 2100x600x20 mm, com uma camada de tinta na face à vista e um véu mineral na face oposta; acabamento liso, cor branca com canto recto A24 para perfis à vista T 24. (material) | 1.02 | 24.96 | 25.459 |
| mt12pfr010iaa | m | Perfil primário em T Chicago Metallic T24 Click 2890 24x38x3600 mm "ROCKFON", de aço galvanizado laminado, com a face à vista revestida com uma lâmina de alumínio acabamento lacado em cor Blanco, segundo EN 13964. (material) | 0.7 | 1.74 | 1.218 |
| mt12pfr010ica | m | Perfil secundário em T Chicago Metallic T24 Click 2890 24x38x600 mm "ROCKFON", de aço galvanizado laminado, com a face à vista revestida com uma lâmina de alumínio acabamento lacado em cor Blanco, segundo EN 13964. (material) | 0.4 | 1.74 | 0.696 |
| mt12pfr010jea | m | Perfil angular em L Chicago Metallic 24x24x3050 mm "ROCKFON", de aço galvanizado laminado, com a face à vista revestida com uma lâmina de alumínio acabamento lacado em cor Blanco, segundo EN 13964. (material) | 0.4 | 1.32 | 0.528 |
| mt12fac020b | Ud | Varão metálico de aço galvanizado de 6 mm de diâmetro. (material) | 2 | 0.32 | 0.640 |
| mt12fac050 | Ud | Acessórios para a colocação de tectos falsos amovíveis. (material) | 1 | 1.61 | 1.610 |
| mo015 | h | Oficial de 1ª montador de tectos falsos. (mão de obra) | 0.22 | 23.31 | 5.128 |
| mo082 | h | Ajudante de montador de tectos falsos. (mão de obra) | 0.22 | 22.13 | 4.869 |
| % | % | Custos directos complementares | 2 % | 40.148 | 0.803 |
|  |  | Custos directos |  |  | 40.951 |

Resíduos:
- colocação: mt16par026aec; factor de resíduo 0.024
- colocação: mt12pfr010iaa; factor de resíduo 0.0170533
- colocação: mt12pfr010ica; factor de resíduo 0.0170533
- colocação: mt12pfr010jea; factor de resíduo 0.018719
- colocação: mt12fac020b Varão metálico de aço galvanizado de 6 mm de diâmetro; factor de resíduo 0.0188

## Recursos

**mt16par026aec** m² Painel acústico autoportante de lã de rocha vulcânica
Dados técnicos: Custo energético 199.780 MJ; Emissão de CO2 5.264 kg; Código LER 17 06 04; Massa do elemento 3.4 kg; Volume 0.005667 m3
Resíduos:
- embalagem: re170203 Plástico. (componente de resíduo); rendimento 0.034 kg; Código LER 17 02 03; Massa do elemento 1 kg; Volume 0.001667 m3

**mt12pfr010iaa** m Perfil primário em T Chicago Metallic T24 Click 2890 24x38x3600 mm "ROCKFON"
Dados técnicos: Custo energético 40.296 MJ; Emissão de CO2 1.241 kg; Código LER 17 04 05; Massa do elemento 0.3 kg; Volume 0.000143 m3
Resíduos:
- embalagem: re170203 Plástico; rendimento 0.005 kg

**mt12pfr010ica** m Perfil secundário em T Chicago Metallic T24 Click 2890 24x38x600 mm "ROCKFON"
Dados técnicos: Custo energético 40.296 MJ; Emissão de CO2 1.241 kg; Código LER 17 04 05; Massa do elemento 0.3 kg; Volume 0.000143 m3
Resíduos:
- embalagem: re170203 Plástico; rendimento 0.005 kg

**mt12pfr010jea** m Perfil angular em L Chicago Metallic 24x24x3050 mm "ROCKFON"
Dados técnicos: Custo energético 6.664 MJ; Emissão de CO2 0.495 kg; Código LER 17 04 05; Massa do elemento 0.21 kg; Volume 0.0001 m3
Resíduos:
- embalagem: re170203 Plástico; rendimento 0.005 kg

**mt12fac020b** Ud Varão metálico de aço galvanizado de 6 mm de diâmetro
Dados técnicos: Custo energético 3.803 MJ; Emissão de CO2 0.261 kg; Código LER 17 04 05; Massa do elemento 0.055 kg; Volume 0.000026 m3
Resíduos:
- embalagem: re170203 Plástico; rendimento 0.025 kg
