# Divisórias para banheira

- Propriedade do ficheiro: CYPE Ingenieros S.A.
- Formato: FIEBDC-3/2016
- Programa: Generador de precios de la construcción. CYPE Ingenieros, S.A.
- Data: 15/06/2024
- Moeda: EUR
- Custos indirectos: 3 %
- IVA: 23 %

## S Equipamentos fixos e sinalização

### SM Casas de banho

#### SMM Divisórias

**SMM010** Ud Divisórias para banheira.
Divisória frontal para banheira, de 1000 a 1100 mm de largura e 1600 mm de altura, formada por uma porta de correr e um painel fixo, de vidro translúcido com perfis de alumínio acabamento branco e uma divisória lateral fixa de 700 a 750 mm de largura. Inclusive fixações e vedação de juntas.
Inclui: Marcação dos pontos de fixação. Instalação dos perfis que formam a divisória para banheira. Montagem do painel e da porta. Montagem dos acessórios. Vedação das juntas.
Critério de medição de projecto: Número de unidades previstas, segundo documentação gráfica de Projecto.
Critério de medição de obra: Medir-se-á o número de unidades realmente colocadas segundo especificações de Projecto.

| Código | Un | Descrição | Rendimento | Preço | Importância |
|---|---|---|---|---|---|
| mt31mas020c | Ud | Divisória frontal para banheira, de 1000 a 1100 mm de largura e 1600 mm de altura, formada por uma porta de correr e um painel fixo, de vidro translúcido com perfis de alumínio acabamento branco, inclusive elementos de fixação. (material) | 1 | 679.7 | 679.700 |
| mt31mas065ba | Ud | Divisória lateral fixa para banheira, de 700 a 750 mm de largura e 1600 mm de altura, de vidro translúcido com perfis de alumínio acabamento branco, inclusive elementos de fixação. (material) | 1 | 624.76 | 624.760 |
| mo011 | h | Oficial de 1ª montador. (mão de obra) | 2.375 | 23.31 | 55.361 |
| mo080 | h | Ajudante de montador. (mão de obra) | 2.375 | 22.13 | 52.559 |
| % | % | Custos directos complementares | 2 % | 1412.380 | 28.248 |
|  |  | Custos directos |  |  | 1440.628 |

## Recursos

**mt31mas020c** Ud Divisória frontal para banheira
Dados técnicos: Custo energético 664.903 MJ; Emissão de CO2 49.047 kg
Resíduos:
- embalagem: re170203 Plástico. (componente de resíduo); rendimento 0.129 kg; Código LER 17 02 03; Massa do elemento 1 kg; Volume 0.001667 m3
- embalagem: re170604 Materiais de isolamento não abrangidos em 17 06 01 e 17 06 03. (componente de resíduo); rendimento 0.027 kg; Código LER 17 06 04; Massa do elemento 1 kg; Volume 0.001667 m3

**mt31mas065ba** Ud Divisória lateral fixa para banheira
Dados técnicos: Custo energético 457.522 MJ; Emissão de CO2 33.646 kg
Resíduos:
- embalagem: re170203 Plástico; rendimento 0.126 kg
- embalagem: re170604 Materiais de isolamento não abrangidos em 17 06 01 e 17 06 03; rendimento 0.027 kg
