# Divisórias para banheira

- Propriedade do ficheiro: CYPE Ingenieros S.A.
- Formato: FIEBDC-3/2016
- Programa: Generador de precios de la construcción. CYPE Ingenieros, S.A.
- Data: 15/06/2024
- Moeda: EUR
- Custos indirectos: 3 %
- IVA: 23 %

## S Equipamentos fixos e sinalização

### SM Casas de banho

#### SMM Divisórias

**SMM010** Ud Divisórias para banheira.
Divisória frontal para banheira, de 1000 a 1100 mm de largura e 1525 mm de altura, formada por uma porta de batente com abertura a 180° e um painel fixo, de vidro transparente com perfis de alumínio acabamento branco e uma divisória lateral fixa de 700 a 750 mm de largura. Inclusive fixações e vedação de juntas.
Inclui: Marcação dos pontos de fixação. Instalação dos perfis que formam a divisória para banheira. Montagem do painel e da porta. Montagem dos acessórios. Vedação das juntas.
Critério de medição de projecto: Número de unidades previstas, segundo documentação gráfica de Projecto.
Critério de medição de obra: Medir-se-á o número de unidades realmente colocadas segundo especificações de Projecto.

| Código | Un | Descrição | Rendimento | Preço | Importância |
|---|---|---|---|---|---|
| mt31mas050a | Ud | Divisória frontal para banheira, de 1000 a 1100 mm de largura e 1525 mm de altura, formada por uma porta de batente com abertura a 180° e um painel fixo, de vidro transparente com perfis de alumínio acabamento branco, inclusive elementos de fixação. (material) | 1 | 791.7 | 791.700 |
| mt31mas065ca | Ud | Divisória lateral fixa para banheira, de 700 a 750 mm de largura e 1525 mm de altura, de vidro transparente com perfis de alumínio acabamento branco, inclusive elementos de fixação. (material) | 1 | 478.08 | 478.080 |
| mo011 | h | Oficial de 1ª montador. (mão de obra) | 2.375 | 23.31 | 55.361 |
| mo080 | h | Ajudante de montador. (mão de obra) | 2.375 | 22.13 | 52.559 |
| % | % | Custos directos complementares | 2 % | 1377.700 | 27.554 |
|  |  | Custos directos |  |  | 1405.254 |

## Recursos

**mt31mas050a** Ud Divisória frontal para banheira
Dados técnicos: Custo energético 635.811 MJ; Emissão de CO2 46.873 kg
Resíduos:
- embalagem: re170203 Plástico. (componente de resíduo); rendimento 0.134 kg; Código LER 17 02 03; Massa do elemento 1 kg; Volume 0.001667 m3
- embalagem: re170604 Materiais de isolamento não abrangidos em 17 06 01 e 17 06 03. (componente de resíduo); rendimento 0.028 kg; Código LER 17 06 04; Massa do elemento 1 kg; Volume 0.001667 m3

**mt31mas065ca** Ud Divisória lateral fixa para banheira
Dados técnicos: Custo energético 437.141 MJ; Emissão de CO2 32.149 kg
Resíduos:
- embalagem: re170203 Plástico; rendimento 0.12 kg
- embalagem: re170604 Materiais de isolamento não abrangidos em 17 06 01 e 17 06 03; rendimento 0.026 kg
