# Cisterna encastrada para sanita suspensa

- Propriedade do ficheiro: CYPE Ingenieros S.A.
- Formato: FIEBDC-3/2016
- Programa: Generador de precios de la construcción. CYPE Ingenieros, S.A.
- Data: 07/06/2024
- Moeda: EUR
- Custos indirectos: 3 %
- IVA: 23 %

## S Equipamentos fixos e sinalização

### SP Aparelhos sanitários adaptados e ajudas técnicas

#### SPI Sanitas

**SPI100** Ud Cisterna encastrada para sanita suspensa.
Cisterna de polietileno, com acesso e acionamento frontal, descarga dupla de 6-3 litros ou única interrompível, regulável a 4,5, 6 ou 7 litros para descarga total e a 3 ou 4 litros para descarga parcial, modelo Sigma 12 cm, de 120 mm de profundidade, sobre estrutura autoportante, pré-montada, de 425 mm de largura e 1120 mm de altura, acabamento pintado em forno, com pés de apoio anti-deslizantes de aço galvanizado reguláveis em altura até 200 mm e orientáveis, altura da sanita regulável entre 410 e 460 mm, tubo guia para tubo de alimentação de aparelhos sanitários série AquaClean, para sanita suspensa, código de pedido 111.350.00.5, série Duofix "GEBERIT", e sistema de descarga de accionamento electrónico para ligação à rede eléctrica, de descarga única, com placa de comando de aço inoxidável, lacado de cor preto acabamento mate de fácil limpeza com embelezador de cor preto, de accionamento manual, com parafusos, para barra de apoio abatível para deficientes, reabilitação e idosos, modelo Sigma10, de 246x164x14 mm, código de pedido 115.863.16.6, com caixa de ligações de comunicação e eléctricas, código de pedido 116.061.00.1, fonte de alimentação com indicador led, de 12 Vcc de tensão de saída, código de pedido 116.096.00.1, kit para instalação de sistema de descarga de accionamento electrónico, código de pedido 115.861.00.6. instalação encastrada em parede de alvenaria.
Inclui: Marcação. Colocação e fixação da cisterna. Ligação à rede de drenagem. Ligação à rede de água fria. Montagem de acessórios e complementos. Verificação do seu correcto funcionamento.
Critério de medição de projecto: Número de unidades previstas, segundo documentação gráfica de Projecto.
Critério de medição de obra: Medir-se-á o número de unidades realmente colocadas segundo especificações de Projecto.

| Código | Un | Descrição | Rendimento | Preço | Importância |
|---|---|---|---|---|---|
| mt30geb013b | Ud | Cisterna de polietileno, com acesso e acionamento frontal, descarga dupla de 6-3 litros ou única interrompível, regulável a 4,5, 6 ou 7 litros para descarga total e a 3 ou 4 litros para descarga parcial, modelo Sigma 12 cm, de 120 mm de profundidade, sobre estrutura autoportante, pré-montada, de 425 mm de largura e 1120 mm de altura, acabamento pintado em forno, com pés de apoio anti-deslizantes de aço galvanizado reguláveis em altura até 200 mm e orientáveis, altura da sanita regulável entre 410 e 460 mm, tubo guia para tubo de alimentação de aparelhos sanitários série AquaClean, para sanita suspensa, código de pedido 111.350.00.5, série Duofix "GEBERIT", com ligação a abastecimento de 1/2", MeplaFix, com válvula de esquadria integrada, caixa de protecção para acesso, tampas de protecção, kit de ligação para sanita, joelho de descarga de polietileno de alta densidade, adaptador de polietileno de alta densidade, varões roscados para suporte de sanita, fixações e isolamento contra condensações, para encastrar em parede de alvenaria ou em parede de placas de gesso. (material) | 1 | 390.3 | 390.300 |
| mt30geb421e | Ud | Sistema de descarga de accionamento electrónico para ligação à rede eléctrica, de descarga única, com placa de comando de aço inoxidável, lacado de cor preto acabamento mate de fácil limpeza com embelezador de cor preto, de accionamento manual, com parafusos, para barra de apoio abatível para deficientes, reabilitação e idosos, modelo Sigma10, de 246x164x14 mm, código de pedido 115.863.16.6, "GEBERIT", com interface para gestão remota desde smartphone ligação via Bluetooth e controlo através da App Geberit, com aro de fixação, bloco de apoio com servomotor e dispositivo de levantamento, central electrónica, cabos de ligação de 1,2 m de comprimento, parafusos de comando e fixações, para cisterna encastrada modelo Sigma 12 cm. (material) | 1 | 470.7 | 470.700 |
| mt30geb447b | Ud | Caixa de ligações de comunicação e eléctricas, código de pedido 116.061.00.1, "GEBERIT", grau de protecção IP45, com caixa de protecção para acesso e tubo guia de 0,32 m de comprimento. (material) | 1 | 19.9 | 19.900 |
| mt30geb448b | Ud | Fonte de alimentação com indicador led, de 12 Vcc de tensão de saída, código de pedido 116.096.00.1, "GEBERIT", alimentação a 230 V e 50-60 Hz, grau de protecção IP45, com cabo de ligação e bornes. (material) | 1 | 75.4 | 75.400 |
| mt30geb446b | Ud | Kit para instalação de sistema de descarga de accionamento electrónico, código de pedido 115.861.00.6, "GEBERIT", com caixa de encastrar, tampa, fonte de alimentação, cabo de ligação de 1,8 m de comprimento e tubo guia de 1,7 m de comprimento, para cisterna encastrada. (material) | 1 | 81.6 | 81.600 |
| mo008 | h | Oficial de 1ª canalizador. (mão de obra) | 1.3 | 23.31 | 30.303 |
| % | % | Custos directos complementares | 2 % | 1068.203 | 21.364 |
|  |  | Custos directos |  |  | 1089.567 |

## Recursos

**mt30geb013b** Ud Cisterna de polietileno
Dados técnicos: Custo energético 985.634 MJ; Emissão de CO2 40.386 kg
Resíduos:
- embalagem: re150101 Embalagens de papel e cartão. (componente de resíduo); rendimento 3.672 kg; Código LER 15 01 01; Massa do elemento 1 kg; Volume 0.001333 m3
