# Cisterna encastrada para sanita suspensa

- Propriedade do ficheiro: CYPE Ingenieros S.A.
- Formato: FIEBDC-3/2016
- Programa: Generador de precios de la construcción. CYPE Ingenieros, S.A.
- Data: 15/06/2024
- Moeda: EUR
- Custos indirectos: 3 %
- IVA: 23 %

## S Equipamentos fixos e sinalização

### SP Aparelhos sanitários adaptados e ajudas técnicas

#### SPI Sanitas

**SPI100** Ud Cisterna encastrada para sanita suspensa.
Cisterna de polietileno, com acesso e acionamento frontal, descarga dupla de 6-3 litros ou única interrompível, regulável a 4,5, 6 ou 7 litros para descarga total e a 3 ou 4 litros para descarga parcial, modelo Sigma 12 cm, de 120 mm de profundidade, sobre estrutura autoportante, pré-montada, de 880 mm de largura e 1120 mm de altura, acabamento pintado em forno, com pés de apoio anti-deslizantes de aço galvanizado reguláveis em altura até 200 mm e orientáveis, altura da sanita regulável entre 410 e 460 mm, painel de madeira reforçada para barra de apoio para deficientes, reabilitação e idosos, tubo guia para tubo de alimentação de aparelhos sanitários série AquaClean, para sanita suspensa, código de pedido 111.375.00.5, série Duofix "GEBERIT", e placa de comando para acionamento de cisterna, de aço inoxidável, acabamento escovado de fácil limpeza com embelezadores acabamento polido, de descarga dupla, com parafusos, código de pedido 115.787.SN.5, modelo Sigma20,. Instalação encastrada em parede de alvenaria.
Inclui: Marcação. Colocação e fixação da cisterna. Ligação à rede de drenagem. Ligação à rede de água fria. Montagem de acessórios e complementos. Verificação do seu correcto funcionamento.
Critério de medição de projecto: Número de unidades previstas, segundo documentação gráfica de Projecto.
Critério de medição de obra: Medir-se-á o número de unidades realmente colocadas segundo especificações de Projecto.

| Código | Un | Descrição | Rendimento | Preço | Importância |
|---|---|---|---|---|---|
| mt30geb014b | Ud | Cisterna de polietileno, com acesso e acionamento frontal, descarga dupla de 6-3 litros ou única interrompível, regulável a 4,5, 6 ou 7 litros para descarga total e a 3 ou 4 litros para descarga parcial, modelo Sigma 12 cm, de 120 mm de profundidade, sobre estrutura autoportante, pré-montada, de 880 mm de largura e 1120 mm de altura, acabamento pintado em forno, com pés de apoio anti-deslizantes de aço galvanizado reguláveis em altura até 200 mm e orientáveis, altura da sanita regulável entre 410 e 460 mm, painel de madeira reforçada para barra de apoio para deficientes, reabilitação e idosos, tubo guia para tubo de alimentação de aparelhos sanitários série AquaClean, para sanita suspensa, código de pedido 111.375.00.5, série Duofix "GEBERIT", com ligação a abastecimento de 1/2", MeplaFix, com válvula de esquadria integrada, caixa de protecção para acesso, tampas de protecção, kit de ligação para sanita, joelho de descarga de polietileno de alta densidade, adaptador de polietileno de alta densidade, varões roscados para suporte de sanita, caixa de encastrar para instalação eléctrica, fixações e isolamento contra condensações, para encastrar em parede de alvenaria ou em parede de placas de gesso. (material) | 1 | 556.4 | 556.400 |
| mt30geb225b | Ud | Placa de comando para acionamento de cisterna, de aço inoxidável, acabamento escovado de fácil limpeza com embelezadores acabamento polido, de descarga dupla, com parafusos, código de pedido 115.787.SN.5, modelo Sigma20 "GEBERIT", de 246x164x12 mm, com aro de fixação e parafusos de comando, para cisterna encastrada. (material) | 1 | 170.6 | 170.600 |
| mo008 | h | Oficial de 1ª canalizador. (mão de obra) | 1 | 23.31 | 23.310 |
| % | % | Custos directos complementares | 2 % | 750.310 | 15.006 |
|  |  | Custos directos |  |  | 765.316 |

## Recursos

**mt30geb014b** Ud Cisterna de polietileno
Dados técnicos: Custo energético 985.659 MJ; Emissão de CO2 40.426 kg
Resíduos:
- embalagem: re150101 Embalagens de papel e cartão. (componente de resíduo); rendimento 3.719 kg; Código LER 15 01 01; Massa do elemento 1 kg; Volume 0.001333 m3
