# Caixa de alvenaria

- Propriedade do ficheiro: CYPE Ingenieros S.A.
- Formato: FIEBDC-3/2016
- Programa: Generador de precios de la construcción. CYPE Ingenieros, S.A.
- Data: 15/06/2024
- Moeda: EUR
- Custos indirectos: 3 %
- IVA: 23 %

## U Infra-estruturas no logradouro

### UA Drenagens complementares

#### UAA Caixas

**UAA010** Ud Caixa de alvenaria.
Formação de caixa de passagem, visitável, enterrada, construída em alvenaria de tijolo cerâmico furado, de meia vez de espessura, assente com argamassa de cimento, confeccionada em obra, dosificação 1:6, de dimensões interiores 80x80x50 cm, sobre base de betão simples C30/37 (X0(P); D25; S2; Cl 0,4) de 15 cm de espessura, formação de pendente mínima de 1,00% para a drenagem de águas residuais e 0,50% para a drenagem de águas pluviais, com o mesmo tipo de betão, com emboço e afagada interiormente com argamassa de cimento, confeccionada em obra, com aditivo hidrófugo, dosificação 1:3 formando arestas e esquinas a meia cana, fechada superiormente com tampa pré-fabricada de betão armado com fecho hermético à passagem dos odores mefíticos. Inclusive argamassa para enchimento de juntas e peças de PVC cortadas longitudinalmente para formação do canal no fundo da caixa.
Critérios considerados na determinação do preço da unidade de obra: O preço não inclui a escavação nem o enchimento do tardoz.
Inclui: Marcação. Betonagem e compactação do betão na execução da base. Execução da alvenaria com tijolos, previamente humedecidos, assentes com argamassa. Ligação dos colectores à caixa. Enchimento de betão para formação de pendentes e colocação das peças de PVC no fundo da caixa. Emboço e brunidura com argamassa, arredondando os ângulos do fundo e das paredes interiores da caixa. Realização do fecho hermético e colocação da tampa e dos acessórios. Verificação do seu correcto funcionamento.
Critério de medição de projecto: Número de unidades previstas, segundo documentação gráfica de Projecto.
Critério de medição de obra: Medir-se-á o número de unidades realmente executadas segundo especificações de Projecto.

| Código | Un | Descrição | Rendimento | Preço | Importância |
|---|---|---|---|---|---|
| mt10hmf020ja | m³ | Betão simples C30/37 (X0(P); D25; S2; Cl 0,4), fabricado em central, segundo NP EN 206. (material) | 0.266 | 85.61 | 22.772 |
| mt04lpt010c | Ud | Tijolo cerâmico furado duplo, para revestir, 30x20x9 cm, para utilização em alvenaria protegida (peça P), densidade 746 kg/m³, segundo NP EN 771-1. (material) | 40 | 0.29 | 11.600 |
| mt08aaa010a | m³ | Água. (material) | 0.013 | 1.5 | 0.020 |
| mt01arg005a | t | Areia de pedreira, para argamassa preparada em obra. (material) | 0.08 | 18 | 1.440 |
| mt08cem011a | kg | Cimento Portland CEM II/B-L 32,5 R, cor cinzento, em sacos, segundo NP EN 197-1. (material) | 19.71 | 0.1 | 1.971 |
| mt11var110 | Ud | Conjunto de peças de PVC para realizar no fundo da caixa de passagem, as aberturas correspondentes. (material) | 1 | 5.95 | 5.950 |
| mt08adt010 | kg | Aditivo hidrófugo para impermeabilização de argamassas ou betões. (material) | 0.302 | 1.2 | 0.362 |
| mt11var100 | Ud | Conjunto de elementos necessários para garantir o fecho hermético à passagem de maus odores em caixas de saneamento, composto por: angulares e chapas metálicas com os seus elementos de fixação e ancoragem, junta de neopreno, óleo e outros acessórios. (material) | 1 | 8.25 | 8.250 |
| mt11arf010f | Ud | Tampa de betão armado pré-fabricada, 96x96x5 cm. (material) | 1 | 46 | 46.000 |
| mq06hor010 | h | Betoneira eléctrica com uma capacidade de amassadura de 160 l. (equipamento) | 0.036 | 3.45 | 0.124 |
| mo041 | h | Oficial de 1ª construção de obra civil. (mão de obra) | 1.82 | 22.68 | 41.278 |
| mo087 | h | Ajudante de construção de obra civil. (mão de obra) | 1.71 | 22.13 | 37.842 |
| % | % | Custos directos complementares | 2 % | 177.609 | 3.552 |
|  |  | Custos directos |  |  | 181.161 |

Resíduos:
- colocação: mt10hmf020ja Betão simples C30/37 (X0(P); D25; S2; Cl 0,4), fabricado em central, segundo NP EN 206; factor de resíduo 0.00143497
- colocação: mt04lpt010c; factor de resíduo 0.0516306
- colocação: mt01arg005a Areia de pedreira, para argamassa preparada em obra; factor de resíduo 0.00501329
- colocação: mt08cem011a Cimento Portland CEM II/B-L 32,5 R, cor cinzento, em sacos, segundo NP EN 197-1; factor de resíduo 0.01512
- colocação: mt08adt010 Aditivo hidrófugo para impermeabilização de argamassas ou betões; factor de resíduo 0.055

## Recursos

**mt10hmf020ja** m³ Betão simples C30/37 (X0(P); D25; S2; Cl 0,4), fabricado em central, segundo NP EN 206
Dados técnicos: Custo energético 2208.000 MJ; Emissão de CO2 253.000 kg; Código LER 17 01 01; Massa do elemento 2300 kg; Volume 1.533333 m3

**mt04lpt010c** Ud Tijolo cerâmico furado duplo
Dados técnicos: Custo energético 11.437 MJ; Emissão de CO2 0.829 kg; Código LER 17 01 02; Massa do elemento 3.5 kg; Volume 0.0028 m3
Resíduos:
- embalagem: re170201 Madeira. (componente de resíduo); rendimento 0.008 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico; rendimento 0.002 kg

**mt08adt010** kg Aditivo hidrófugo para impermeabilização de argamassas ou betões
Dados técnicos: Custo energético 71.130 MJ; Emissão de CO2 2.824 kg; Código LER 17 09 04; Massa do elemento 1 kg; Volume 0.000667 m3
Resíduos:
- embalagem: re170203 Plástico; rendimento 0.032 kg
