# Abrigo metálico para veículos, em parque de estacionamento exterior

- Propriedade do ficheiro: CYPE Ingenieros S.A.
- Formato: FIEBDC-3/2016
- Programa: Generador de precios de la construcción. CYPE Ingenieros, S.A.
- Data: 04/06/2024
- Moeda: EUR
- Custos indirectos: 3 %
- IVA: 23 %

## U Infra-estruturas no logradouro

### UC Estacionamentos

#### UCM Coberturas metálicas

**UCM010** m² Abrigo metálico para veículos, em parque de estacionamento exterior.
Abrigo metálico para veículos, em parque de estacionamento exterior, composta de: FUNDAÇÃO: formada por sapatas e vigas de betão armado sobre camada de betão de limpeza, realizadas com betão C25/30 (XC1(P); D12; S3; Cl 0,4) fabricado em central, e betonagem desde camião, e aço A400 NR; ESTRUTURA: formada por pilares, vigas e madres de aço EN 10025 S275JR, em perfis laminados a quente, através de uniões soldadas, com aplicação de primário anticorrosivo realizada em oficina; fixada à fundação através de placas de ancoragem de aço EN 10025 S275JR, em perfil plano, com furo central biselado e pernos soldados de aço nervurado A400 NR; COBERTURA: de chapa perfilada de aço galvanizado pré-lacado, de 0,6 mm de espessura, com nervuras de entre 40 e 50 mm de altura de onda, separadas entre 250 e 270 mm, colocada com uma sobreposição da chapa superior de 200 mm e uma sobreposição lateral de um trapézio e fixada mecanicamente a madre estrutural e bordo perimetral realizado com chapa dobrada de aço galvanizado, de 0,8 mm de espessura, 40 cm de desenvolvimento e 3 dobras. Inclusive acessórios de fixação das chapas e vedante de base neutra monocomponente, para vedação de juntas.
Inclui: Escavação de terras. Formação da camada de betão de limpeza. Colocação da armadura da fundação. Betonagem e compactação do betão. Colocação e nivelamento das placas de ancoragem. Cura do betão. Marcação da disposição de eixos de pilares. Execução da estrutura metálica. Aprumo. Marcação da disposição das chapas. Corte, preparação e colocação das chapas. Fixação mecânica das chapas. Marcação e colocação do remate. Fixação mecânica.
Critério de medição de projecto: Superfície medida em verdadeira magnitude, segundo documentação gráfica de Projecto.
Critério de medição de obra: Medir-se-á, em verdadeira magnitude, a superfície realmente executada segundo especificações de Projecto.

| Código | Un | Descrição | Rendimento | Preço | Importância |
|---|---|---|---|---|---|
| mt10hmf020ba | m³ | Betão simples C12/15 (X0(P); D25; S2; Cl 1,0), fabricado em central, segundo NP EN 206. (material) | 0.01 | 69.34 | 0.693 |
| mt10haf020bgngc | m³ | Betão C25/30 (XC1(P); D12; S3; Cl 0,4), fabricado em central, segundo NP EN 206. (material) | 0.1 | 83.08 | 8.308 |
| mt07aco040e | kg | Aço em varões nervurados, A400 NR, fornecido em obra em varões sem elaborar, de vários diâmetros. (material) | 4.14 | 1.31 | 5.423 |
| mt07aco020a | Ud | Separador homologado para fundações. (material) | 0.8 | 0.15 | 0.120 |
| mt07ala011k | kg | Placa de aço laminado EN 10025 S275JR, para aplicações estruturais. Trabalhada e montada em oficina, para colocar com ligações soldadas em obra. (material) | 0.47 | 2.69 | 1.264 |
| mt07ala010deb | kg | Aço laminado EN 10025 S275JR, em perfis laminados a quente, peças simples, para aplicações estruturais, acabamento com primário antioxidante. Trabalhado e montado em oficina, para colocar com ligações soldadas em obra. (material) | 17.5 | 1.92 | 33.600 |
| mt27pfi010 | l | Primário de secagem rápida, formulado com resinas alquídicas modificadas e fosfato de zinco. (material) | 0.167 | 4.8 | 0.802 |
| mt13ccp010a | m² | Chapa perfilada de aço galvanizado pré-lacado, de 0,6 mm de espessura, com nervuras de entre 40 e 50 mm de altura de onda, separadas entre 250 e 270 mm e inércia entre 13 e 21 cm4, segundo NP EN 14782. (material) | 1.05 | 6.15 | 6.458 |
| mt13ccg030g | Ud | Parafuso auto-roscante de 6,5x70 mm de aço inoxidável, com anilha. (material) | 3 | 0.44 | 1.320 |
| mt12www030mbn | m | Chapa dobrada de aço galvanizado, de 0,8 mm de espessura, 40 cm de desenvolvimento e 3 dobras, para bordo perimetral. (material) | 0.214 | 4.62 | 0.989 |
| mt13ccg030d | Ud | Parafuso auto-roscante de 6,5x130 mm de aço galvanizado, com anilha. (material) | 1.2 | 0.35 | 0.420 |
| mt21vva011 | l | Vedante de base neutra monocomponente, para vedação de juntas; para aplicar com pistola. (material) | 0.005 | 14.13 | 0.071 |
| mt13ccg040 | m | Junta de estanquidade para chapas perfiladas de aço. (material) | 0.2 | 2.66 | 0.532 |
| mq01ret020b | h | Retroescavadora sobre pneus, de 70 kW. (equipamento) | 0.1 | 40.9 | 4.090 |
| mq08sol010 | h | Equipamento de oxicorte, com acetileno como combustível e oxigénio como comburente. (equipamento) | 0.01 | 8.25 | 0.083 |
| mq08sol020 | h | Equipamentos e elementos auxiliares para soldadura eléctrica. (equipamento) | 0.601 | 3.42 | 2.055 |
| mo045 | h | Oficial de 1ª estruturista, em trabalhos de betonagem. (mão de obra) | 0.005 | 23.64 | 0.118 |
| mo092 | h | Ajudante de estruturista, em trabalhos de betonagem. (mão de obra) | 0.03 | 23.07 | 0.692 |
| mo043 | h | Oficial de 1ª armador de ferro. (mão de obra) | 0.064 | 23.64 | 1.513 |
| mo090 | h | Ajudante de armador de ferro. (mão de obra) | 0.096 | 23.07 | 2.215 |
| mo047 | h | Oficial de 1ª montador de estruturas metálicas. (mão de obra) | 0.283 | 23.64 | 6.690 |
| mo094 | h | Ajudante de montador de estruturas metálicas. (mão de obra) | 0.283 | 23.07 | 6.529 |
| mo051 | h | Oficial de 1ª montador de painéis metálicos. (mão de obra) | 0.31 | 23.31 | 7.226 |
| mo098 | h | Ajudante de montador de painéis metálicos. (mão de obra) | 0.155 | 22.13 | 3.430 |
| % | % | Custos directos complementares | 4 % | 94.641 | 3.786 |
|  |  | Custos directos |  |  | 98.427 |

Resíduos:
- colocação: mt10hmf020ba Betão simples C12/15 (X0(P); D25; S2; Cl 1,0), fabricado em central, segundo NP EN 206; factor de resíduo 0.00157798
- colocação: mt10haf020bgngc Betão C25/30 (XC1(P); D12; S3; Cl 0,4), fabricado em central, segundo NP EN 206; factor de resíduo 0.00145726
- colocação: mt07aco040e Aço em varões nervurados, A400 NR, fornecido em obra em varões sem elaborar, de vários diâmetros; factor de resíduo 0.0075
- colocação: mt07ala011k; factor de resíduo 0.0045
- colocação: mt07ala010deb; factor de resíduo 0.0045
- colocação: mt27pfi010 Primário de secagem rápida, formulado com resinas alquídicas modificadas e fosfato de zinco; factor de resíduo 0.06
- colocação: mt13ccp010a; factor de resíduo 0.02
- colocação: mt13ccg030g Parafuso auto-roscante de 6,5x70 mm de aço inoxidável, com anilha; factor de resíduo 0.00380597
- colocação: mt13ccg030d Parafuso auto-roscante de 6,5x130 mm de aço galvanizado, com anilha; factor de resíduo 0.0041129

## Recursos

**mt10hmf020ba** m³ Betão simples C12/15 (X0(P); D25; S2; Cl 1,0), fabricado em central, segundo NP EN 206
Dados técnicos: Custo energético 1840.000 MJ; Emissão de CO2 230.000 kg; Código LER 17 01 01; Massa do elemento 2300 kg; Volume 1.533333 m3

**mt10haf020bgngc** m³ Betão C25/30 (XC1(P); D12; S3; Cl 0,4), fabricado em central, segundo NP EN 206
Dados técnicos: Custo energético 1840.000 MJ; Emissão de CO2 230.000 kg; Código LER 17 01 01; Massa do elemento 2300 kg; Volume 1.533333 m3

**mt07aco040e** kg Aço em varões nervurados, A400 NR, fornecido em obra em varões sem elaborar, de vários diâmetros
Dados técnicos: Custo energético 9.830 MJ; Emissão de CO2 0.510 kg; Código LER 17 04 05; Massa do elemento 1 kg; Volume 0.000476 m3

**mt07aco020a** Ud Separador homologado para fundações
Dados técnicos: Custo energético 1.105 MJ; Emissão de CO2 0.114 kg
Resíduos:
- embalagem: re150101 Embalagens de papel e cartão. (componente de resíduo); rendimento 0.072 kg; Código LER 15 01 01; Massa do elemento 1 kg; Volume 0.001333 m3

**mt07ala011k** kg Placa de aço laminado EN 10025 S275JR
Dados técnicos: Custo energético 9.830 MJ; Emissão de CO2 0.510 kg; Código LER 17 04 05; Massa do elemento 1 kg; Volume 0.000476 m3

**mt07ala010deb** kg Aço laminado EN 10025 S275JR
Dados técnicos: Custo energético 9.830 MJ; Emissão de CO2 0.510 kg; Código LER 17 04 05; Massa do elemento 1 kg; Volume 0.000476 m3

**mt27pfi010** l Primário de secagem rápida, formulado com resinas alquídicas modificadas e fosfato de zinco
Dados técnicos: Custo energético 114.556 MJ; Emissão de CO2 4.598 kg; Código LER 17 09 04; Massa do elemento 1.406 kg; Volume 0.000937 m3
Resíduos:
- embalagem: re150104 Embalagens de metal. (componente de resíduo); rendimento 0.042 kg; Código LER 15 01 04; Massa do elemento 1 kg; Volume 0.001667 m3

**mt13ccp010a** m² Chapa perfilada de aço galvanizado pré-lacado
Dados técnicos: Custo energético 227.188 MJ; Emissão de CO2 20.741 kg; Código LER 17 04 05; Massa do elemento 7.07 kg; Volume 0.003367 m3
Resíduos:
- embalagem: re170203 Plástico. (componente de resíduo); rendimento 0.02 kg; Código LER 17 02 03; Massa do elemento 1 kg; Volume 0.001667 m3

**mt13ccg030g** Ud Parafuso auto-roscante de 6,5x70 mm de aço inoxidável, com anilha
Dados técnicos: Custo energético 0.664 MJ; Emissão de CO2 0.096 kg; Código LER 17 04 05; Massa do elemento 0.0134 kg; Volume 0.000006 m3
Resíduos:
- embalagem: re150101 Embalagens de papel e cartão; rendimento 0.001 kg

**mt13ccg030d** Ud Parafuso auto-roscante de 6,5x130 mm de aço galvanizado, com anilha
Dados técnicos: Custo energético 0.642 MJ; Emissão de CO2 0.065 kg; Código LER 17 04 05; Massa do elemento 0.0248 kg; Volume 0.000012 m3
Resíduos:
- embalagem: re150101 Embalagens de papel e cartão; rendimento 0.001 kg
