# Tubagem de abastecimento e distribuição

- Propriedade do ficheiro: CYPE Ingenieros S.A.
- Formato: FIEBDC-3/2016
- Programa: Generador de precios de la construcción. CYPE Ingenieros, S.A.
- Data: 23/05/2024
- Moeda: EUR
- Custos indirectos: 3 %
- IVA: 23 %

## U Infra-estruturas no logradouro

### UR Rega

#### URD Tubagens

**URD010** m Tubagem de abastecimento e distribuição.
Tubagem de abastecimento e distribuição de água de rega, formada por tubo multicamada de polietileno PE 100 RC, PN=10 bar, SDR17, série 8, de 32 mm de diâmetro exterior e 2 mm de espessura, enterrada, colocada sobre leito de areia de 10 cm de espessura, devidamente compactada e nivelada com apiloador (saltitão) de condução manual, enchimento lateral compactando até metade do diâmetro do tubo e posterior enchimento com a mesma areia até 10 cm por cima da geratriz superior do tubo. Inclusive acessórios de ligação.
Critérios considerados na determinação do preço da unidade de obra: O preço não inclui a escavação nem o enchimento principal.
Inclui: Marcação. Descarga da areia no fundo da vala. Colocação da tubagem. Ligação e verificação do seu correcto funcionamento. Execução do enchimento envolvente.
Critério de medição de projecto: Comprimento medido segundo documentação gráfica de Projecto.
Critério de medição de obra: Medir-se-á o comprimento realmente executado segundo especificações de Projecto.

| Código | Un | Descrição | Rendimento | Preço | Importância |
|---|---|---|---|---|---|
| mt01ara010a | m³ | Areia com granulometria de 0 a 5 mm de diâmetro, limpa. (material) | 0.092 | 14.3 | 1.316 |
| mt37abn940ae | m | Tubo multicamada de polietileno PE 100 RC, PN=10 bar, SDR17, série 8, de 32 mm de diâmetro exterior e 2 mm de espessura, segundo NP EN 12201-2 e DIN PAS 1075, com camada exterior resistente à fendilhação e ao punçoamento, de cor preto RAL 9004 com bandas de cor azul RAL 5015 e camada interior resistente aos processos de desinfecção com protecção contra as incrustações e tratamento anti-microbiano de cor azul RAL 5015, fornecido em rolos de 100 m de comprimento, com o preço incrementado em 20% relativamente a acessórios e peças especiais. (material) | 1 | 2.06 | 2.060 |
| mo041 | h | Oficial de 1ª construção de obra civil. (mão de obra) | 0.052 | 22.68 | 1.179 |
| mo087 | h | Ajudante de construção de obra civil. (mão de obra) | 0.052 | 22.13 | 1.151 |
| % | % | Custos directos complementares | 2 % | 5.706 | 0.114 |
|  |  | Custos directos |  |  | 5.820 |

Resíduos:
- colocação: mt01ara010a Areia com granulometria de 0 a 5 mm de diâmetro, limpa; factor de resíduo 0.003

## Recursos

**mt01ara010a** m³ Areia com granulometria de 0 a 5 mm de diâmetro, limpa
Dados técnicos: Custo energético 146.250 MJ; Emissão de CO2 7.800 kg; Código LER 01 04 09; Massa do elemento 1950 kg; Volume 1.21875 m3
