# Pavimento contínuo de betão tratado superficialmente com endurecedor ou corante, para exteriores

- Propriedade do ficheiro: CYPE Ingenieros S.A.
- Formato: FIEBDC-3/2016
- Programa: Generador de precios de la construcción. CYPE Ingenieros, S.A.
- Data: 15/06/2024
- Moeda: EUR
- Custos indirectos: 3 %
- IVA: 23 %

## U Infra-estruturas no logradouro

### UX Pavimentos

#### UXC Contínuos de betão

**UXC020** m² Pavimento contínuo de betão tratado superficialmente com endurecedor ou corante, para exteriores.
Pavimento contínuo exterior de betão com adição de fibras, com juntas, de 10 cm de espessura, realizado com betão C12/15 (X0(P); D12; S4; Cl 1,0) fabricado em central e betonagem desde camião com um conteúdo de fibras sem função estrutural, fibras de vidro resistentes aos álcalis (AR) de 2 kg/m³, espalhamento e vibração manual através de régua vibradora; tratado superficialmente com camada de desgaste de argamassa decorativa de camada de desgaste para pavimento de betão, cor branco, composta de cimento, inertes de sílica, aditivos orgânicos e pigmentos, com um rendimento aproximado de 3 kg/m², polvilhado manual sobre o betão fresco e posterior afagamento mecânico de toda a superfície até conseguir que a argamassa fique totalmente integrada no betão.
Critérios considerados na determinação do preço da unidade de obra: O preço não inclui a sub-base nem a execução e a vedação das juntas.
Inclui: Preparação e limpeza da superfície suporte. Marcação das juntas de construção, de dilatação e de retracção. Colocação de cofragens. Aplicação de níveis através de pontos, mestras de betão ou réguas. Rega da superfície base. Ligações, ancoragem e remate das redes de instalações projectadas. Mistura em camião betoneira. Betonagem, espalhamento e vibração do betão. Cura do betão. Aplicação manual da argamassa, assegurando-se do total cobrimento do betão fresco. Remoção de cofragens. Afagamento mecânico da superfície.
Critério de medição de projecto: Superfície medida em projecção horizontal, segundo documentação gráfica de Projecto.
Critério de medição de obra: Medir-se-á, em projecção horizontal, a superfície realmente executada segundo especificações de Projecto.

| Código | Un | Descrição | Rendimento | Preço | Importância |
|---|---|---|---|---|---|
| mt10hmf020ac | m³ | Betão simples C12/15 (X0(P); D12; S4; Cl 1,0), fabricado em central, segundo NP EN 206. (material) | 0.105 | 78 | 8.190 |
| mt09wnc011ba | kg | Argamassa decorativa de camada de desgaste para pavimento de betão, cor branco, composta de cimento, inertes de sílica, aditivos orgânicos e pigmentos. (material) | 3 | 0.45 | 1.350 |
| mq06vib020 | h | Régua vibradora de 3 m. (equipamento) | 0.016 | 5.23 | 0.084 |
| mq06fra010 | h | Talocha mecânica de betão. (equipamento) | 0.55 | 5.68 | 3.124 |
| mo041 | h | Oficial de 1ª construção de obra civil. (mão de obra) | 0.21 | 22.68 | 4.763 |
| mo087 | h | Ajudante de construção de obra civil. (mão de obra) | 0.31 | 22.13 | 6.860 |
| % | % | Custos directos complementares | 2 % | 24.371 | 0.487 |
|  |  | Custos directos |  |  | 24.858 |

Resíduos:
- colocação: mt10hmf020ac Betão simples C12/15 (X0(P); D12; S4; Cl 1,0), fabricado em central, segundo NP EN 206; factor de resíduo 0.00150183
- colocação: mt09wnc011ba; factor de resíduo 0.07

## Recursos

**mt10hmf020ac** m³ Betão simples C12/15 (X0(P); D12; S4; Cl 1,0), fabricado em central, segundo NP EN 206
Dados técnicos: Custo energético 1840.000 MJ; Emissão de CO2 230.000 kg; Código LER 17 01 01; Massa do elemento 2300 kg; Volume 1.533333 m3

**mt09wnc011ba** kg Argamassa decorativa de camada de desgaste para pavimento de betão
Dados técnicos: Custo energético 2.251 MJ; Emissão de CO2 0.184 kg; Código LER 17 09 04; Massa do elemento 1 kg; Volume 0.000667 m3
Resíduos:
- embalagem: re170203 Plástico. (componente de resíduo); rendimento 0.003 kg; Código LER 17 02 03; Massa do elemento 1 kg; Volume 0.001667 m3
