# Camada de mistura betuminosa contínua a quente

- Propriedade do ficheiro: CYPE Ingenieros S.A.
- Formato: FIEBDC-3/2016
- Programa: Generador de precios de la construcción. CYPE Ingenieros, S.A.
- Data: 15/06/2024
- Moeda: EUR
- Custos indirectos: 3 %
- IVA: 23 %

## U Infra-estruturas no logradouro

### UX Pavimentos

#### UXF Betuminosos

**UXF010** m² Camada de mistura betuminosa contínua a quente.
Camada de 6 cm de espessura de mistura betuminosa contínua a quente AC22 bin D, para camada intermédia, de composição densa, com inerte granítico de 22 mm de tamanho máximo e betume asfáltico modificado com polímeros.
Critérios considerados na determinação do preço da unidade de obra: O preço não inclui a camada base.
Inclui: Marcação de níveis. Transporte da mistura betuminosa. Espalhamento da mistura betuminosa. Compactação da camada de mistura betuminosa. Execução de juntas transversais e longitudinais na camada de mistura betuminosa. Limpeza final.
Critério de medição de projecto: Superfície medida em projecção horizontal, segundo documentação gráfica de Projecto.
Critério de medição de obra: Medir-se-á, em projecção horizontal, a superfície realmente executada segundo especificações de Projecto.

| Código | Un | Descrição | Rendimento | Preço | Importância |
|---|---|---|---|---|---|
| mt47aag020gf | t | Mistura betuminosa contínua a quente AC22 bin D, para camada intermédia, de composição densa, com inerte granítico de 22 mm de tamanho máximo e betume asfáltico modificado com polímeros, segundo NP EN 13108-1. (material) | 0.138 | 95.99 | 13.247 |
| mq11ext030 | h | Espalhadora asfáltica sobre rastos, de 81 kW. (equipamento) | 0.001 | 227.25 | 0.227 |
| mq02ron010a | h | Cilindro vibratório tandem auto-propulsado, de 24,8 kW, de 2450 kg, largura de trabalho 100 cm. (equipamento) | 0.002 | 55.71 | 0.111 |
| mq11com010 | h | Compactador de pneus auto-propulsado, de 12/22 t. (equipamento) | 0.001 | 65.18 | 0.065 |
| mo041 | h | Oficial de 1ª construção de obra civil. (mão de obra) | 0.003 | 22.68 | 0.068 |
| mo087 | h | Ajudante de construção de obra civil. (mão de obra) | 0.012 | 22.13 | 0.266 |
| % | % | Custos directos complementares | 2 % | 13.984 | 0.280 |
|  |  | Custos directos |  |  | 14.264 |

Resíduos:
- colocação: mt47aag020gf; factor de resíduo 0.0105

## Recursos

**mt47aag020gf** t Mistura betuminosa contínua a quente AC22 bin D
Dados técnicos: Custo energético 3200.100 MJ; Emissão de CO2 31.960 kg; Código LER 17 03 02; Massa do elemento 1000 kg; Volume 1 m3
